# FEL Feldmochinger Str. 7, 80992 München
Angebotsaufforderung (GAEB DA XML 3.2, DA83)
Projekt: 2506
Währung: EUR
Vergabeart: Öffentliche Ausschreibung
Auftraggeber: IBSM – Internat. Bilingual School Munich, IKC GmbH – Internat. Kids Campus GmbH, vertreten jeweils durch GF Herrn Rainer, Fürstenrieder Straße 267, 81377 München; DV-Nummer: FEL_G20; Vergabenummer: FEL_G20
Erstellt mit: BECHMANN AVA 2026.20/ GXML Toolbox V3.3 R20210630, BECHMANN AVA 2026.20, 18.03.2026

## Zusätzlicher Text
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
Bauvorhaben: FEL
  Neubau einer Grundschule (IBSM) und eines Kindergartens (IKC) sowie
  Umbau/Sanierung einer Stadtvilla als Kinderkrippe (IKC)

Standort:  Flurnummer 1039, 1033/3, 1033/5
  Feldmochinger Straße 7
  80992 München

Bauherr/AG:  IBSM – Internat. Bilingual School Munich gGmbH und
  IKC GmbH – Internat. Kids Campus GmbH
  Fürstenrieder Straße 267
  81377 München
  vertreten jeweils durch GF Herrn Rainer Eckerl

Entwurfs- und2_Eck Architekten Leschik und Barnitzki GmbH
Werkplanung  Leipziger Straße 13 B
  01097 Dresden

Projektleitung/ISB Ing.- u. SV-Büro Dr. Ebner
Objektüberwachung:  Mittermeierweg 26
  85399 Hallbergmoos

Tragwerksplanung: Brandl + Eltschig Tragwerksplanung GmbH
  Max-Lehner-Straße 18
  85354 Freising

Vergabelos: G20 Schreinerarbeiten Innentüren Holz
  Vergabenummer FEL G20

Vergabeart: Offenes Verfahren nach VOB/A

Vergabeunterlagen: siehe Aufforderung zur Abgabe eines Angebotes (KFB V 1 EU) und
  Verzeichnis der im Vergabeverfahren vorzulegenden Unterlagen (KFB V 1a)

  LV-Deckblatt Angebot Seite 1
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
Eröffnungstermin: s. Aufforderung zur Abgabe eines Angebotes (KFB V1 EU)

Abgabeort Angebot: elektronisch in Textform über Vergabeplattform (Aumass)
  siehe KVB V1 EU Nr. 2 und 8

Angebotssumme

Hauptangebot:  € (netto)

Umsatzsteuer:  €

Endbetrag inkl. USt.:  € (brutto)

Hinweis:
Die Angebotsendsumme des Hauptangebots gemäß Leistungsbeschreibung einschl. Umsatzsteuer, die Anzahl etwaiger Nebenangebote zum Hauptangebot sowie etwaiger Preisnachlass ohne Bedingung sind für eine Angebotsgültigkeit zwingend in das Formular KFB V 3 Angebotsschreiben einzutragen, welches - neben den weiteren Angaben - den Bieter erkennen lassen muss..

Ort, Datum:

Stempel und Unterschrift:

  LV-Deckblatt Angebot Seite 2

## 0. Inhaltsverzeichnis
0.  Inhaltsverzeichnis3

1.  Allgemeine Vorbemerkungen und Vertragsbedingungen4

2.  Allgemein Technische Vertragsbedingungen (ATV) für die Gewerke7

3.  Zusätzlich Technische Vertragsbedingungen (ZTV) für Innentüren14

4.  Technische Beschreibung Innentüren18

5.  Schnittstellen zu ELT und HLS25

6.  Angebotsunterlagen und Pläne26

20  Schreinerarbeiten Innentüren27 - 117

20.1  Baustelleneinrichtung, Stundenlohnarbeiten 27 - 28

20.1.1  Baustelleneinrichtung 27

20.1.2  Stundenlohnarbeiten 28

20.2  Schreinerarbeiten Innentüren Bauteil A Kindergarten 29 - 51

20.2.1  Schreinerarbeiten Innentüren29

20.3  Schreinerarbeiten Innentüren Bauteil B Schule 52 - 93

20.3.1  Schreinerarbeiten Innentüren52

20.4  Schreinerarbeiten Innentüren Bauteil E Villa 94 - 117

20.4.1  Schreinerarbeiten Innentüren94

  Zusammenstellung118

## 1. Allgemeine Vorbemerkungen und Vertragsbedingungen
1. Allgemeine Vorbemerkungen und Vertragsbedingungen

1.1. Vorwort zur Baumaßnahme

Die IBSM gGmbH - International Bilingual School Munich gGmbH und die IKC GmbH - International Kids Campus GmbH (folgend Auftraggeber (AG) genannt) planen gemeinsam in der Feldmochinger Straße 7, 80992 München, eine internationale bilinguale zweizügige Ganztages-Grundschule mit 8 Klassen (IBSM) und eine internationale bilinguale Kindertageseinrichtung mit jeweils 4 Gruppen Kinderkrippe und Kindergarten / Vorschule (IKC). Hierfür sollen der Bestand entlang der Grenze mit den Fabrikgebäuden inkl. Verwaltungsbereich A-C und der Garagenkomplex D nördlich des Fabrikgebäudes abgerissen und durch einen teilunterkellerten Neubau mit Tiefgarage samt Zufahrt für Grundschule und Kindergarten ersetzt werden. Der unterkellerte Bestandsbau E soll belassen und mit Neubau durch einen unterkellerten Zwischenbau verbunden werden. Der Bestandsbau ("Alte Villa") selbst wird im UG, EG und 1.OG zur Kinderkrippe umgebaut, im DG verbleiben die bestehenden zwei Wohnungen.

Das Baugrundstück mit den Flurnummern 1039, 1033/3 und 1033/5 befindet sich in einem Wohngebiet in der Feldmochinger Straße 7 in 80992 München. Es umfasst eine Fläche von 5.290m², davon sind ca. 1.730m² mit dem Neubau und ca. 400m² mit der Villa überbaut.
Nordöstlich des Baugrundstücks grenzt ein Wohngrundstück mit Mehrfamilienhaus und Tiefgarage an (Batzenhoferstr. 8, Flur-Nr. 1039/14).

Das Gesamtkonzept dieses internationalen Kindercampus sieht nach den Abbruchmaßnahmen die Entwicklung:
- eines Neubaukomplexes mit Bauteil A Kindergarten (EG-1.OG) und B Grundschule (UG-2.OG)
- und einer Kinderkrippe in der Stadtvilla Bauteil E (UG-1.OG)
vor, die im UG und EG alle miteinander verbunden werden.

Sowohl die Villa als auch fast der gesamte der Neubaubereich B sind mit einem Geschoss unterkellert, der Baubereich A etwa zur Hälfte teilunterkellert. Im Untergeschoss sollen neben Sanitäreinrichtungen, Hauswirtschaftsräumen, Archiv, Lager und Technikräumen im Bauteil B auch Multifunktionsräume sowie eine Tiefgarage mit Zufahrt und 13 Stellplätzen entstehen. Das Untergeschoss Villa erhält perspektivisch einen Indoor-Spielplatz.

Um die neue TG-Zufahrt des Neubaus (Rampe) besser anfahren zu können, muss die Bestandszufahrt der Tiefgarage des gegenüberliegenden Wohnhauses Flurstück 1039/14 geometrisch angepasst werden. Hierfür wird durch den AG gemäß Vereinbarung mit dem Eigentümer des Wohngrundstücks die obere Hälfte der bestehenden TG-Zufahrtsrampe abgerissen und neu situiert wieder errichtet.

Die Beheizung des Neubaus und des umgebauten Teils des Bestandsgebäudes erfolgt über eine Grundwasser-Wärmepumpe, die Brunnen sind bereits gebohrt. Das Warmwasser wird dezentral durch elektrische Boiler erzeugt. Eine Photovoltaikanlage wird auf dem Hauptdach Bauteil B errichtet. Zudem werden Lüftungsanlagen (im Bauteil A, auf dem Hauptdach Bauteil B für Bauteil B und im Bestandsgebäude Bauteil E) mit Wärmerückgewinnung und teilweise auch Kühlung errichtet.

1.2. Allgemeine technische Vorbemerkungen

1.2.1. Wärmeschutznachweise/EnEV/GEG

Das Ingenieurbüro für angewandte Bauphysik ig-bauphysik in Hohenbrunn hat für den Neubau A+B die Nachweise Mindestwärmeschutz gemäß DIN 4108-2, der Energieeinsparverordnung EnEV2016 und dem Gebäudeenergiegesetz (GEG) geführt.
Der Neubau wird nicht nach dem Passivhaus-Standard errichtet. Durch den AN sind zur Erstellung des Energieausweises Unternehmererklärungen über die nachweiskonforme Ausführung (Konformitätserklärungen) dem AG auszuhändigen.

Der Wärmeschutz für die Stadtvilla Bauteil E wird nach den Vorgaben des Mindestwärmeschutzes gemäß DIN 4108-2, der EnEV2016 eingehalten. Alle wärmeübertragenden Bauteile zwischen beheizten und unbeheizten Bereichen bzw. Außenluft / Erdreich erfüllen diese Anforderungen gemäß Bauteilkatalog.
Das gesamte Dachgeschoß (2 Wohnungen) sowie das Bauteil Dach sollen nach derzeitiger Vorgabe AG von einer Sanierung ausgenommen bleiben.

Die im LV definierten U-Werte sind als Mindestwerte zwingend einzuhalten. Angebotene Baustoffe mit schlechteren U-Werten sind ausdrücklich nicht zulässig.

1.2.2. Deklarationen

Sämtliche zur Verwendung vorgeschlagenen Materialien, Produkte, Neben- und Hilfsprodukte sowie Bauelemente sind unaufgefordert dem AG hinsichtlich ihrer Eigenschaften mit Herstellerangabe, exakter Produktbezeichnung, erforderlichen Prüfbescheiden und technischem Merkblatt zu deklarieren. Diese Deklarationen sind spätestens vor der ersten Anwendung oder bei gesonderter Aufforderung schon im Vergabeprozess durch den Auftragnehmer (AN) vorzulegen.

Für die Deklaration gelten folgende Regeln:

- Unkonfektionierte Rohmaterialien wie Sand, Kies, Stahl usw. brauchen nicht deklariert werden, da sie in den Ausschreibungen bereits ausreichend benannt sind.
- Bei der Verwendung vorgefertigter Bauelemente (z. B. Sanitärständersysteme, Fenster und Türen usw.) sind diese durch Angaben und Technische Merkblätter des Herstellers zu deklarieren.
- Synthetisch hergestellte Bauprodukte wie Beschichtungen, Klebstoffe, Dämmstoffe, Folien und Planen, Dichtungen, Imprägnierungen usw. sind vollständig unter Angabe des Technischen Merkblattes und des Sicherheitsdatenblattes zu deklarieren
- Bei bauchemischen Produkten ist ein Sicherheitsdatenblatt der Deklaration beizufügen. Der Bieter hat alle Materialien oder Produkte zur Angebotsabgabe, spätestens vor Beginn der Arbeiten bezüglich ihrer Inhaltsstoffe und Eigenschaften durch die Vorlage – der technischen Datenblätter und (falls erforderlich) der Sicherheitsdatenblätter zu deklarieren.
- Ausgenommen von der Deklarationspflicht sind notwendige Produktvorgaben des AG.

Die vom AG im LV bezeichneten Fabrikate sind verbindlich anzuwenden. Ausnahmen sind nur erlaubt, wenn im LV ein eigenes Feld zum Bietereintrag vorhanden ist und der AN den Nachweis der technischen Gleichwertigkeit geforderter Eigenschaften vor Vergabe erbringt. Änderungen auch bei Nebenprodukten während der Ausführung sind rechtzeitig anzukündigen und bedürfen der Zustimmung des AG.

Der AN hat bezogen auf das gesamte Objekt bzw. nach Vorgabe bezogen auf das Einzelobjekt gleichartige Produkte/Erzeugnisse einer Baureihe bzw. eines Systemherstellers einzubauen.
1.2.3. Baustellensicherheit

Seitens des AG ist ein Verantwortlicher für Sicherheits- und Gesundheitsschutz (SiGe-Koordinator) auf die Baustelle bestellt. Dieser übt Kontrollfunktionen aus. Seine Anweisungen hat der AN zwingend (ggf. in der verlangten Frist z. B. bei Mängelbeseitigung) zu befolgen. Siehe auch Ziff. 10.14. der Besondere Vertragsbedingungen (BVB, KFB V 9).

Der AN hat grundsätzlich alle Bestimmungen an die Arbeitssicherheit, Baustellenordnung des SiGeKo sowie den Sicherheits- und Gesundheitsschutzplanes des SiGeKo einzuhalten.
Die Baustellenordnung sowie der SiGe-Plan sind zur Kenntnis zu nehmen und entsprechende Maßnahmen einzuplanen. Die Baustellenordnung ist vor Arbeitsaufnahme zu unterschreiben und der Bauleitung zu übergeben. Auf der Baustelle sind ebenfalls Mitarbeiterunterweisungen und die Ersthelfernachweise zur Einsicht bereit zu halten.

Gesonderte Baustellenausweise für das Personal des AN werden bei Bedarf vom AG bereit gestellt.

1.2.4. Ausführungsunterlagen / Änderungen / Freigaben

Der AN erhält sämtliche Planunterlagen rechtzeitig vor Ausführung. Die Unterlagen werden digital in Datenform, z. B. *.DWG, *.PDF oder *.XLS zur Verfügung gestellt werden. Dem AN überlassene Planunterlagen sind vor der Ausführung hinsichtlich Mengen-, Maß- und Detailangaben eigenverantwortlich zu prüfen, auftretende Unstimmigkeiten oder Bedenken sind dem AG unverzüglich mitzuteilen. Sämtliche Maße sind am Bau zu prüfen.
Sollte der AN nach seiner Auffassung zusätzliche Unterlagen, z. B. statische Nachweise, benötigen, hat er diese umgehend anzufordern.

1.2.5. Koordinierung / Bauausführung

Der AN ist verantwortlich für die Koordination aller erforderlichen Maßnahmen und Bauarbeiten, die seine eigene Leistung betreffen. Er hat eine eigene örtliche Fachbauleitung zu stellen und vorzuhalten.
Seitens des AN sind ein verantwortlicher Fachbauleiter und während des Baubetriebes mindestens ein vor Ort weisungsbefugter, deutschsprechender Mitarbeiter/Vorarbeiter zu benennen.
Die Liste mit Namen, Funktion, Telefon-Nr., Mobilfunk-Nr., E-Mail-Adresse ist dem AG 10 Tage nach Auftragserteilung vorzulegen. Änderung oder Ergänzungen sind ohne Aufforderung umgehend einzureichen.

1.2.6. Bautagebuch

Der Auftragnehmer ist zur Führung eines Bautagebuches verpflichtet. Die Berichte sind mindestens einmal wöchentlich der AG-Bauleitung vorzulegen. Die Form der Bautagebücher und Bautageberichte sind mit dem AG oder der AG-Bauleitung abzustimmen.

1.2.7. Sonstige Hinweise und Bedingungen

Lassen technische Regelwerke oder eine DIN-Vorschrift mehrere Ausführungsarten zu und ist die Ausführungsart nicht in diesem Vertrag festgelegt, so wird der AN unverzüglich, jedoch in jedem Fall vor Ausführung der Leistung, die ihm geeignet erscheinende Ausführungsart im Rahmen von Planungs- oder Baubesprechungen oder schriftlich empfehlen und dem AG zur Entscheidung vorlegen.

Sofern und soweit die DIN-Vorschriften hinter den allgemein anerkannten Regeln der Technik zurückbleiben, sind die betreffenden Leistungen nach dem zum Zeitpunkt der Beauftragung entsprechenden allgemein anerkannten Regeln der Technik zu erbringen.

Firmenwerbungen an Kränen, Gerüsten etc. sind vorher durch den AG genehmigen zu lassen.

1.2.8. Nach-Unternehmer (Unteraufträge/Eignungsleihe)

Der AN darf ohne vorherige Zustimmung des AG für keine weiteren vertraglichen Leistungen sich der Leistungen/Kapazitäten eines anderen Unternehmens bedienen. Der AN hat hierfür vor der beabsichtigten Fremd-Bedienung Art und Umfang der Leistungen sowie Namen und Anschrift des hierfür vorgesehenen anderen Unternehmens dem AG bekanntzugeben. Der AN steht dafür ein, dass alle Leistungen, für die der AN sich der Leistungen/Kapazitäten anderer Unternehmen bedient, nur an besonders erfahrene, leistungsfähige andere Unternehmer vergeben werden und die gleichen Vertragsbedingungen zugrunde liegen.

## 2. Allgemein Technische Vertragsbedingungen (ATV) für die Gewerke
2. Allgemein Technische Vertragsbedingungen für die Gewerke (ATV)

Der sachliche Geltungsbereich ergibt sich aus der VOB/C, jeweils aktuelle Fassung, entsprechend den jeweiligen Bauleistungen, wie:

1. Gewerk Tischlerarbeiten (Türen) VOB/C ATV DIN 18355

Weitere Normen und Ausführungsgrundlagen werden in den Zusätzlich Technische Vertragsbedingungen, Systembeschreibungen sowie in den Positionstexten genannt und damit ebenfalls Vertragsgrundlage.

Gemäß der folgenden ATV DIN 18299 "Angaben zur Baustelle" werden gliederungsgleich nur relevante, Punkte beschrieben. Fehlende Angaben sind gemäß Vergabelos nicht zutreffend.

2.1 Angaben zur Baustelle VOB/C DIN 18299
2.1.1 Lage der Baustelle (VOB/C DIN 18299 Punkt 0.1.1)

Das Baugrundstück Feldmochinger Straße 7 befindet sich im Nordwesten von München, unweit des Olympia-Einkaufszentrum und des Mittleren Ringes. Die Feldmochinger Straße (Staatsstraße St 2342) führt in nördlicher Richtung direkt zur Ringautobahn A99 mit der Anschlussstelle Feldmoching.

Eingeschlossen wird das Baugrundstück im Osten durch die Feldmochinger Straße sowie im Norden und Nordosten teilweise durch die Batzenhoferstraße. Die Stadtvilla liegt etwa zentral auf dem Baugrundstück, die Bestandsgebäude bzw. der geplante Neubaukomplex befinden sich an der westlichen Grundstücksgrenze, an die sich westlich in unmittelbarer Nachbarschaft ein Sportplatzgelände (Flur-Nr. 1031) anschließt.
Im Süden grenzt das Baufeld an ein Nachbargrundstück mit alter Wohnvilla (Flur-Nr. 1038) und zum Teil kommuner Anschlussbebauung.
Im Nordosten des Baugrundstücks grenzt ein Wohngrundstück mit Mehrfamilienhaus und TG-Zufahrt. An diesem Gebäude mit anderem Eigentümer sind außer bei der Bestands-TG-Zufahrt (vgl. Vorwort Punkt 1.1.) keine Baumaßnahmen auszuführen.

Bau- bzw. Lieferfahrzeuge können im Osten am Pförtnerhaus Feldmochinger Straße 7 sowie im Nordosten von der Batzenhoferstraße (Bestandszufahrt, auch für TG des Nachbargebäudes) auf das Grundstück gelangen. Zu- und Abfahrten zum/vom Gelände des Baufeldes in seinen verschiedenen Bauphasen werden vom AG bzw. Bauleitung in Abstimmung mit den AN festgelegt.

Das gesamt Gelände weist nur geringfügige Höhenunterschiede aus. Festgelegt wurde eine Bezugshöhe OKFF EG +/-0.00 m = 506,70m üNN, die Geländehöhen liegen zwischen 506,35 und 507,55m üNN.
Eine bis zu 2,50m hohe Mauer grenzt das Grundstück westlich zum Sportplatz hin ab.

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Lageplan Neubauten A+B+E
2.1.3 Art und Lage der baulichen Anlagen

a) Neubau Bauteil A Kindergarten

2-geschossiger Neubau mit begrüntem Flachdach, teilunterkellert, abgewinkelt gemäß Grenzbebauung
höchster Punkt ca. +12,80m, Gründungssohle bis -3,30m bezogen auf +/-0.00m (506.70m)

Gebäudelängen: SW-Seite ca. 30m, Westseite (Sportplatz) ca. 24m
  SO-Seite ca. 25m, Ostseite ca. 3,3m, NO-Eingang ca. 2m
Gebäudetiefen: NO-Seiten ca. 11m + 3,5m, West-Ost ca. 10,5m

Gründung: Frostschürze, Sauberkeitsschichten, notwendige Perimeterdämmung, Streifenfundamente
  unterkellerter Bereich: Sauberkeitsschicht, Perimeterdämmung, WU-Wanne

Außenwände: Stahlbeton mit WDVS oder Mauerwerk mit Kerndämmung, Innenputz
Innenwände: Stahlbeton (tragend), Mauerwerk (tragend, nicht tragend) oder Trockenbau
Decken: Stahlbetondecken
Fussboden: Wärme- und/oder Trittschalldämmung, Estrich, Bodenbelag
Treppen: Stahlbetontreppen, Belag, ein Treppenhaus mit Überbau und begrüntem Dach 2.OG
Flachdach: Attika, Warmdach mit Gefälledämmung, Bitumenabdichtung, Kies, Dachterrasse mit Belag

b) Neubau Bauteil B Schule

3-geschossiger Neubau mit begrüntem Flachdach, außer Nordspitze unterkellert, an Bauteil A grenzend
höchster Punkt ca. +12,80m, Gründungssohle bis -3,30m bezogen auf +/-0.00m (506.70m)

Gebäudelängen: Westseite (Sportplatz) ab Bauteil A ca. 82m
  Ostseite ca. 48m, NO-Seite ca. 15m, NO-Eingang ca. 4m
Gebäudetiefen: West-Ost ca. 15m bzw. 19,5m, an Nordseite gegen Null verlaufend

Gründung: Frostschürze, Sauberkeitsschichten, Perimeterdämmung, Streifenfundamente
  unterkellerter Bereich: Sauberkeitsschicht, Perimeterdämmung, WU-Wanne

Außenwände: Stahlbeton mit WDVS oder Mauerwerk mit Kerndämmung, Innenputz
Innenwände: Stahlbeton (tragend), Mauerwerk (tragend, nicht tragend) oder Trockenbau
Decken: Stahlbetondecken
Fussboden: Wärme- und/oder Trittschalldämmung, Estrich, Bodenbelag
Treppen: Stahlbetontreppen, Belag, drei Treppenhäuser
Flachdach: Attika, Warmdach mit Gefälledämmung, Bitumenabdichtung, ext. Begrünung, Photovoltaik
Dachterrasse: 2.OG angrenzender Bereich Bauteil A und 1.OG Ostseite am Lehrer-Sozialraum
Aufzug:  UG-2.OG mit Aufzugsunterfahrt Dach über 2.OG

c) Bauteil E Stadtvilla im Bestand

Wohngebäude, Bj. 1922, 1943 Luftschutzbunker (Anteil ca. 40%)
Erweiterungsneubau 1992/1996 (Anteil ca. 60%)
Stahlbetonskelett und Mauerwerk, Zelt- bzw. Satteldach, Unterkellerung.

Daten: Grundfläche ca. 290,00 m²Geschosshöhen
Höhe ab OK Geländeca. 12,40 m  KG  ca. 2,30- 2,50 m
Länge  ca. 21,00 m  EG/OG  ca. 2,75 m
Breite  ca. 20,00 m  DG  bis ca. 2,50 m

Im DG sollen zwei Wohnungen im Bestand ohne bauliche Veränderungen erhalten bleiben.
Die Stadtvilla wird im UG, EG und 1.OG  komplett entkernt.

Die Wände im Sockelbereich (UG) des Erweiterungsneubaus 1996 sind aus Beton / Stahlbeton, sonst aus Mauerwerk. Die neue Raumaufteilung erfolgt in der Regel mit Trockenbau. Die geputzte Fassade im Altteil wird saniert und erhält ein WDVS, neue Fenster, Türen etc.. Die Fassade des Erweiterungsbaus wird überarbeitet und erhält neben neuen, kleineren Fenstern ein WDVS.

Decken
über UG: Abbruch Altdecke im Bereich Aufzug und neues Treppenhaus, Erweiterungsneubau Beton
über EG/1.OG: Abbruch Altdecke im Altbau, Erweiterungsneubau Betondecke bleibt

Fußboden (Abbruch kompletter Bestand)
Wärme- und/oder Trittschalldämmung, Estrich, Bodenbelag

Dachaufbau Satteldach Neubau, Zeltdach Altbau mit zinküberdeckten Schleppgaupen, Terrassen
Leichtbauweise, Putz, HWL-Platte, vmtl. Dämmung, Sparren/Pfetten, Lattung, Biberschwanzdach

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Ostansicht Bauteil E vor Abbruchnach Abbruch
2.1.4 Verkehrsverhältnisse auf der Baustelle
vgl. 1. Allgemeine Vertragsbedingungen und BVB, KFB V9, Punkt 10.12 (gilt vorrangig)

Die äußere Erschließung der Baumaßnahme erfolgt gemäß BE-Plan über die Feldmochinger Straße. Baustellenzufahrten mit behördlicher Genehmigung werden durch den AN Baumeister G05 errichtet.

a) Bauzufahrt am Pförtnerhaus Feldmochinger Straße
b) Nutzung Bestandszufahrt Batzenhoferstraße zur TG Wohngebäude

Auf dem Grundstück stehen dem AN nur eingeschränkt Lagerflächen zur Verfügung.
Abstimmungen bezüglich Nutzung sind mit AG und den am Bau beteiligten Gewerken zu führen.

Das Parken von Firmenfahrzeugen des AN ist im Baubereich nicht möglich. Für die Arbeiten sind Lieferfahrzeuge sofort zu entladen und außerhalb des Baustellengeländes zu parken.
Das Parken von privaten KFZ ist im Baubereich untersagt. Parkmöglichkeiten sind daher im begrenzten Angebot des öffentlichen Verkehrsraums zu suchen. Die angrenzenden Straßen und Wege sind durch Auto- und Personenverkehr stark frequentiert.

2.1.5. Für den Verkehr freizuhaltende Flächen
vgl. 1. Allgemeine Vertragsbedingungen

Zuwegungen zum Nachbarwohnhaus Bauteil G sowie Feuerwehrzufahrten und -aufstellflächen sind frei zu halten. Insbesondere wird darauf hingewiesen, dass die Flucht- und Rettungswege aus dem Wohngebäude G auch während der Bauzeit gesichert sein müssen und freizuhalten sind.
Öffentliche Verkehrsflächen dürfen in keiner Weise durch die geplanten Baumaßnahmen beansprucht werden, es sei denn, der AN sichert sich öffentlich-rechtlich und auf eigene Veranlassung und Kosten deren Nutzung.

2.1.7. Anschlüsse für Wasser, Energie und Abwasser
vgl. KFB V9, Punkt 10.10 (gilt vorrangig)

Die allgemeine Baustelleneinrichtung erfolgt gemäß BE-Planung. Anschlüsse für Wasser und Baustrom sind auf dem Baustellengelände vorhanden bzw. gemäß Positionsbeschreibung neu einzurichten und können an den entsprechenden Übergabepunkten (nach Rücksprache mit dem AG) verwendet werden. Die Ertüchtigung ist durch den AN auf seine Kosten zu veranlassen.

Entsprechend seiner gewählten Ausführungstechnologie hat darüber hinaus der AN für seine Leistungen alle notwendigen weiteren Anschlüsse für Wasser, Energie, Abwasser selbst zu planen, mitzubringen oder herzustellen und wieder zu beseitigen. Damit in Verbindung stehende Kosten für Planung, öffentlich-rechtliche Genehmigungen, Ertüchtigung der Leitungen usw. sind ebenso wie die Leistung selbst in die Einheitspreise einzukalkulieren.

2.1.8. Lage und Ausmaß überlassener Flächen
vgl. KFB V9, Punkt 10.12 (gilt vorrangig)

Vom AG werden für den allgemeinen Baustellenbetrieb Flächen innerhalb der im BE-Plan ausgewiesenen Flächen im Außenbereich überlassen.

Der AN hat gemäß seiner Ausführungstechnologie und Leistungen weitere Flächen im Außenbereich nach Zustimmung durch die Bauleitung selbst zu planen, mitzubringen oder herzustellen und zu beseitigen. Eventuelle Drittmaßnahmen (Planung, öffentlich-rechtliche Genehmigung und Prüfung, Ertüchtigung der Unterkonstruktion usw.) sind darin eingeschlossen. Die Kosten für die selbst gewählte Bautechnologie sind im Angebot auf die Einheitspreise der entsprechenden Bauleistungen umzulegen.
Aufgrund der begrenzten Platzverhältnisse sind alle Materialien möglichst einbauorientiert ohne Inanspruchnahme eines Zwischenlagers zu ordern. In begründeten Einzelfällen sind Zwischenlagerungen möglich. Diese Flächen sind mit der Bauleitung abzustimmen, der Flächenbedarf ist mindestens 7 Tage vor Nutzung anzumelden.

2.1.11. Umweltrechtliche Vorschriften

Es sind die geltenden gesetzlichen und berufsgenossenschaftlichen Regelungen sowie die Vorschriften der Landeshauptstadt München einzuhalten.

2.1.12. Vorgaben für die Entsorgung
vgl. KFB VE 15 und KVB V9 Punkt 10.13 (gilt vorrangig)

Es sind die geltenden gesetzlichen und berufsgenossenschaftlichen Regelungen sowie die Vorschriften der Landeshauptstadt München einzuhalten.
Sämtliche anfallende Bauabfälle sind nach Befüllung sofort, ansonsten mindestens wöchentlich von der Baustelle zu beräumen. Anderweitige Zwischenlagerung von Bauabfällen ist untersagt.

2.1.13. Schutzgebiete oder Schutzzeiten
vgl. 1. Allgemeine Vertragsbedingungen

Lärm
Es sind die geltenden gesetzlichen und berufsgenossenschaftlichen Regelungen sowie die betreffenden Vorschriften der Landeshauptstadt München einzuhalten.

Bei der Überschreitung von Lärmgrenzwerten sind zu Lasten des AN lärmmindernde Maßnahmen durchzuführen. Sollten in diesem Zusammenhang messtechnische Untersuchungen oder fachliche Betrachtungen erforderlich sein, so werden diese seitens des AN veranlasst bzw. durchgeführt.

In der Kalkulation entsprechender Leistungspositionen sind Schallschutzmaßnahmen einzupreisen. Bei der Überschreitung von Lärmgrenzwerten sind zu Lasten des AN lärmmindernde Maßnahmen durchzuführen.

2.1.14. Schutzmaßnahmen

Im Gewerk G05 Baustelleneinrichtung/Rohbau werden Leistungen zum allgemeinen Schutz der Baustelle erbracht. Das sind solche wie Baumschutz, Bauzaun, Zugangstore, Bauschilder und ggfs. Objektschutz.
Weitere Schutzmaßnahmen im Zuge des Baufortschrittes eigenes Gewerk sind durch den AN zu planen. Insbesondere die Sicherung im Bereich Kommunwand während der Ausführung, die Unversehrtheit angrenzender Bereiche sowie der Schutz der Bewohner bzw. Nutzer ist zu beachten.

Entsprechend seiner gewählten Ausführungstechnologie hat darüber hinaus jeder AN alle für die eigene Leistung notwendige weitere Schutzmaßnahme selbst zu planen, mitzubringen, herzustellen und zu beseitigen. Eventuelle Drittmaßnahmen (Planung, öffentlich- rechtliche Genehmigung und Prüfung, Ertüchtigung der Unterkonstruktion usw.) sind darin eingeschlossen.

2.1.16. Medienleitungen

Im Baubereich sind aktive Medien anzutreffen.
Soweit weitere aktive Medien angetroffen werden, ist die Objektüberwachung beziehungsweise der verantwortliche Fachingenieur zu verständigen

2.1.23 Arbeiten anderer Unternehmer auf der Baustelle.

Während der Arbeiten des AN werden parallel Leistungen anderer Gewerke auf der Baustelle ausgeführt. Die Bauzeit ist dem Bauablaufplan zu entnehmen. Insbesondere Bauleistungen von AN der Gewerke G05 Baustelleneinrichtung/Rohbau (Baumeister) G10 Dacharbeiten/Klempner, G35 Schlosser, G15 Fenster und Sonnenschutz, G17 Pfosten-Riegelfassade, G18 Trockenbauarbeiten, G23 Innenputzarbeiten, G24 Fassadenputz, WDVS, G08 Gerüstbau sowie technische Ausbaugewerke (TGA) sind zu berücksichtigen.

Abstimmungen zur Nutzung von Flächen zum Baustellenbetrieb und ständige Koordinierungsleistungen mit allen am Bau beteiligten Gewerken sind zu berücksichtigen und in die Einheitspreise einzukalkulieren.

2.2. Angaben zur Ausführung VOB/C DIN 18299

2.2.1. Vorgesehene Arbeitsabschnitte

Seitens des AG sind keine detaillierten Bauabschnitte für die eigenen Leistungen geplant. Der AN wird aber aufgefordert, umgehend nach der Beauftragung einen Bauablaufplan seiner Leistungen vorzulegen. Diese Leistungen sind mit den AN gemäß Punkt 2.1.23 zu koordinieren. In Abstimmung mit AG oder dessen Beauftragten, z. B. Sigeko, werden diese Pläne zur Ausführung frei gegeben. Darin sind die geplanten Ausführungszeiten enthalten, die entsprechend vertragswirksam werden.

Der Ablauf richtet sich nach dem übergeordneten Terminrahmenplan.
Etappen- und abschnittsweise Ausführung ist zu berücksichtigen; es besteht kein Anspruch auf durchgehende Arbeitsfolge. Es ist mit 2-maliger Unterbrechung der Arbeiten zu rechnen. Dies ist in die EP einzurechnen und wird nicht separat vergütet.
Es ist mit mehrmaligem Wechsel (bis zu 5 Wechsel) der Ausführungsorte innerhalb des Bauvorhabens zu rechnen. Dies ist in die EP einzurechnen und wird nicht separat vergütet.

Arbeitsunterbrechungen berechtigen nicht zu Zusatzforderungen.

Eine Beschreibung der Hauptleistungen erfolgt im Punkt 3.1.

2.2.2. Besondere Erschwernisse

Gemäß der einleitenden Beschreibungen sind das Wohngebäude G auf dem Grundstück sowie die bleibende Kommunwand/Brandwand am Bauteil A zu berücksichtigen.
Grundsätzlich sind deshalb Verfahren und Geräte so einzusetzen, dass jegliche Emissionen minimiert werden. Darüber hinaus erforderliche Arbeiten sind im Vorfeld im Rahmen des Bauablaufplans und wöchentlich anzumelden. Zur Bewertung einzelner Arbeiten sind im Zweifelsfall im Vorfeld probeweise Messungen bzw. Abstimmungen mit den Nachbarn zu Auswirkungen vorzunehmen.
Die in der Ausschreibung beschriebene Forderung "lärmarm" bezieht sich im Sinne der Bauarbeiten auf folgende Maßnahmen:

Schallschutz
- Einsatz von schallgedämpften Geräten gemäß Maschinenbaurichtlinie
- Maximale Lärmreduzierung beim Einsatz der Maschinentechnik
Die Einhaltung der vorgeschriebenen Emissionswerte ist neben der Gerätewahl durch geeignete Maßnahmen wie Standortwahl oder Einsatz von schallschluckenden Maßnahmen zu gewährleisten.
Der AN ist für die eingesetzten Geräteparameter nachweispflichtig.

Erschütterungsschutz
Hinsichtlich Schutz vor Erschütterung werden die Gebäude nach DIN 4150-3 entsprechend Tabellen 1 und 3, Zeilen 3, als Bauten eingestuft mit besonderer Erschütterungsempfindlichkeit. Die daraus resultierenden Anforderungen der DIN 4150-3 sind durch den Einsatz erschütterungsarmer Bauverfahren einzuhalten.

Staubemission
Arbeitsverfahren sind so auszuwählen und durchzuführen, dass möglichst wenig Staub freigesetzt wird. Bei Tätigkeiten mit Staubexposition ist eine Ausbreitung des Staubes auf unbelastete Arbeitsbereiche zu vermeiden, soweit dies nach dem Stand der Technik möglich ist. (Staubwände, Abplanungen, Absaugung, geeignete Transportmittel). Im Außenbereich sind Befeuchtung durch Wasser als feiner Sprühnebel einzusetzen. Schuttrutschen sind nur in dichter Ausführung mit Staubschutzhüllen einsetzbar.

2.2.6. Besondere Anforderungen an Baustellen- und Entsorgungseinrichtungen

Entsprechend seiner gewählten Ausführungstechnologie hat der AN alle für seine eigene Leistung notwendigen Baustelleneinrichtungen selbst zu planen, mitzubringen oder herzustellen und wieder zu beseitigen. Damit in Verbindung stehende Kosten für Planung, öffentlich-rechtliche Genehmigungen, Ertüchtigung der Baustelleneinrichtung usw. sind in die Einheitspreise einzukalkulieren.

Nicht mehr benötigte Teile der Baustelleneinrichtung sind unverzüglich zu entfernen.
Nach Abbau der Baustelleneinrichtung sind das dafür benötigte Gelände bzw. die genutzten baulichen Anlagen und Gebäude in den ursprünglichen Zustand zu versetzen, falls nichts anderes vereinbart worden ist.

2.2.7. Gerüste

Entsprechend seiner gewählten Ausführungstechnologie hat jeder AN alle für seine eigene Leistung notwendigen Baubehelfe selbst zu planen, mitzubringen oder herzustellen und wieder zu beseitigen. Damit in Verbindung stehende Kosten für Planung, öffentlich-rechtliche Genehmigungen, Ertüchtigung der Gerüste und Baubehelfe usw. sind ebenso wie die Leistung selbst in die Einheitspreise einzukalkulieren.

2.2.8. Mitbenutzung von Gerüsten

Die Fassadengerüste vom AN Gerüstarbeiten werden für alle am Bau beteiligten Firmen zur Nutzung überlassen. Das sind Fassadengerüste für die Dach- (AN Abdichtung, Klempner) und Fassadengewerke (AN Außenputz, WDVS, Fenster, Pfosten-Riegelfassade, Schlosser, Sonnenschutz).

2.2.9. Abrechnung nach bestimmten Zeichnungen oder Tabellen.

Das Aufmaß hat anhand von Plänen zu erfolgen. Das Aufmaß ist in Papierfom und elektronisch zu übergeben. Die bevorzugte Schnittstellenkonfiguration ist dabei das Format DA 11 oder Excellisten.
Aufmaße sind in Positionsreihenfolge und positionsweise kumulativ zu erfassen.

Zu jedem Einzelaufmaß ist ein Aufmaßdeckblatt zu erstellen, auf dem die Positionsmenge Soll gesamt, Positionsmenge Ist gesamt und der Positionsmengenzuwachs zum jeweiligen Aufmaß ablesbar gelistet ist.

## 3. Zusätzlich Technische Vertragsbedingungen (ZTV) für Innentüren
3. Zusätzlich Technische Vertragsbedingungen (ZTV) für Innentüren

3.1 Art und Umfang der Leistung

Gegenstand dieser Ausschreibung sind Leistungen gemäß VOB/C ATV DIN 18355 Tischlerarbeiten (Türen),
sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst die Lieferung, Montage und Einstellarbeiten aller Innentüren aus Holz, sowie deren Zubehör.

3.2 Nebenangebote

Nebenangebote werden zugelassen.

3.3 Qualifikation AN

Die fachliche und wirtschaftliche Qualifikation des Bieters ist durch Präqualifikationsnachweis gemäß Angabe unter Punkt 3. im Angebotsschreiben (KFB V 3) oder durch Eigenerklärung zur Eignung (KFB V 7) nachzuweisen. Subunternehmer sind bei Angebotsabgabe zu benennen (KFB VE 5 EU, Eignungsleihe).

3.4 Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5 Anzeigen gegenüber Behörden und Versorgern

Die Baubeginnsanzeige erfolgt durch den AG eine Woche vor Beginn der Arbeiten.
Die Abmeldung und Abtrennung der Medien/Sparten erfolgt ebenfalls durch den AG. Der AN erhält vor Baubeginn hierzu eine schriftliche Bestätigung.

3.6 Baubegleitende Beprobungen

Die Beprobung und Analytik von Bausubstanz- und Bodenproben erfolgen ausschließlich durch die Fachbauleitung des AG. Geeignetes Gerät zur Beprobung ist durch den AN ohne gesonderte Vergütung bereitzustellen. Es gilt ausschließlich die von der AG-Bauleitung vorgelegte Deklarationsanalytik.

3.7 Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8 DIN-Vorschriften, Normen, Richtlinien

Es gelten alle einschlägigen, zum Zeitpunkt der Angebotsabgabe
gültigen DIN-Vorschriften, Gelbdrucke, Normen, Richtlinien und
Bestimmungen in der jeweils letztgültigen Fassung:

Ergänzend dazu gelten Insbesondere:

Einbauvorschriften der Glashersteller
Einbauvorschriften entspr. Prüfzeugnissen
Richtlinien für die Verarbeitung von Ganzglaskonstruktionen

3.9 Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.10 Baumaße

Das Aufmass ist vom AN grundsätzlich eigenverantwortlich am Bau zu nehmen.
Fordert der AG, dass die Konstruktionen schon zu einem Zeitpunkt zur Montage bereitstehen müssen, der ein vorheriges Aufmass unmöglich macht, so sind unter Berücksichtigung der Bautoleranzen nach DIN die Fertigungsmaße mit dem AG zu vereinbaren.

3.11 Ausführung

Alle angegebenen Maße sind Rohbaumaße.
Die Höhenangaben in den Werkplänen beziehen sich auf OK RFB, die
Höhenangaben in den Positionsplänen beziehen sich auf OK FFB.
Vom Unternehmer ist eigenverantwortlich der Meterriss des
Rohbauunternehmers zu überprüfen.

Alle Türöffnungen sind vor Ort aufzumessen.

Die Türdichtgummis und die Zargenstöpsel sind farblich abgestimmt auf
die jeweils gewählte Ausführung anzubieten.

Die Türen sind mit Schlössern Profilzylinderschließung anzubieten.
Die Beschlägegarnituren sind in eigenen Positionen ausgeworfen.

Das Dornmaß aller Türen beträgt 65 mm, wenn in der Position nichts anderes angegeben ist.

Vor der Bestellung bzw. Fertigung der Türen hat der Unternehmer
eigenverantwortlich sämtliche Positionen vor Ort aufzumessen und zu
überprüfen und rechtzeitig auf erforderliche Rohbaukorrekturmaßnahmen
hinzuweisen. Die Aufschlagsrichtungen sind gem. den Ausführungsplänen
auszuführen.
Maßabweichungen sind der Bauleitung umgehend zu melden.

3.12 Materialien

Massivholz:
Güteklasse 1, allseitig gehobelt
Das verwendete Massivholz muß trocken und verwindungsfrei sein.

Tischlerplatten:
Gabun Stab Qual.II/II; beidseitig furniert bzw. beschichtet.
Furnierblätter ohne Äste und Splint, gleichmäßige Bildstruktur je Wand.
Bei furnierten Platten sind umlaufend Einleimer aus Massivholz in der Stärke von 5 mm vorzusehen, außer es ist in den Positionen anderes verlangt.
Bei Melaminharzbeschichtung mind. 160 gr./m²

Spanplatten:
Es sind feuchtigkeitsbeständige, wasserfest verleimte Spanplatten zu
verwenden - AW 100, formaldehydfrei.
Oberfläche melaninharzbeschichtet, mind. 160 g/m²; sofern in den Positionen nichts anderes angegeben ist.

Multiplexplatten:
AW 100, Deck IF 20
Multiplex Birke + Messerdeck (0,6 mm) der jeweils gewählten Furnierart (Ausflickungen nicht zulässig),
Furnierstärke 1,5 mm mit 2 parallelen Deckfurnieren und lückenlos gefügten Mittellagen, geschliffen,
Sichtkanten sauber geschliffen.

Metall:
Stahlteile aus ST 235, V2A, Aluminium.

Sämtliche Materialien müssen formaldehydfrei (EO) sein.
E 1 nur in Ausnahmefällen möglich.

3.13 Oberflächen

Oberflächen, soweit in den Positionen nicht anders beschrieben

Holz: DD-Lackierung, 3-facher Auftrag, Oberfläche seidenmatt
alternativ geölt: mit Naturharzöl eingelassen, 2 - 3 maliges Auftragen
Richtqualität: Meldos-Hartöl Nr. 264, Fa. Livos

Kunststoff: HPL 0,8 mm
  CPL 0,2-0,4 mm

Stahl: feuerverzinkt oder einbrennlackiert, Schweißnähte sauber verschliffen

Alu: eloxiert E6 EV1

Edelstahl: 320er Schliff

3.13  Kanten

Alle Kanten gerundet mit Mindestradius r = 3 mm -> KiTa-Kante

3.14 Anschlüsse, Fugen

Die Anschlüsse an den Baukörper müssen den bauphysikalischen Anforderungen an Wärme-, Schall- und Brandschutz sowie Fugenbewegungen entsprechen (s. ff).

Dehnfugen am Baukörper sind an gleicher Stelle in den Konstruktionen vorzusehen bzw. zu übernehmen.

3.15 Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.16 Blitzschutz

Vor Ausführung der Arbeiten ist eine Abstimmung mit der beauftragten Blitzschutzfirma bezüglich Blitzschutzverbindungen sowie der Art und Anzahl der Anschlusspunkte an den Übergabestellen durch den AN herbeizuführen.

## 5. Schnittstelle zu den Gewerken Elektro und HLS
5. Schnittstelle zu den Gewerken Elektro und HLS

  Auf den zeitlichen Ablauf der Bauausführung wird besonders verwiesen. Die Montagearbeiten sind mit anderen Baugewerken abzustimmen. Grundsätzlich werden die Holztüren nach dem Stellen der  Trockenbauwände, nach den Innenputzarbeiten und nach dem Aufbringen des Estrichs ausgeführt.

Einzelne Türen werden mit einem Zugangskontrollsystem versehen. Dieses besteht je nach Anforderung aus folgenden Komponenten:

1. Fluchttürsteuerterminal - Leistung AN,
2. Elektro-Fluchttüröffner (Ruhestrom) - Leistung AN,
3. Elektrotüröffner (Arbeitsstrom) - Leistung AN,
4. Chipleser  - bauseits,
5. Freigabetaster  - bauseits,
6. Schlüsselschalter  - bauseits,
7. Fingerprintleser  - bauseits.

Hinsichtlich der Anschlussleistungen ergeben sich folgende Leistungsgrenzen:

Türen mit Fluchttürsteuerung:
- 230 Volt Anschluss für Fluchttürterminal
- Leitungsverlegung bis zum Fluchttürterminal durch Elektrofirma.
- Leitungsverlegung der Leitung für den Potentialfreien Kontakt durch die Elektrofirma, da z. B. im
  Elektroraum.
- Anschluss aller Leitungen (230V Leitung und Leitung Potentialfreier Kontakt und Fluchttüröffner, etc.) durch
  den AN.
- Anschluss der Leitung von der Fluchttürsteuerung an Zutrittskontrollsystem (Elemente 4.-7.) in Abstimmung
  mit AN durch die Elektrofirma.
- Inbetriebnahme und Funktionsprüfung gemeinsam durch die AN und Elektrofirma.

Türen mit elektrischem Türöffner ohne Terminal:
- Verlegung der Türöffnerleitung von den Komponenten 4.-7. durch Elektrofirma. Verzug in der
  Türkonstuktionen erfolgt durch den AN.
  Anschluss des Türöffners durch AN.

Hinweis:
- Die Schaltelemente 4.-7. (Chipleser, Fingerprint, Schlüsselschalter, Taster) werden vom Elektriker geliefert
  und montiert und die Kabel von diesen bis zur Tür vom Elektriker verlegt.
  Diese Komponenten sind außerhalb der Tür angeordnet. Diese Leitungen werden durch den Elektriker auf
  das Zutrittskontrollsystem aufgeschaltet.

Die funktionsgerechte Verkabelung und Anschluss der Komponenten 1-3 mit den bauseitigen Komponenten 4-7 ist gemäß der oben beschriebenen Leistungsgrenzen vom AN durchzuführen und in die Einheitspreise einzurechnen.

Die Montagearbeiten sind grundsätzlich mit dem Gewerk Elektro abzustimmen und zu koordinieren.

Welche Komponenten zur Ausführung kommen, wird in der jeweiligen Türposition aufgeführt.

## 6. Angebotsunterlagen und Angebotspläne AG
Angebotsunterlagen und Angebotspläne

Übersicht der Anlagen zum Leistungsverzeichnis

A 1 Straßenkarte  A4, unmaßstäblich (2 Seiten)
A 2 Luftbilder  A4, unmaßstäblich (2 Seiten)
A 3 entfällt
A 4 Freiflächengestaltungsplan (Baugenehmigung)A3, unmaßstäblich
A 5 Baumbestandsplan und Schutzbereiche (Baugenehmigung)A3, unmaßstäblich
A 6 BZP Terminrahmenplan V1.13  A3, unmaßstäblich (2 Seiten)
A 7 Ansichten Neubau Ost-West und BestandsgebäudeA3, unmaßstäblich (2 Seiten)
A 8 Grundrisse Neubau UG bis 2.OG, DeckendurchbiegungenA0, M1:100 (4 Pläne)
A 9 Grundrisse Villa E Umbauplanung UG bis 1.OGA1, M1:50 (3 Pläne)
A 10 Schnitte A, B, H, K Neubau A+BA1, M1:50 (4 Pläne)
A 11 Schnitte A und C Villa E  A1, M1:50 (2 Pläne)
A 12 Ansichten SW/SO und NO/NW Villa EA1, M1:50 (2 Pläne)

Übersicht der Anlagen zum Leitungsverzeichnis

LV mit Deckblatt, Vorbemerkungen und Leistungspositionen als GAEB-Datei

## FEL_G20 Schreinerarbeiten Innentüren Holz
Datum: 18.03.2026

*Hinweis: 4. Technische Beschreibung Innentüren*
4. Technische Beschreibung Innentüren

4.1. Allgemein

Innentüren 1-flügelig oder 2-flügelig
im UG, EG, 1.OG und 2.OG,
DIN links oder DIN rechts
Spaltbreiten gem. UVV für Kinderkrippen
Zargen und Türblätter mit gerundeter Kante, Radius mind. 3 mm (Kita-Kante)
Drückerhöhe 0,85 m ab FFB

4.2.Holzumfassungszargen

Holz-Umfassungszarge weiß aus Holzwerkstoff
Oberfläche: CPL, HPL über Zulageposition
für 1-flügelige oder 2-flügelige Türen
Bekleidungen ca. 16/50 mm gerundet, r=3 mm;
Futterbrett gerundet, 25 mm stark;
  Falzmaß 3-seitiger Normfalz
Schließblech silberfarbig
für Wandstärken von 75 mm bis 240 mm,
1 Bandtasche pro Band;
eingezogenes Dichtungsprofil, passend geschnitten, mind. dichtschließend, Farbe nach Wahl

Für Rauch- und Brandschutztüren sind den Systemzulassungen entsprechende Holzumfassungs- bzw. Blockzargen zu wählen. Der Prüfnachweis ist zu erbringen.

  Leitfabrikat: Herholz  Typ 4
angeb. Fabrikat: '.............................'

  Fehlt ein Eintrag, kommt das ausgeschriebene Erzeugnis zum Einsatz.
Gleichwertige Produkte sind zugelassen.  Der Nachweis der
Gleichwertigkeit ist zu erbringen

4.3. Klimaklasse

Alle Türen
- Klimaklasse I nach DIN EN 12219)
- Beanspruchung: Gruppe M (Klasse 2 nach DIN EN 1192)
- Falz: 3-seitiger Normfalz 13 x 25,5 mm
- evtl. Glasausschnitt über Zulageposition: Varianten s. Punkt 4.8.
- Farbe: weiß oder Standardfarbton/Standarddekor

4.4. Schallschutz

Schallschutz 1: Zarge + Türblatt erf. Rw = 27 dB (eingebaut)
Schallschutz 2:  Zarge + Türblatt erf. Rw = 32 dB (eingebaut)

4.5. Türtypen

4.5.1. Tür R

Röhrenspantür
Türstärke: ca. 50 mm
Einlage: Röhrenspanplatte
Rahmen: Holzrahmen aus Holzwerkstoff
Deckplatte: Holzwerkstoff
Rundprofil dichtschließend
Oberfläche: CPL; HPL über Zulageposition
Kantenausführung: 3-seitig 3-S-Kante gerundet, Radius mind. 3 mm (Kita-Kante)

  Leitfabrikat: Herholz Typ 4
angeb. Fabrikat: '.............................'

  Fehlt ein Eintrag, kommt das ausgeschriebene Erzeugnis zum Einsatz.
Gleichwertige Produkte sind zugelassen.  Der Nachweis der
Gleichwertigkeit ist zu erbringen.

4.5.2. Tür R.F

Röhrenspantür als Feuchtraumtür
Türstärke: ca. 40 mm
Einlage: Röhrenspanplatte
Rahmen:: Holzwerkstoff wasserabweisend
Deckplatte: Holzwerkstoff
Rundprofil dichtschließend
Oberfläche: CPL; HPL über Zulageposition
Kantenausführung: 3-seitig 3-S-Kante gerundet, Radius mind. 3 mm (Kita-Kante)

  Leitfabrikat: Herholz Feuchtraum 40 mm gemäß RAL GZ 426

angeb. Fabrikat: '.............................'

  Fehlt ein Eintrag, kommt das ausgeschriebene Erzeugnis zum Einsatz.
Gleichwertige Produkte sind zugelassen.  Der Nachweis der
Gleichwertigkeit ist zu erbringen.

4.5.3. Tür V

Vollspantür
Türstärke: ca. 50 mm
Einlage: Vollspanplatte
Rahmen:: Holzrahmen aus Holzwerkstoff
Deckplatte: Holzwerkstoff
Rundprofil dichtschließend
Oberfläche: CPL; HPL über Zulageposition
Kantenausführung: 3-seitig 3-S-Kante gerundet, Radius mind. 3 mm (Kita-Kante)

  Leitfabrikat: Herholz Typ 4
angeb. Fabrikat: '.............................'

  Fehlt ein Eintrag, kommt das ausgeschriebene Erzeugnis zum Einsatz.
Gleichwertige Produkte sind zugelassen.  Der Nachweis der
Gleichwertigkeit ist zu erbringen.

4.5.4. Tür V.S1

Vollspantür
Schallschutz 1: erf. Rw = 27 dB (eingebaut)
Türstärke: ca. 50 mm
Einlage: Vollspanplatte
Rahmen:: Holzrahmen aus Holzwerkstoff
Deckplatte: Holzwerkstoff
Rundprofil dichtschließend mit absenkbarer Bodendichtung
Oberfläche: CPL; HPL über Zulageposition
Kantenausführung: 3-seitig 3-S-Kante gerundet, Radius mind. 3 mm (Kita-Kante)

  Leitfabrikat: Herholz SST 1-150
angeb. Fabrikat: '.............................'

  Fehlt ein Eintrag, kommt das ausgeschriebene Erzeugnis zum Einsatz.
Gleichwertige Produkte sind zugelassen.  Der Nachweis der
Gleichwertigkeit ist zu erbringen.

4.5.5. Tür V.S2

Vollspantür
Schallschutz 2: erf. Rw = 32 dB (eingebaut)
Türstärke: ca. 50 mm
Einlage: 3-schichtige Vollspaneinlage
Rahmen:: Holzrahmen aus Holzwerkstoff
Deckplatte: Holzwerkstoff
Rundprofil dichtschließend mit absenkbarer Bodendichtung
Oberfläche: CPL; HPL über Zulageposition
Kantenausführung: 3-seitig 3-S-Kante gerundet, Radius mind. 3 mm (Kita-Kante)

  Leitfabrikat: Herholz SST 2-150
angeb. Fabrikat: '.............................'

  Fehlt ein Eintrag, kommt das ausgeschriebene Erzeugnis zum Einsatz.
Gleichwertige Produkte sind zugelassen.  Der Nachweis der
Gleichwertigkeit ist zu erbringen

4.5.6. Tür V.VD(S)

Vollspantür, Vollwandig, Dicht- und (Selbst)schließend VD(S)
Türstärke: ca. 50 mm
Einlage: Vollspannplatte
Rahmen:: Holzrahmen aus Holzwerkstoff
Deckplatte: Holzwerkstoff
Rundprofil dichtschließend
Oberfläche: CPL; HPL über Zulageposition
OTS über eigene Position
Kantenausführung: 3-seitig 3-S-Kante gerundet, Radius mind. 3 mm (Kita-Kante)

  Leitfabrikat: Herholz Typ 4
angeb. Fabrikat: '.............................'

  Fehlt ein Eintrag, kommt das ausgeschriebene Erzeugnis zum Einsatz.
Gleichwertige Produkte sind zugelassen.  Der Nachweis der
Gleichwertigkeit ist zu erbringen.

4.5.7. Tür V.VD(S).F

Vollspantür VD(S) als Feuchtraumtür
Türstärke: ca. 50 mm
Einlage:  Vollspannplatte
Rahmen:: Holzwerkstoff wasserabweisend
Deckplatte: Holzwerkstoff
Rundprofil dichtschließend
Oberfläche: CPL; HPL über Zulageposition
OTS über eigene Position
Kantenausführung: 3-seitig 3-S-Kante gerundet, Radius mind. 3 mm (Kita-Kante)

  Leitfabrikat: Herholz Feuchtraum 50 mm gemäß RAL GZ 426
angeb. Fabrikat: '.............................'

  Fehlt ein Eintrag, kommt das ausgeschriebene Erzeugnis zum Einsatz.
Gleichwertige Produkte sind zugelassen.  Der Nachweis der
Gleichwertigkeit ist zu erbringen.

4.5.8. Tür V.VD(S).S1

Vollspantür VD(S)
Schallschutz 1: erf. Rw = 27 dB (eingebaut)
Türstärke: ca. 50 mm
Einlage: Vollspannplatte
Rahmen:: Holzrahmen aus Holzwerkstoff
Deckplatte: Holzwerkstoff
Rundprofil dichtschließend mit absenkbarer Bodendichtung
Oberfläche: CPL; HPL über Zulageposition
OTS über eigene Position
Kantenausführung: 3-seitig 3-S-Kante gerundet, Radius mind. 3 mm (Kita-Kante)

  Leitfabrikat: Herholz SST 2-150
angeb. Fabrikat: '.............................'

  Fehlt ein Eintrag, kommt das ausgeschriebene Erzeugnis zum Einsatz.
Gleichwertige Produkte sind zugelassen.  Der Nachweis der
Gleichwertigkeit ist zu erbringen.

4.5.9. Tür V.RS

Vollspantür als Rauchschutztür
Türstärke: ca. 50 mm
Einlage: Vollspannplatte
Rahmen:: Holzrahmen aus Holzwerkstoff
Deckplatte: Holzwerkstoff
Rundprofil dichtschließend mit absenkbarer Bodendichtung
Oberfläche: CPL; HPL über Zulageposition
OTS über eigene Position
Kantenausführung: 3-seitig 3-S-Kante gerundet, Radius mind. 3 mm (Kita-Kante)

  Leitfabrikat: Herholz Typ 4
angeb. Fabrikat: '.............................'

  Fehlt ein Eintrag, kommt das ausgeschriebene Erzeugnis zum Einsatz.
Gleichwertige Produkte sind zugelassen.  Der Nachweis der
Gleichwertigkeit ist zu erbringen.

4.5.10. Tür V.RS.S1

Vollspantür als Rauchschutztür mit
Schallschutz 1: erf. Rw = 27 dB (eingebaut)
Türstärke: ca. 50 mm
Einlage: Vollspannplatte
Rahmen:: Holzrahmen aus Holzwerkstoff
Deckplatte: Holzwerkstoff
Rundprofil dichtschließend mit absenkbarer Bodendichtung
Oberfläche: CPL; HPL über Zulageposition
OTS über eigene Position
Kantenausführung: 3-seitig 3-S-Kante gerundet, Radius mind. 3 mm (Kita-Kante)

  Leitfabrikat:  Herholz Typ 4 SST 1-150
angeb. Fabrikat: '.............................'

  Fehlt ein Eintrag, kommt das ausgeschriebene Erzeugnis zum Einsatz.
Gleichwertige Produkte sind zugelassen.  Der Nachweis der
Gleichwertigkeit ist zu erbringen.

4.5.11. Tür V.T30

Vollspantür als Feuerschutzabschluss T30
Türstärke: ca. 50 mm
Einlage: Vollspannplatte
Rahmen:: Holzrahmen aus Holzwerkstoff
Deckplatte: Holzwerkstoff
Rundprofil dichtschließend
Oberfläche: CPL; HPL über Zulageposition
Kantenausführung: 3-seitig 3-S-Kante gerundet, Radius mind. 3 mm (Kita-Kante)

  Leitfabrikat: Herholz Typ 4
angeb. Fabrikat: '.............................'

  Fehlt ein Eintrag, kommt das ausgeschriebene Erzeugnis zum Einsatz.
Gleichwertige Produkte sind zugelassen.  Der Nachweis der
Gleichwertigkeit ist zu erbringen.

4.5.12. Tür V.T30.S1

Vollspantür als Feuerschutzabschluss T30 mit
Schallschutz 1: erf. Rw = 27 dB (eingebaut)
Türstärke: ca. 50 mm
Einlage: Vollspannplatte
Rahmen:: Holzrahmen aus Holzwerkstoff
Deckplatte: Holzwerkstoff
Rundprofil dichtschließend mit absenkbarer Bodendichtung
Oberfläche: CPL; HPL über Zulageposition
OTS über eigene Position
Kantenausführung: 3-seitig 3-S-Kante gerundet, Radius mind. 3 mm (Kita-Kante)

  Leitfabrikat: Herholz Typ 4 SST 1-150
angeb. Fabrikat: '.............................'

  Fehlt ein Eintrag, kommt das ausgeschriebene Erzeugnis zum Einsatz.
Gleichwertige Produkte sind zugelassen.  Der Nachweis der
Gleichwertigkeit ist zu erbringen.

4.5.13. Tür V.T30.RS

Vollspantür als Feuerschutzabschluss T30
Rauchschutztür
Türstärke: ca. 50 mm
Einlage: Vollspannplatte
Rahmen:: Holzrahmen aus Holzwerkstoff
Deckplatte: Holzwerkstoff
Rundprofil dichtschließend mit absenkbarer Bodendichtung
Oberfläche: CPL; HPL über Zulageposition
OTS über eigene Position
Kantenausführung: 3-seitig 3-S-Kante gerundet, Radius mind. 3 mm (Kita-Kante)

  Leitfabrikat: Herholz Typ 4
angeb. Fabrikat: '.............................'

  Fehlt ein Eintrag, kommt das ausgeschriebene Erzeugnis zum Einsatz.
Gleichwertige Produkte sind zugelassen.  Der Nachweis der
Gleichwertigkeit ist zu erbringen.

4.5.14. Tür V.T30.RS.S1

Vollspantür als Feuerschutzabschluss T30
Rauchschutztür
Schallschutz 1: erf. Rw = 27 dB (eingebaut)
Türstärke: ca. 50 mm
Einlage:  Vollspannplatte
Rahmen:: Holzrahmen aus Holzwerkstoff
Deckplatte: Holzwerkstoff
Rundprofil dichtschließend mit absenkbarer Bodendichtung
Oberfläche: CPL; HPL über Zulageposition
OTS über eigene Position
Kantenausführung: 3-seitig 3-S-Kante gerundet, Radius mind. 3 mm (Kita-Kante)

  Leitfabrikat: Herholz Typ 4 SST 1-150
angeb. Fabrikat: '.............................'

  Fehlt ein Eintrag, kommt das ausgeschriebene Erzeugnis zum Einsatz.
Gleichwertige Produkte sind zugelassen.  Der Nachweis der
Gleichwertigkeit ist zu erbringen.

4.5.15. Tür V.T90

Vollspantür als Feuerschutzabschluss T90

Türstärke: ca. 70 mm
Einlage: Mineralfaserplatte
Rahmen:: Holzrahmen aus Holzwerkstoff
Deckplatte: Holzwerkstoff
Rundprofil dichtschließend
Oberfläche: CPL; HPL über Zulageposition
OTS über eigene Position
Kantenausführung: 3-seitig 3-S-Kante gerundet, Radius mind. 3 mm (Kita-Kante)

  Leitfabrikat: Herholz Typ 9
angeb. Fabrikat: '.............................'

  Fehlt ein Eintrag, kommt das ausgeschriebene Erzeugnis zum Einsatz.
Gleichwertige Produkte sind zugelassen.  Der Nachweis der
Gleichwertigkeit ist zu erbringen.

4.5.16. Tür V.T90.RS

Vollspantür als Feuerschutzabschluss T90
Rauchschutztür
Türstärke: ca. 70 mm
Einlage: Mineralfaserplatte
Rahmen:: Holzrahmen aus Holzwerkstoff
Deckplatte: Holzwerkstoff
Rundprofil dichtschließend mit absenkbarer Bodendichtung
Oberfläche: CPL; HPL über Zulageposition
OTS über eigene Position
Kantenausführung: 3-seitig 3-S-Kante gerundet, Radius mind. 3 mm (Kita-Kante)

  Leitfabrikat: Herholz Typ 9
angeb. Fabrikat: '.............................'

  Fehlt ein Eintrag, kommt das ausgeschriebene Erzeugnis zum Einsatz.
Gleichwertige Produkte sind zugelassen.  Der Nachweis der
Gleichwertigkeit ist zu erbringen.

4.6. Bänder

Objektbänder für die Befestigung in 3D verstellbare VX Aufnahmeelementen
Ausführung entsprechend der Türgeometrie
Stabile, lasergeschweißte und geschlossene Bandkonstruktion
Innenliegende und spielfreie Lagertechnik (kugelgelagert, ohne Öl und Schmierfett)
Geprüft nach EN 1935, CE-Kennzeichnung,
Bandklasse 14 für Türgewichte bis 160 Kg Norm
Tragfähigkeit: 200 kg
Oberfläche: Edelstahl matt gebürstet
Geeignet zum Einsatz an Rauch- und Feuerschutztüren
Rollendurchmesser 18 mm
Rollenhöhe 160 mm
DIN-Links und DIN-rechts verwendbar
Materialstärke 3 mm

  Leitfabrikat: Eco Schulte Objektband OBX 18/160 mm

angeb. Fabrikat: '.............................'

  Fehlt ein Eintrag, kommt das ausgeschriebene Erzeugnis zum Einsatz.
Gleichwertige Produkte sind zugelassen.  Der Nachweis der
Gleichwertigkeit ist zu erbringen.

4.7. Schloss

Mittelschweres Behörden-Einsteckschloss, vorgerichtet für Profilzylinder.
Bei Fluchtwegtüren Schloss mit Panikfunktion in Wechsel- oder Umschaltfunktion über Zulageposition.
Bei 2-flügeligen Türen Standflügel mit Einlasstreibriegel, Triebstangen verdeckt.

4.8. Glasausschnitte aus VSG/G

  GAk: Glasausschnitt klein bxh: ca. 300mm x 1455mm (Sockelfries ca. 400mm, Fries oben ca. 280mm)
  GAg: Glasausschnitt Groß bxh: ca. 565-815mm x 1575mm (Sockelfries ca. 400mm, Fries oben und seitlich ca. 160mm)
  Auch jeweils mit Schall- und Brandschutzverglasungen: Glasdicke und - aufbau entsprechend der Anforderungen an Brand- und Schallschutz, Abmessungen wie vor:
  Glassausschnitte mit Schallschutz S1: GAk.S1 und GAg.S1
  Glassausschnitte mit Schallschutz S2: GAk.S2 und GAg.S2
  Glassausschnitte mit G30-Verglasung: GAk.G30 und GAg.G30
  Glassausschnitte mit G30-Verglasung und Schallschutz S1: GAk.G30.S1 und GAg.G30.S1

4.8. Drückergarnituren

Über eigene Position.
Drückerhöhe 0,85 m ab FFB bei allen Türen.

4.9. Obentürschließer

Über eigene Position.

### 20 Schreinerarbeiten Innentüren

#### 20.1 Baustelleneinrichtung, Stundenlohnarbeiten

##### 20.1.1 Baustelleneinrichtung

**20.1.1.1 Baustelleneinrichtung**
Baustelle für die eigenen Leistungen aufbauen, über die gesamte Bauzeit vorhalten sowie Beräumung der Baustelle inkl. Wiederherstellung des Geländes.

Bauseits werden neben dem Fassadengerüst mit Schutzeinrichtungen vom AN Rohbau gemäß beiliegendem BE-Plan folgende Einrichtungen vorgehalten:

- BE-Zufahrt mit behördlicher Genehmigung
- Einfriedung mit Bauzäunen und -tore
- Errichtung Sanitärcontainer zur Mitbenutzung
- Errichtung Baustrom- und Bauwasserverteilung zur Mitbenutzung

Eine temporäre Lagerung der Baustoffe auf dem Baufeld bzw. im Neubau selbst sowie ein Standort für Zwischenlager Fenster oder Bauteile PRF sind immer mit dem AG / der Bauleitung abzustimmen.

In den Pauschalpreis einzurechnende Leistungen sind:
- Herrichten und Beseitigen erforderlicher Lager- und Arbeitsplätze
- Herrichten und Beseitigen Versorgungsleitungen zur Verwendungsstelle
- zusätzliche Hebezeuge inkl. Einsatzzeiten
- Absperrungen von Gefahrzonen
- Baubeleuchtungen für eigene Arbeiten bei Dunkelheit
- Schutzmaßnahmen gemäß UVV, ASR, AStV, Vorgaben SiGeKo
- Schutzmaßnahmen gegen Witterungseinflüsse wie Nässe, Frost, Schnee etc.
- Kontrolle aller eigenen Sicherungsmaßnahmen

Die Anmietung weiterer öffentlicher bzw. privater Flächen für die Durchführung eigener Leistungen sind vom AN direkt mit den zuständigen Eigentümern, der zuständigen Stelle oder Behörden abzustimmen, zu vereinbaren und abzuwickeln.

Grundvorhaltung 4 Wochen
Menge: 1,000 psch

**20.1.1.2 Zusätzliche Vorhaltung Baustelleneinrichtung**
Vorhalten und Betreiben der vorbeschriebenen Baustelleneinrichtung über die Grundvorhaltung von 4 Wochen hinaus.
Menge: 8,000 stwo

##### 20.1.2 Stundenlohnarbeiten

*Hinweis: Stundenlohnarbeiten*
Stundenlohnarbeiten

Ergänzend zu Paragraph 15 VOB/B wird vereinbart:
Nachfolgende Stundenlohnarbeiten werden nur nach Erteilung besonderer schriftlicher Aufträge ausgeführt und vergütet. Die Abrechnung erfolgt nach Verrechnungssätzen gegen Nachweis der tatsächlichen geleisteten Stunden und des Materialverbrauches.

Die Stundenverrechnungssätze enthalten:
- den tatsächlichen Lohn
- die Zuschläge für
- Gemeinkosten
- Sozialkassenbeiträge
- Winterbauumlage sowie
- Lohn- bzw. Gehaltsnebenkosten

Nicht enthalten sind:
- die Zuschläge für
- Überstunden
- Nacht-, Sonntags- und Feiertagsarbeit

Für Stundenlohnarbeiten und Materiallieferungen gegen Nachweis sind Wege und Transportkosten mit einzukalkulieren.

**20.1.2.1 Vorarbeiter**
Stundenlohnarbeiten Vorarbeiter für zusätzlich geforderte Arbeiten
Menge: 20,000 h

**20.1.2.2 Facharbeiter**
Stundenlohnarbeiten Facharbeiter für zusätzlich geforderte Arbeiten
Menge: 20,000 h

**20.1.2.3 Helfer**
Stundenlohnarbeiten Helfer für zusätzlich geforderte Arbeiten
Menge: 20,000 h

#### 20.2 Schreinerarbeiten Innentüren Holz Bauteil A Kindergarten

##### 20.2.1 Planung und Vorbereitung

**20.2.1.1 Werkstatt- und Montageplanung Bauteil A**
Anfertigen einer Werkstatt- und Montageplanung für die Mtallbauarbeiten Stahltüren auf Grundlage der Werkplanung Architekten und aller nachfolgend beschriebenen Leistungen für das Bauteil A Kindergarten.

In der Planung und Dokumentation sind enthalten:
- örtliches Aufmaß
- Montageablaufplan
- Erstellung einer Türliste
- Angaben ausgewählter Produkte des AN
- Nachweise und Zulassungen verwendeter Materialien
- Erstellung Werkstattdetails auf Basis Werkplanung Architekten
- Anpassung Regeldetails Architekten
- Übergabe Wartungsunterlagen
Menge: 1,000 psch

##### 20.2.2 Schreinerarbeiten Innentüren Holz

**20.2.2.1 Innentür Typ R, 1010/2135/150 mm, CPL Glas GAk**
*** Bezugsbeschreibung
Holzumfassungszarge passend zum Türtyp
für GK-Ständerwände, gespachtelte Stb.-Wände oder verputzte MW-Wände, als Top-Montagezarge nach DIN 18101

Innentür Typ R
gem. techn. Beschreibung P. 4.5.1,
1-flügelig, Drehflügel, DIN L/DIN R
mit Glasausschnitt GAk gem. techn. Beschreibung P. 4.8.

Rohbaulichtmaß:1010/2135 mm (ab FFB)
Maulweite:  125 mm
Oberfläche:  CPL
Drückerhöhe:  0,85 m ab FFB
max. Türblattgewicht: 75 kg

liefern und gem. Zulassung / Herstellerangaben montieren einschl. aller Einstellarbeiten
Menge: 2,000 St
DIN276 2008: 344

**20.2.2.2 Innentür Typ R, 1010/2135/150 mm, CPL Glas GAg**
*** wie Position 20.2.2.1
Rohbaulichtmaß:1010/2135 mm (ab FFB)
Maulweite:  150 mm
max. Türblattgewicht:  100 kg

mit Glasausschnitt GAg gem. techn. Beschreibung P. 4.8.
Menge: 2,000 St
DIN276 2008: 344

**20.2.2.3 Innentür Typ R, 1135/2135/150 mm, CPL, Glas GAg**
*** wie Position 20.2.2.1
Rohbaulichtmaß:1135/2135 mm (ab FFB)
Maulweite:  150 mm
max. Türblattgewicht:  80 kg

mit Glasausschnitt GAg gem. techn. Beschreibung P. 4.8.
Menge: 2,000 St
DIN276 2008: 344

**20.2.2.4 Innentür Typ R, 1375/2135/150 mm, CPL, 2-flügelig**
*** wie Position 20.2.2.1
2-flügelig, Breite Gehflügel 750 mm, Breite Standflügel 625 mm

Rohbaulichtmaß:1375/2135 mm (ab FFB)
Maulweite:  150 mm
max. Türblattgewicht:  100 kg pro Türflügel
Menge: 2,000 St
DIN276 2008: 344

**20.2.2.5 Innentür Typ R.F, 885/2135/150 mm, CPL**
*** Bezugsbeschreibung
Holzumfassungszarge passend zum Türtyp
für GK-Ständerwände, gespachtelte Stb.-Wände oder verputzte MW-Wände, als Top-Montagezarge nach DIN 18101

Innentür Typ R.F
gem. techn. Beschreibung P. 4.5.2,
Feuchtraumtür
1-flügelig, Drehflügel, DIN L/DIN R

Rohbaulichtmaß:885/2135 mm (ab FFB)
Maulweite:  150 mm
Oberfläche:  CPL
Drückerhöhe:  0,85 m ab FFB
max. Türblattgewicht: 100 kg

liefern und gem. Zulassung / Herstellerangaben montieren einschl. aller Einstellarbeiten
Menge: 2,000 St
DIN276 2008: 344

**20.2.2.6 Innentür Typ R.F, 1010/2135/150 mm, CPL, Glas GAk**
*** wie Position 20.2.2.5
Rohbaulichtmaß:1010/2135 mm (ab FFB)
Maulweite:  150 mm
max. Türblattgewicht: 100 kg

mit Glasausschnitt GAk gem. techn. Beschreibung P. 4.8.
Menge: 2,000 St
DIN276 2008: 344

**20.2.2.7 Innentür Typ V.S1, 885/2135/75 mm, CPL**
*** Bezugsbeschreibung
Holzumfassungszarge passend zum Türtyp
für GK-Ständerwände, gespachtelte Stb.-Wände oder verputzte MW-Wände, als Top-Montagezarge nach DIN 18101

Innentür Typ V.S1
gem. techn. Beschreibung P. 4.5.4,
Schallschutz 1: erf. Rw = 27dB (eingebaut)
1-flügelig, Drehflügel, DIN L/DIN R
mit absenkbarer Bodendichtung

Rohbaulichtmaß:885/2135 mm (ab FFB)
Maulweite:  150 mm
Oberfläche:  CPL
Drückerhöhe:  0,85 m ab FFB
max. Türblattgewicht: 50 kg

liefern und gem. Zulassung / Herstellerangaben montieren einschl. aller Einstellarbeiten
Menge: 2,000 St
DIN276 2008: 344

**20.2.2.8 Innentür Typ V.S1, 1010/2135/150 mm, CPL, Glas GAg.S1**
*** wie Position 20.2.2.7
Rohbaulichtmaß:1010/2135 mm (ab FFB)
Maulweite:  150 mm
max. Türblattgewicht: 100 kg

mit Glasausschnitt GAg.S1
gem. techn. Beschreibung P. 4.8.
Menge: 2,000 St
DIN276 2008: 344

**20.2.2.9 Innentür Typ V.S1, 1050/2135/75 mm, CPL**
*** wie Position 20.2.2.7
Rohbaulichtmaß:1050/2135 mm (ab FFB)
Maulweite:  75 mm
max. Türblattgewicht: 50 kg
Menge: 1,000 St
DIN276 2008: 344

**20.2.2.10 Innentür Typ V.S1, 1135/2135/150 mm, CPL, Glas GAg.S1**
*** wie Position 20.2.2.7
Rohbaulichtmaß:1135/2135 mm (ab FFB)
Maulweite:  150 mm
max. Türblattgewicht: 80 kg

mit Glasausschnitt GAg.S1
gem. techn. Beschreibung P. 4.8.
Menge: 2,000 St
DIN276 2008: 344

**20.2.2.11 Innentür Typ V.S1, 1250/2135/75 mm, CPL**
*** wie Position 20.2.2.7
Rohbaulichtmaß:1275/2135 mm (ab FFB)
Maulweite:  75 mm
max. Türblattgewicht: 220 kg
Menge: 5,000 St
DIN276 2008: 344

**20.2.2.12 Innentür Typ V.VD(S), 1010/2135/150 mm, CPL**
*** Bezugsbeschreibung
Holzumfassungszarge passend zum Türtyp
für GK-Ständerwände, gespachtelte Stb.-Wände oder verputzte MW-Wände, als Top-Montagezarge nach DIN 18101

Innentür Typ V.VD(S )
gem. techn. Beschreibung P. 4.5.6,
1-flügelig, Drehflügel, DIN L/DIN R

Rohbaulichtmaß:1010/2135 mm (ab FFB)
Maulweite:  150 mm
Oberfläche:  CPL
Drückerhöhe:  0,85 m ab FFB
max. Türblattgewicht: 100 kg

liefern und gem. Zulassung / Herstellerangaben montieren einschl. aller Einstellarbeiten
Menge: 1,000 St
DIN276 2008: 344

**20.2.2.13 Innentür Typ V.VD(S), 1010/2135/125 mm, CPL, Glas GAk**
*** wie Position 20.2.2.12
Rohbaulichtmaß:1010/2135 mm (ab FFB)
Maulweite:  150 mm
max. Türblattgewicht: 100 kg

mit Glasausschnitt GAk gem. techn. Beschreibung P. 4.8.
Menge: 1,000 St
DIN276 2008: 344

**20.2.2.14 Innentür Typ V.VD(S), 1010/2135/125 mm, CPL, Glas GAg**
*** wie Position 20.2.2.12
Rohbaulichtmaß:1010/2135 mm (ab FFB)
Maulweite:  150 mm
max. Türblattgewicht: 100 kg

mit Glasausschnitt GAg gem. techn. Beschreibung P. 4.8.
Menge: 2,000 St
DIN276 2008: 344

**20.2.2.15 Innentür Typ V.VD(S).S1, 1010/2135/150 mm, CPL, Zutrittskontrollsystem**
*** Bezugsbeschreibung
Holzumfassungszarge passend zum Türtyp
für GK-Ständerwände, gespachtelte Stb.-Wände oder verputzte MW-Wände, als Top-Montagezarge nach DIN 18101

Innentür Typ V.VD(S).S1
gem. techn. Beschreibung P. 4.5.8,
Schallschutz 1: erf. Rw = 27 dB (eingebaut)
1-flügelig, Drehflügel, DIN L/DIN R
mit absenkbarer Bodendichtung

Rohbaulichtmaß:1010/2135 mm (ab FFB)
Maulweite:  150 mm
Oberfläche:  CPL
Drückerhöhe:  0,85 m ab FFB
max. Türblattgewicht: 100 kg

Diese Tür wird mit einem Zugangskontrollsystem versehen. Dieses besteht aus folgenden Komponenten:

- Elektrotüröffner brandsch.. eigene Position
- Chipleser Bandgegenseite: bauseits an der Wand

liefern und gem. Zulassung / Herstellerangaben montieren einschl. aller Einstellarbeiten

Die funktionsgerechte Verkabelung und Anschluss der
o.g Komponenten mit den bauseitigen Komponenten ist gemäß Vorbemerkungen Punkt 5. Schnittstelle zu den Gewerken Elektro und HLS durchzuführen und in die Einheitspreise einzurechnen.
Menge: 1,000 St
DIN276 2008: 344

**20.2.2.16 Innentür Typ V.VD(S).S1, 1010/2135/150 mm, CPL, Glas GAg, Zutrittskontrollsystem**
*** wie Position 20.2.2.15
Rohbaulichtmaß:1010/2135 mm (ab FFB)
Maulweite:  150 mm
max. Türblattgewicht: 100 kg

mit Glasausschnitt GAg.S1
gem. techn. Beschreibung P. 4.8.

Diese Tür wird mit einem Zugangskontrollsystem versehen. Dieses besteht aus folgenden Komponenten:

- Elektrotüröffner brandsch. eigene Position
- Chipleser Bandgegens.: bauseits an der Wand

Die funktionsgerechte Verkabelung und Anschluss der
o.g Komponenten mit den bauseitigen Komponenten ist gemäß Vorbemerkungen Punkt 5. Schnittstelle zu den Gewerken Elektro und HLS durchzuführen und in die Einheitspreise einzurechnen.
Menge: 1,000 St
DIN276 2008: 344

**20.2.2.17 Innentür Typ V.RS, 1135/2135/150 mm, CPL, Glas GAg, Zutrittskontrollsystem**
Holzumfassungszarge passend zum Türtyp
für GK-Ständerwände, gespachtelte Stb.-Wände oder verputzte MW-Wände, als Top-Montagezarge nach DIN 18101

Innentür Typ V.RS
gem. techn. Beschreibung P. 4.5.9,
Rauchschutztür
1-flügelig, Drehflügel, DIN L/DIN R
mit absenkbarer Bodendichtung
mit Glasausschnitt GAg
gem. techn. Beschreibung P. 4.8.

Rohbaulichtmaß:1135/2135 mm (ab FFB)
Maulweite:  150 mm
Oberfläche:  CPL
Drückerhöhe:  0,85 m ab FFB
max. Türblattgewicht: 80 kg

liefern und gem. Zulassung / Herstellerangaben montieren einschl. aller Einstellarbeiten

Diese Tür wird mit einem Zugangskontrollsystem versehen. Dieses besteht aus folgenden Komponenten:

- Panikschloss:  eigene Position
- Elektro-Fluchttüröffner: eigene Position
- Fluchttürsteuerterminal 2xeigene Positionen
- Fluchttürsteuerungeigene Position
- Freigabetaster Bandseite: bauseits an der Wand
- Chipleser Bandgegenseite: bauseits an der Wand

Die Komponenten sind gem. Zulassung in die Zarge und Türblatt zu integrieren. Dies ist in die die Einheitspreise einzurechnen.

Die funktionsgerechte Verkabelung und Anschluss der
o.g Komponenten mit den bauseitigen Komponenten ist gemäß Vorbemerkungen Punkt 5. Schnittstelle zu den Gewerken Elektro und HLS durchzuführen und in die Einheitspreise einzurechnen.
Menge: 2,000 St
DIN276 2008: 344

**20.2.2.18 Innentür Typ V.RS, 1135/2135/240 mm, CPL, Glas GAk, Zutrittskontrollsystem**
*** Bezugsbeschreibung
Holzumfassungszarge passend zum Türtyp
für GK-Ständerwände, gespachtelte Stb.-Wände oder verputzte MW-Wände, als Top-Montagezarge nach DIN 18101

Innentür Typ V.RS
gem. techn. Beschreibung P. 4.5.9,
Rauchschutztür
1-flügelig, Drehflügel, DIN L/DIN R
mit absenkbarer Bodendichtung
mit Glasausschnitt GAk gem. techn. Beschreibung P. 4.8.

Rohbaulichtmaß:1135/2135 mm (ab FFB)
Maulweite:  240 mm
Oberfläche:  CPL
Drückerhöhe:  0,85 m ab FFB
max. Türblattgewicht:-

liefern und gem. Zulassung / Herstellerangaben montieren einschl. aller Einstellarbeiten

Diese Tür wird mit einem Zugangskontrollsystem versehen. Dieses besteht aus folgenden Komponenten:

- Panikschloss:  eigene Position
- Elektro-Fluchttüröffner: eigene Position
- Fluchttürsteuerterminal 1xeigene Position
- Chipleser Bands.:  bauseits an der Wand
- Schlüsselschalter Bands: bauseits an der Wand
- Freigabetaster Bandggs: bauseits an der Wand

Die Komponenten sind gem. Zulassung in die Zarge und Türblatt zu integrieren. Dies ist in die die Einheitspreise einzurechnen.

Die funktionsgerechte Verkabelung und Anschluss der
o.g Komponenten mit den bauseitigen Komponenten ist gemäß Vorbemerkungen Punkt 5. Schnittstelle zu den Gewerken Elektro und HLS durchzuführen und in die Einheitspreise einzurechnen.
Menge: 1,000 St
DIN276 2008: 344

**20.2.2.19 Zulage Innentür Typ V.RS, 1135/2135/240 mm HPL 0,8 mm**
Zulage zu der Vorposition für die Ausführung der Türblätter mit HPL 0,8 mm statt CPL-Oberfläche
Menge: 1,000 St
DIN276 2008: 344

**20.2.2.20 Innentür Typ V.RS, 1135/2135/240 mm, CPL, Glas GAg**
Holzumfassungszarge passend zum Türtyp
für GK-Ständerwände, gespachtelte Stb.-Wände oder verputzte MW-Wände, als Top-Montagezarge nach DIN 18101

Innentür Typ V.RS
gem. techn. Beschreibung P. 4.5.9,
Rauchschutztür
1-flügelig, Drehflügel, DIN L/DIN R
mit absenkbarer Bodendichtung
mit Glasausschnitt GAg gem. techn. Beschreibung P. 4.8.

Rohbaulichtmaß:1135/2135 mm (ab FFB)
Maulweite:  240 mm
Oberfläche:  CPL
Drückerhöhe:  0,85 m ab FFB
max. Türblattgewicht:-

liefern und gem. Zulassung / Herstellerangaben montieren einschl. aller Einstellarbeiten
Menge: 2,000 St
DIN276 2008: 344

**20.2.2.21 Innentür Typ V.T30.RS, 1010/2135/240 mm, CPL**
Holzumfassungszarge passend zum Türtyp
für GK-Ständerwände, gespachtelte Stb.-Wände oder verputzte MW-Wände, als Top-Montagezarge nach DIN 18101

Innentür Typ V.T30.RS
gem. techn. Beschreibung P. 4.5.13,
Feuerschutzabschluss T30
Rauchschutztür
1-flügelig, Drehflügel, DIN L/DIN R
mit absenkbarer Bodendichtung

Rohbaulichtmaß:1010/2135 mm (ab FFB)
Maulweite:  240 mm
Oberfläche:  CPL
Drückerhöhe:  0,85 m ab FFB
max. Türblattgewicht:-

liefern und gem. Zulassung / Herstellerangaben montieren einschl. aller Einstellarbeiten
Menge: 2,000 St
DIN276 2008: 344

**20.2.2.22 Innentür Typ V.T30.RS, 1135/2135/240 mm, CPL, Glas GAk.G30, Zutrittskontrollsystem**
Holzumfassungszarge passend zum Türtyp
für GK-Ständerwände, gespachtelte Stb.-Wände oder verputzte MW-Wände, als Top-Montagezarge nach DIN 18101

Innentür Typ V.T30.RS
gem. techn. Beschreibung P. 4.5.13,
Feuerschutzabschluss T30
Rauchschutztür
1-flügelig, Drehflügel, DIN L/DIN R
mit absenkbarer Bodendichtung
mit Glasausschnitt GAk.G30
gem. techn. Beschreibung P. 4.8.

Rohbaulichtmaß:1135/2135 mm (ab FFB)
Maulweite:  240 mm
Oberfläche:  CPL
Drückerhöhe:  0,85 m ab FFB
max. Türblattgewicht:-

liefern und gem. Zulassung / Herstellerangaben montieren einschl. aller Einstellarbeiten

Diese Tür wird mit einem Zugangskontrollsystem versehen. Dieses besteht aus folgenden Komponenten:

- Elektrotüröffner brandsch.: eigene Position
- Chipleser Bandseite: bauseits an der Wand
- Chipleser Bandgegenseite: bauseits an der Wand

Die Komponenten sind gem. Zulassung in die Zarge und Türblatt zu integrieren. Dies ist in die die Einheitspreise einzurechnen.

Die funktionsgerechte Verkabelung und Anschluss der
o.g Komponenten mit den bauseitigen Komponenten ist gemäß Vorbemerkungen Punkt 5. Schnittstelle zu den Gewerken Elektro und HLS durchzuführen und in die Einheitspreise einzurechnen.
Menge: 1,000 St
DIN276 2008: 344

**20.2.2.23 Innentür Typ V.T30.RS.S1, 1010/2135/240 mm, CPL**
Holzumfassungszarge passend zum Türtyp
für GK-Ständerwände, gespachtelte Stb.-Wände oder verputzte MW-Wände, als Top-Montagezarge nach DIN 18101

Innentür Typ V.T30.RS.S1
gem. techn. Beschreibung P. 4.5.14,
Feuerschutzabschluss T30
Rauchschutztür
Schallschutz 1: erf. Rw = 27 dB (eingebaut)
1-flügelig, Drehflügel, DIN L/DIN R
mit absenkbarer Bodendichtung

Rohbaulichtmaß:1010/2135 mm (ab FFB)
Maulweite:  240 mm
Oberfläche:  CPL
Drückerhöhe:  0,85 m ab FFB
max. Türblattgewicht:-

liefern und gem. Zulassung / Herstellerangaben montieren einschl. aller Einstellarbeiten
Menge: 2,000 St
DIN276 2008: 344

**20.2.2.24 Innentür Typ V.T30.RS.S1, 1010/2135/240 mm, CPL, Glas GAk.G30.S1, Zutrittskontrollsystem**
Holzumfassungszarge passend zum Türtyp
für GK-Ständerwände, gespachtelte Stb.-Wände oder verputzte MW-Wände, als Top-Montagezarge nach DIN 18101

Innentür Typ V.T30.RS.S1
gem. techn. Beschreibung P. 4.5.14,
Feuerschutzabschluss T30
Rauchschutztür
Schallschutz 1: erf. Rw = 27 dB (eingebaut)
1-flügelig, Drehflügel, DIN L/DIN R
mit absenkbarer Bodendichtung
mit Glasausschnitt GAk.G30.S1
gem. techn. Beschreibung P. 4.8.

Rohbaulichtmaß:1010/2135 mm (ab FFB)
Maulweite:  240 mm
Oberfläche:  CPL
Drückerhöhe:  0,85 m ab FFB
max. Türblattgewicht:-

liefern und gem. Zulassung / Herstellerangaben montieren einschl. aller Einstellarbeiten

Diese Tür wird mit einem Zugangskontrollsystem versehen. Dieses besteht aus folgenden Komponenten:

- Elektrotüröffner Brandsch.:eigene Position
- Chipleser Bandgegenseite: bauseits an der Wand

Die Komponenten sind gem. Zulassung in die Zarge und Türblatt zu integrieren. Dies ist in die die Einheitspreise einzurechnen.

Die funktionsgerechte Verkabelung und Anschluss der
o.g Komponenten mit den bauseitigen Komponenten ist vom AN durchzuführen und in die Einheitspreise einzurechnen.
Menge: 1,000 St
DIN276 2008: 344

**20.2.2.25 PZ-Schloss**
*** Bezugsbeschreibung
Mittelschweres Behörden-Einsteckschloss, vorgerichtet für Profilzylinder, Beanspruchungsklasse 3
Menge: 41,000 St
DIN276 2008: 344

**20.2.2.26 Zulage für Panikschloss PZ Wechselfunktion E**
Zulage zu den Vorpositionen für
Panikschloss mit Wechselfunktion E
mit Profilzylinder-Lochung, Dornmaß 65,
DIN links oder DIN rechts
zugelassen für Brand- und Rauchschutztüren
Euro-Profilzylinder, DIN 18251-1 Klasse 4, Drückernuss 9 mm, Entfernung 72 mm
Flachstulp abgerundet aus Edelstahl

Leitfabrikat: Assa Abloy effeff  Panikeinsteckschloss N1212

angeb. Fabrikat: '.............................'

Fehlt ein Eintrag, kommt das ausgeschriebene Erzeugnis zum Einsatz. Gleichwertige Produkte sind zugelassen.  Der Nachweis der Gleichwertigkeit ist zu erbringen.

Nur Mehrpreis eintragen!
Menge: 11,000 St
DIN276 2008: 344

**20.2.2.27 Elektrotüröffner für Standardtüren (Arbeitsstrom)**
Modell mit bipolarer Schutzdiode.
Radiusfalle, FaFix® 3 mm verstellbar
Universalspannungen
Kompatibel zu gängigen Einsteckschlössern
Kompatibel zu gängigen Schließblechen
Symmetrische Bauform. Daher DIN links/rechts, sowie waagerecht einsetzbar
Arbeitsstrom: Ja
Verstellbare Falle (FF, FaFix®): Ja
FaFix® Verstellbereich: 3 mm
Falleneingrifftiefe: 5,5 mm
Höhe: 66 mm
Breite: 16 mm
Tiefe: 25,5 mm
Spannung: 10-24 V AC/DC
Dauerstromfest: 11-13 V DC
Bipolare Schutzdiode: Ja
Nennwiderstand: 43 Ohm
Stromaufnahme 12 V AC: 250 mA
Stromaufnahme 24 V AC: 500 mA
Max. Fallenvorlast AC: 200 N
Max. Fallenvorlast DC (stabilisiert) 24 V: 200 N
Einbaulage: senkrecht und waagerecht
Festigkeit gegen Aufbruch: 3750 N
Betriebstemperaturbereich: -15 °C bis +40 °C

Leitfabrikat: Assa Abloy  effeff 11805

angeb. Fabrikat: '.............................'

Fehlt ein Eintrag, kommt das ausgeschriebene Erzeugnis zum Einsatz. Gleichwertige Produkte sind zugelassen.  Der Nachweis der Gleichwertigkeit ist zu erbringen.
Menge: 2,000 St
DIN276 2008: 344

**20.2.2.28 Elektrotüröffner für Brand- und Rauchschutztüren (Arbeitsstrom)**
Elektrotüröffner zugelassen für Brand- und Rauchschutztüren in Arbeitsstromausführung; Freigabe mit bauseitigem Chipleser auf Bandgegenseite, die Anschlüsse hierfür sind vorzuhalten

mit Rückmeldekontakt als potentialfreier Wechselkontakt, Schaltleistung  24 V / 1 A und integrierte Suppressordiode,
Radiusfalle 4 mm verstellbar
12 bis 24 Volt Spannungsbereich bei AC und DC Betrieb
umsteckbarer Anschlussblock
dauerstromfest über gesamten Spannungsbereich
universal (DR/DL/waagerecht) montierbar
Vorlastmodus 400N / 800N einstellbar
Leitfabrikat: Assa Abloy  effeff 143R

angeb. Fabrikat: '.............................'

Fehlt ein Eintrag, kommt das ausgeschriebene Erzeugnis zum Einsatz. Gleichwertige Produkte sind zugelassen.  Der Nachweis der Gleichwertigkeit ist zu erbringen.
Menge: 2,000 St
DIN276 2008: 344

**20.2.2.29 Elektro-Fluchttüröffner (Ruhestrom) mit Fallenschloss**
Elektro-Fluchttüröffner
zugelassen für Brand- und Rauchschutztüren
in Ruhestromausführung,
bei Stromabschaltung sichere Entriegelung,
auch bei Fallenvorlast bis 5.000 N (ca. 500 kp),
Festigkeit gegen Aufbruch 5000 N,
mit integriertem Rückmeldekontakt (Tür auf / zu)
und Ankerkontakt (verriegelt / entriegelt),
als potentialfreie Wechselkontakte,
mit verstell- und fixierbarer Falle,
Nennspannung: 24 Volt GS,
Nennstrom: 160 mA,
Nennwiderstand: 150 Ohm,
mit Schließblech

Fallenschloss
als Gegenstück zu Ruhestromtüröffnern
mit von vorn einstellbarem Fallenausschluss,
mit geräuschgedämpftem Fallenanschlag,
mit rundem Edelstahlstulp

Montage über dem Standard-Schloss

Leitfabrikat: Assa Abloy effeff  Elektro-Fluchttüröffner 331U80F

angeb. Fabrikat: '.............................'

  Assa Abloy effeff
  Fallenschloss 807-1x

angeb. Fabrikat: '.............................'

Fehlt ein Eintrag, kommt das ausgeschriebene Erzeugnis zum Einsatz. Gleichwertige Produkte sind zugelassen.  Der Nachweis der Gleichwertigkeit ist zu erbringen.
Menge: 3,000 St
DIN276 2008: 344

**20.2.2.30 Fluchttürsteuerterminal UP**
Fluchttürsteuerterminal UP im Schalterprogramm
zur Steuerung von elektrischen Verriegelungselementen im Verlauf von Flucht- und Rettungswegen zugelassen gem. EltVTR und DIN EN 13637:2015.

bestehend aus:

Fluchttürsteuermodul:
Nottaste beleuchtet mit wiederverwendbarer, unverlierbarer, nicht splitternder Schutzhaube
Integrierte optische Türzustandsanzeige mit symbolisch angeordneten Hochleistungs-LED's (grün / rot / gelb) für entriegelt / verriegelt / Alarm
Akustischem Signalgeber für Alarmmeldungen
Sabotagekontakt
Einstellbare Zeitabläufe für max. Dauerfreigabe, Verzögerung Dauerfreigabe, Kurzzeitentriegelung, Voralarm, Alarmzeit, Orientierungssignal
Überwachung der Türöffnungszeit bei Kurzzeitentriegelung
Mit einem parametrierbaren Eingang für:
Steuerung von Ver-/Entriegeln, Kurzzeitentriegelung, Alarmquittierung über einen potenzialfreien Kontakt von Bedienelementen wie z.B. Kartenleser, Türcodegeräte o.ä. oder Kurzzeitentriegelung über Zutrittskontrollsystem oder
Verriegeln mit Vorrang über Einbruchmeldeanlage oder
Entriegelung über Zeitschaltuhr uvm.

Mit einem Eingang für:
Notentriegelung über Brandmeldeanlage

Mit einem parametrierbaren Relaisausgang für:
Tür verriegelt/entriegelt oder
Tür offen/geschlossen oder
Sammelalarm oder
Einzelalarm oder
Ansteuerung Türöffner/Motorschloss/Drehtürantrieb/Feststellanlage
Anschlüsse:
SYSCON-4: Spannungsversorgung
SYSCON-5: Bedienteil
Schraub-Steckklemmen
Technische Daten:
Nennspannung: 230 VAC
Eigenstromaufnahme : 0,24 A
Ausgangsspannung: 24 V DC
Ausgangsstrom: Max. 0,87 A
Stromversorgung: Netzteil

Hinweisschild:
Beleuchtet
Zur Kennzeichnung der Nottastenbetätigung
Piktogramm nach DIN EN 13637:2015

Schlüsselschaltermodul:
Zum Ver-/Entriegeln, Kurzzeitentriegeln, Alarmrückstellung
Sabotagekontakt,
Mit Euro-Profilhalbzylinder, inkl. 3 Schlüssel
Schließbart verstellbar 8 x 45°, Länge 30,5 mm
Abdeckung passend zum entsprechenden Schalterprogramm

Montage in 3 uP-Schalterdosen 62,5 mm Tiefe

Leitfabrikat: Assa Abloy effeff UP -  Fluchttürsteuerterminal Offline  1384G23P1--0400

angeb. Fabrikat: '.............................'

Fehlt ein Eintrag, kommt das ausgeschriebene Erzeugnis zum Einsatz. Gleichwertige Produkte sind zugelassen.  Der Nachweis der Gleichwertigkeit ist zu erbringen.
Menge: 3,000 St
DIN276 2008: 344

**20.2.2.31 Fluchttürsteuerterminal UP für beidseitigen Fluchtweg**
Fluchttürsteuerterminal UP im Schalterprogramm
zur Steuerung von elektrischen Verriegelungselementen im Verlauf von Flucht- und Rettungswegen zugelassen gem. EltVTR und DIN EN 13637:2015.

bestehend aus:

Zusätzlich mit beleuchtetem Hinweisschild Modell 1380-22B
Hinweisschild:
Zur Kennzeichnung der Not-Auf-Taste
Piktogramm
Nottaster:
Nottaste beleuchtet mit wiederverwendbarer, nicht splitternder Schutzhaube
Integrierte optische Türzustandsanzeige mit symbolisch angeordneten Hochleistungs-LED's (grün / rot / gelb) für entriegelt / verriegelt / Alarm
Hinweisschild Nottaste
Schlüsselschaltermodul:
Zum Ver-/Entriegeln, Kurzzeitentriegeln, Alarmrückstellung
Mit Euro-Profilhalbzylinder, inkl. 3 Schlüssel
Abdeckung passend zum entsprechenden Schalterprogramm
Technische Daten:
Nennspannung: 24 VDC SELV
Eigenstromaufnahme : 120 mA
Steuerung: Nein, externe Fluchttürsteuerung notwendig
Notschalter: Ja
Bedienelement: Schlüsselschalter mit Euro PZ, Schließbart verstellbar 8 x 45°, Länge 30,5 mm
LED - Anzeige: Ja (rot, grün, gelb)
Summer: Ja
Sabotagekontakt: Nein
Betriebstemperaturbereich: 0 °C bis +40 °C
Schutzart: IP 30
Abmessung: 2fach Rahmen im Schalterprogramm, Montage in 3 uP-Schalterdosen 45 mm Tiefe

Schalterprogramm: Jung AS500 - alpinweiß
Leitfabrikat: Assa Abloy effeff UP -
  Fluchttürsteuerterminal Offline
  1380-22B1--0400 Kompakt

angeb. Fabrikat: '.............................'

Fehlt ein Eintrag, kommt das ausgeschriebene Erzeugnis zum Einsatz. Gleichwertige Produkte sind zugelassen.
Der Nachweis der Gleichwertigkeit ist zu erbringen.
Menge: 2,000 St
DIN276 2008: 344

**20.2.2.32 Fluchttürsteuerung im externen Stahlblechgehäuse**
Fluchttürsteuerung im externen Stahlblechgehäuse

bestehend aus:

zur Steuerung von elektrischen Verriegelungselementen im Verlauf von Flucht- und Rettungswegen
in Verbindung mit externen Türterminals, geprüft gem. EltVTR
Im aP-Stahlblechgehäuse;
Anschlussmöglichkeit für Türterminals und Bedienelemente;
Anschlussmöglichkeit für Verriegelungselemente;
einstellbare Zeitabläufe für max. Dauerfreigabe, Verzögerung
Dauerfreigabe, Kurzzeitentriegelung, Voralarm, Alarmzeit,
Orientierungssignal;
Überwachung der Türoffenzeit bei Kurzeitentriegelung;
Mit 4 Bedientasten zur Einstellung von Zeitabläufen, Anwendungsprofilen und Busadresse;
Mit 7-Segmentanzeige zur Anzeige von Alarmen/Störungen und Menüpunkten;
Mit 4 parametrierbaren Eingängen für:
Steuerung von Ver/Entriegeln,
Kurzzeitentriegelung, Alarmquittierung über einen
potenzialfreien Kontakt von Bedienelementen wie z.B. Kartenleser,
Türcodegeräte o.ä.,
Kurzzeitentriegelung über Zutrittskontrollsystem,
Notentriegelung über Brandmeldeanlage,
Verriegeln mit Vorrang über Einbruchmeldeanlage,
Entriegelung über Zeitschaltuhr uvm;
Mit 4 parametrierbaren Relaisausgängen für:
Tür verriegelt/entriegelt,
Tür offen/geschlossen,
Sammelalarm oder Einzelalarm,
Ansteuerung Türöffner/Motorschloss/Drehtürantrieb/Feststellanlage;
Mit TS-Busschnittstelle für Parametrierung über Software (FT-Manager)
und Vernetzung für den parallelen Betrieb an Visualierungssoftware,
Tableau und OPC Server
Spannung: 12-24 V DC
Stromaufnahme: 0,1A bei 24V DC
Anschlüsse: Schraub-Steckklemmen
Abmessungen (B x H x T): 300 x 186 x 125 mm;
Schutzart: IP 30

Leitfabrikat: Assa Abloy effeff AP -
  Fluchttürsteuerung im
  Stahlblechgehäuse
  720-40-SG----00

angeb. Fabrikat: '.............................'

Fehlt ein Eintrag, kommt das ausgeschriebene Erzeugnis zum Einsatz. Gleichwertige Produkte sind zugelassen.
Der Nachweis der Gleichwertigkeit ist zu erbringen.
Menge: 2,000 St
DIN276 2008: 344

**20.2.2.33 Gleitschienenschließer für 1-flg. Türen, Türblattbreite bis 1.100 mm**
Gleitschienenschließer für 1-flg. Türen, Türblattbreite bis 1.100 mm

EN 1-4 maximale Türblattbreite 1.100 mm, Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Öffnungsdämpfung permanent ab 70 Grad
Gleitschiene H, höhenverstellbar +/- 3mm, bündig abschließend mit Schließkörper, geringe Aufbauhöhe von 21 mm; farblich abgestimmte Endkappen, keine sichtbaren Schrauben, Öffnungswinkel max. 180 Grad.
Normal-Montage Band- oder Bandgegenseite statt Federband
Abmessungen TS: (BxHxT) 243x56x41 mm
Abmessungen Gleitschiene B: (BxHxT) 459x21x31 mm
Oberfläche: Türschließer, Gleitschiene, Hebelarm und Abdeckung in RAL 9006

komplett mit allen Zubehörteilen liefern und an Türen der Vorpositionen montieren

Leitfabrikat: ECO TS-41 GS-H

angeb. Fabrikat: '.............................'

Fehlt ein Eintrag, kommt das ausgeschriebene Erzeugnis zum Einsatz. Gleichwertige Produkte sind zugelassen. Der Nachweis der Gleichwertigkeit ist zu erbringen.
Menge: 1,000 St
DIN276 2008: 344

**20.2.2.34 Gleitschienenschließer für 1-flg. Türen, Türblattbreite bis 1.400 mm**
Gleitschienenschließer für 1-flg. Türen, Türblattbreite bis 1.400 mm
EN 3-6 maximale Türblattbreite 1.400 mm, Schließkraft stufenlos einstellbar,
Zugelassen für Feuer- und Rauchschutztüren gemäß DIN EN 1154
Asymmetrische Getriebegeometrie für sicheres Schließen und hohen Bedienkomfort mit abfallendem Öffnungsmoment.

Erfüllt die Vorgaben für barrierefreies Bauen gem. DIN 18040 bis EN 4 (≤ 1.100 mm).

Aluminium-Designkörper mit umlaufender Abdeckung, Vandalismus sichere Klipptechnik zum Schutz der Einstellungen des Türschließers

Integrierte, nicht sichtbare Montageplatte, Flachform-Türschließer mit 49 mm Gesamttiefe.
Schließgeschwindigkeit, Öffnungsdämpfung, Schließverzögerung und Endschlag stufenlos fein justierbar
Gleitschiene H, höhenverstellbar +/- 3mm, bündig abschließend mit Schließkörper, geringe Aufbauhöhe von 21 mm; farblich abgestimmte Endkappen, keine sichtbaren Schrauben, Öffnungswinkel max. 180 Grad.
Normal-Montage Bandseite statt Federband

Abmessungen TS: (BxHxT) 243x56x41 mm
Abmessungen Gleitschiene B: (BxHxT) 459x21x31 mm
Oberfläche: Türschließer, Gleitschiene, Hebelarm und Abdeckung in RAL 9006

komplett mit allen Zubehörteilen liefern und an Türen der Vorpositionen montieren

Leitfabrikat: ECO TS-61 GS-H

angeb. Fabrikat: '.............................'

Fehlt ein Eintrag, kommt das ausgeschriebene Erzeugnis zum Einsatz. Gleichwertige Produkte sind zugelassen. Der Nachweis der Gleichwertigkeit ist zu erbringen.
Menge: 14,000 St
DIN276 2008: 344

**20.2.2.35 Gleitschienenschließer für 1-flg. Türen, barrierefrei**
Gleitschienenschließer für 1-flg. Türen, barrierefrei
EN 2-5 maximale Türbblattbreite 1.250 mm, Schließkraft stufenlos einstellbar,
Zugelassen für Feuer- und Rauchschutztüren gemäß DIN EN 1154
Herznockentechnik für sicheres Schließen und barrierefreien Begehkomfort mit stark abfallendem Öffnungsmoment.
Erfüllt die Vorgaben für barrierefreies Bauen gem. DIN 18040 und DIN Spec 1104.
Aluminium-Designkörper mit umlaufender Abdeckung, Vandalismus sichere Klipptechnik zum Schutz der Einstellungen des Türschließers;

Integrierte, nicht sichtbare Montageplatte, Flachform-Türschließer mit 49 mm Gesamttiefe.
Schließgeschwindigkeit, Öffnungsdämpfung, Schließverzögerung und Endschlag stufenlos fein justierbar
Gleitschiene, höhenverstellbar +/- 3mm, bündig abschließend mit Schließkörper, geringe Aufbauhöhe von 21 mm; farblich abgestimmte Endkappen, keine sichtbaren Schrauben, Öffnungswinkel max. 180 Grad.
Normal-Montage Bandseite statt Federband

Abmessungen Türschließer: (BxHxT) 267x62x49 mm
Abmessungen Gleitschiene: (BxHxT) 459x21x31 mm

Oberfläche: Türschließer, Gleitschiene, Hebelarm und Abdeckung in RAL 9006

komplett mit allen Zubehörteilen liefern und an Türen der Vorpositionen montieren

Leitfabrikat: ECO TS-62 GS-H

angeb. Fabrikat: '.............................'

Fehlt ein Eintrag, kommt das ausgeschriebene Erzeugnis zum Einsatz. Gleichwertige Produkte sind zugelassen. Der Nachweis der Gleichwertigkeit ist zu erbringen.
Menge: 6,000 St
DIN276 2008: 344

**20.2.2.36 Zulage für Öffnungsbegrenzer OTS**
Zulage zu den Vorpositionen für Öffnungsbegrenzer mit erhöhtem Dämpfungskomfort (max. Öffnungswinkel 130 Grad)

Leitfabrikat: ECO ÖB-GS-H-III

angeb. Fabrikat: '.............................'

Fehlt ein Eintrag, kommt das ausgeschriebene Erzeugnis zum Einsatz. Gleichwertige Produkte sind zugelassen. Der Nachweis der Gleichwertigkeit ist zu erbringen.
Menge: 2,000 St
DIN276 2008: 344

**20.2.2.37 Türdrückergarnituren Drücker-Drücker in Aluminium**
*** Bezugsbeschreibung
Türdrückergarnituren Drücker-Drücker in Aluminium

komplettes Set: 2x Drücker, 2x Drückerrosetten rund und
2x Schlüsselrosetten mit Lochung für Profilzylinder
liefern und montieren

Verschraubung verdeckt, durchgehend, wechselseitig, Mehrzweckschrauben,
Rückholfedern rechts/links verwendbar, wartungsfreie Gleitlager

Leitfabrikat: Hoppe Paris

angeb. Fabrikat: '.............................'

Fehlt ein Eintrag, kommt das ausgeschriebene Erzeugnis zum Einsatz. Gleichwertige Produkte sind zugelassen. Der Nachweis der Gleichwertigkeit ist zu erbringen.
Menge: 15,000 St
DIN276 2008: 344

**20.2.2.38 Zulage Drücker-Drücker in Edelstahl**
*** Bedarfsposition mit GB
Zulage für Drückergarnitur der Vorposition für die Ausführung in Edelstahl

nur Angabe vom Mehrpreis pro Drückergarnitur
Menge: 15,000 St
DIN276 2008: 344

**20.2.2.39 Türdrückergarnituren Drücker-Drücker, Feuerschutz in Aluminium**
*** wie Position 20.2.2.37
Türdrückergarnituren Drücker-Drücker
zugelassen für Feuer- und Rauchschutztüren
in Aluminium

komplettes Set: 2x Drücker, 2x Drückerrosetten rund und
2x Schlüsselrosetten mit Lochung für Profilzylinder
liefern und montieren

Leitfabrikat: Hoppe Paris FS

angeb. Fabrikat: '.............................'

Fehlt ein Eintrag, kommt das ausgeschriebene Erzeugnis zum Einsatz. Gleichwertige Produkte sind zugelassen. Der Nachweis der Gleichwertigkeit ist zu erbringen.
Menge: 6,000 St
DIN276 2008: 344

**20.2.2.40 Zulage Drücker-Drücker, Feuerschutz in Edelstahl**
*** Bedarfsposition mit GB
Zulage für Drückergarnitur der Vorposition für die Ausführung in Edelstahl

nur Angabe vom Mehrpreis pro Drückergarnitur
Menge: 6,000 St
DIN276 2008: 344

**20.2.2.41 Türdrückergarnituren Drücker-Knauf in Aluminium**
*** wie Position 20.2.2.37
komplettes Set: 1x Drücker,1x Knauf,
2x Drückerrosetten rund und
2x Schlüsselrosetten mit Lochung für Profilzylinder
in Aluminium

Leitfabrikat: Hoppe Paris

angeb. Fabrikat: '.............................'

Fehlt ein Eintrag, kommt das ausgeschriebene Erzeugnis zum Einsatz. Gleichwertige Produkte sind zugelassen. Der Nachweis der Gleichwertigkeit ist zu erbringen.
Menge: 4,000 St
DIN276 2008: 344

**20.2.2.42 Zulage Drücker-Knauf in Edelstahl**
*** Bedarfsposition mit GB
Zulage für Drückergarnitur der Vorposition für die Ausführung in Edelstahl

nur Angabe vom Mehrpreis pro Drückergarnitur
Menge: 4,000 St
DIN276 2008: 344

**20.2.2.43 Türdrückergarnituren Drücker-Knauf, Feuerschutz in Aluminium**
*** wie Position 20.2.2.39
Türdrückergarnituren Drücker-Knauf
zugelassen für Feuer- und Rauchschutztüren
in Aluminium

komplettes Set: 1x Drücker,1x Knauf,
2x Drückerrosetten rund und
2x Schlüsselrosetten mit Lochung für Profilzylinder
in Aluminium

Leitfabrikat: Hoppe Paris FS

angeb. Fabrikat: '.............................'

Fehlt ein Eintrag, kommt das ausgeschriebene Erzeugnis zum Einsatz. Gleichwertige Produkte sind zugelassen. Der Nachweis der Gleichwertigkeit ist zu erbringen.
Menge: 4,000 St
DIN276 2008: 344

**20.2.2.44 Zulage Drücker-Knauf, Feuerschutz in Edelstahl**
*** Bedarfsposition mit GB
Zulage für Drückergarnitur der Vorposition für die Ausführung in Edelstahl

nur Angabe vom Mehrpreis pro Drückergarnitur
Menge: 4,000 St
DIN276 2008: 344

**20.2.2.45 Türdrückergarnituren Knauf-Knauf, Feuerschutz in Aluminium**
Türdrückergarnituren Knauf-Knauf
zugelassen für Feuer- und Rauchschutztüren
in Aluminium

komplettes Set: 2x Knauf,
2x Drückerrosetten rund und
2x Schlüsselrosetten mit Lochung für Profilzylinder
in Aluminium

Leitfabrikat: Hoppe Paris FS

angeb. Fabrikat: '.............................'

Fehlt ein Eintrag, kommt das ausgeschriebene Erzeugnis zum Einsatz. Gleichwertige Produkte sind zugelassen. Der Nachweis der Gleichwertigkeit ist zu erbringen.
Menge: 1,000 St
DIN276 2008: 344

**20.2.2.46 Zulage Knauf-Knauf, Feuerschutz in Edelstahl**
*** Bedarfsposition mit GB
Zulage für Drückergarnitur der Vorposition für die Ausführung in Edelstahl

nur Angabe vom Mehrpreis pro Drückergarnitur
Menge: 1,000 St
DIN276 2008: 344

**20.2.2.47 Türdrückergarnituren Halbgarnitur in Aluminium**
komplettes Set für 2-flügelige Türen:
1x Drücker, 1x Drückerrosette rund und
1x Schlüsselrosette mit Lochung für Halbzylinder
in Aluminium

Leitfabrikat: Hoppe Paris

angeb. Fabrikat: '.............................'

Fehlt ein Eintrag, kommt das ausgeschriebene Erzeugnis zum Einsatz. Gleichwertige Produkte sind zugelassen. Der Nachweis der Gleichwertigkeit ist zu erbringen.
Menge: 10,000 St
DIN276 2008: 344

**20.2.2.48 Zulage Halbgarnitur in Edelstahl**
*** Bedarfsposition mit GB
Zulage für Drückergarnitur der Vorposition für die Ausführung in Edelstahl

nur Angabe vom Mehrpreis pro Drückergarnitur
Menge: 10,000 St
DIN276 2008: 344

**20.2.2.49 Fingerschutz Schutzprofil Bandseite 2-teilig**
Fingerschutz zur Sicherung der Bandseite an der Nebenschließkante liefern und montieren,
Bandseitiges Schutzprofil, designoptimiert für gefälzte Türen an Holz- oder Metallzargen mit einstellbarer und unsichtbarer Befestigung für ø 15-16 mm Bänder.
Sichere Montage und Einstellung durch 2D-Befestigungselement ohne Unterfütterung möglich.
Angepasste Profilgeometrie zum Band, um Stoßkanten auszuschließen.
Demontage für Wartungsarbeiten ohne Beschädigung des Profils und Wiederverwendung möglich.
Profil aus Aluminium, Obrfläche EV1

Umfang der Absicherung:
Setstange Selbstzuschnitt; Länge: 1.755 mm, 2-teilig

Leitfabrikat: Athmer Fingerschutz® Typ BU-16K
angeb. Fabrikat: '.............................'

Fehlt ein Eintrag, kommt das ausgeschriebene Erzeugnis zum Einsatz. Gleichwertige Produkte sind zugelassen. Der Nachweis der Gleichwertigkeit ist zu erbringen.
Menge: 30,000 St
DIN276 2008: 344

**20.2.2.50 Zulage Fingerschutz Schutzprofil Bandseite 3-teilig**
Zulage für Länge: 1.980 mm, 3-teilig
Menge: 30,000 St
DIN276 2008: 344

**20.2.2.51 Fingerschutz Schutzrollo Gegenbandseite**
Fingerschutz zur Sicherung der Gegenbandseite an der Nebenschließkante liefern und montieren,
TÜV/GS zertifiziert nach EN 16654.
Selbsttätig auf konstante Spannung ziehendes Schutzrollo mit klipsbarer und unsichtbarer Befestigung.
Profile aus Aluminium, Obrfläche EV1
Abdeckung aus Kunstfaser, feuerhemmend ausgerüstet - schwarz

Auszugslänge 260 mm
Standardlänge 1.925 mm

Leitfabrikat: Athmer Fingerschutz® Typ NR-30
angeb. Fabrikat: '.............................'

Fehlt ein Eintrag, kommt das ausgeschriebene Erzeugnis zum Einsatz. Gleichwertige Produkte sind zugelassen. Der Nachweis der Gleichwertigkeit ist zu erbringen.
Menge: 30,000 St
DIN276 2008: 344

**20.2.2.52 EH-Türwächter für Türklinken, mit Voralarm**
Fluchtwegsicherungssystem EH-Türwächter mit Voralarm,
zur Montage unterhalb des Türdrückers liefern und montieren

Öffnung mit nur einem einzigen Handgriff.
Türfreigabe und Alarmauslösung: bei Herunterdrücken der Türklinke verschiebt sich der EH-Türwächter® senkrecht nach unten und gibt der Klinke den Weg frei.
Dauerfreigabe Funktion mit Hilfe des Geräteschlüssels, Einzelbegehung der Tür ohne Alarmauslösung mit dem Türschlüssel über die Wechselfunktion des Antipanikschlosses.

Stabile Zink-Druckguss Ausführung in RAL 6029 (grün) lackiert.
für Halbzylinder aus bauseitiger Schließanlage vorgerüstet (Länge 27-30/10 mm),
einschl. 9V-Blockbatterie und langnachleuchtender Piktogramme für Tür und Gerät.
inkl. Signalgeber (95dB/1m)
Maße: LxBxT in mm (190x52/45x76)
Mit verdeckt liegenden Gehäusebefestigungen

Zertifiziert gemäß DIN EN 179 in Verbindung mit Panikschloss, Schließblech und Drücker

Leitfabrikat:  GfS EH-Türwächter  Art.-Nr. 990100

angeb. Fabrikat: '.............................'

Fehlt ein Eintrag, kommt das ausgeschriebene Erzeugnis zum Einsatz. Gleichwertige Produkte sind zugelassen.  Der Nachweis der Gleichwertigkeit ist zu erbringen.
Menge: 2,000 St

**20.2.2.53 Montageplatte für EH-Türwächter für Brandschutztüren zum Kleben**
*** Bedarfsposition mit GB
Montageplatte für Brandschutztüren zum Kleben passend zum vorbeschriebenem EH-Türwächter liefern und montieren

Leitfabrikat: GfS Montageplatte für EH-Türwächterfür für Brandschutztüren

angeb. Fabrikat: '.............................'

Fehlt ein Eintrag, kommt das ausgeschriebene Erzeugnis zum Einsatz. Gleichwertige Produkte sind zugelassen. Der Nachweis der Gleichwertigkeit ist zu erbringen.
Menge: 2,000 St

**20.2.2.54 Verfugung Türzargen Acryl**
*** Bedarfsposition mit GB
Holzumfassungszargen der vorbeschriebenen Türen  beidseitig zur Wand mit Acryl ausfugen,
Farbe nach Wahl der Architekten,
Verarbeitung nach Herstellervorschrift,
Fugenbreite 5-10 mm.

Ausführung ausschließlich nur nach Aufforderung durch die Bauüberwachung!
Menge: 110,000 m
DIN276 2008: 325

**20.2.2.55 Wandtürstopper, Edelstahl, ca. 82 mm**
Wandtürstopper, aus Edelstahl Rostfrei 1.4301. Oberfläche matt gebürstet. Inkl. Befestigungsmaterial.
l= ca. 82 mm

Leitfabrikat: Eco Schulte Wandstopper WS 82

angeb. Fabrikat: '.............................'

Fehlt ein Eintrag, kommt das ausgeschriebene Erzeugnis zum Einsatz. Gleichwertige Produkte sind zugelassen. Der Nachweis der Gleichwertigkeit ist zu erbringen.
Menge: 2,000 St
DIN276 2008: 344

**20.2.2.56 Wandtürpuffer, selbstklebend**
Wandtürpuffer, selbstklebend,
aus Kunststoff, Ø ca.40 mm,  weiß
Menge: 20,000 St
DIN276 2008: 344

**20.2.2.57 Kosten für die jährliche Wartung und Pflege (Türen)**
Kosten für die jährliche Wartung und Pflege
der vorbeschriebenen Türelemente

Der Angebotspreis hat sämtliche im Rahmen der Inspektions- und Wartungsarbeiten anfallenden Klein-, Reinigungs- und Schmiermaterialien zu enthalten.

Folgende Punkte gehören zum Leistungsumfang:
  Dichtungen auf Beschädigungen überprüfen,
  Unteren Türabschluss kontrollieren und
  auf Funktion prüfen,
  Türbänder warten und einstellen,
  Schloss, Drücker, Türgriff warten und prüfen,
  Türschließer und Feststellanlagen
  warten und einstellen,
  Gesamtfunktion der Tür prüfen,
  Prüfbuch und Protokoll erstellen.

An- und Abfahrt sind im Angebotspreis zu berücksichtigen.

Auszutauschende Beschläge (wie Schlösser, Bänder, Türschließer usw.) der Türen werden im Bedarfsfall gesondert abgerechnet.
Menge: 5,000 Jr
DIN276 2008: 344

#### 20.3 Schreinerarbeiten Innentüren Holz Bauteil B Schule

##### 20.3.1 Planung und Vorbereitung

**20.3.1.1 Werkstatt- und Montageplanung Bauteil B**
Anfertigen einer Werkstatt- und Montageplanung für die Mtallbauarbeiten Stahltüren auf Grundlage der Werkplanung Architekten und aller nachfolgend beschriebenen Leistungen für das Bauteil A Kindergarten.

In der Planung und Dokumentation sind enthalten:
- örtliches Aufmaß
- Montageablaufplan
- Erstellung einer Türliste
- Angaben ausgewählter Produkte des AN
- Nachweise und Zulassungen verwendeter Materialien
- Erstellung Werkstattdetails auf Basis Werkplanung Architekten
- Anpassung Regeldetails Architekten
- Übergabe Wartungsunterlagen
Menge: 1,000 psch

##### 20.3.2 Schreinerarbeiten Innentüren Holz

**20.3.2.1 Innentür Typ R, 760/2135/150 mm, CPL**
*** Bezugsbeschreibung
Holzumfassungszarge passend zum Türtyp
für GK-Ständerwände, gespachtelte Stb.-Wände oder verputzte MW-Wände, als Top-Montagezarge nach DIN 18101

Innentür Typ R
gem. techn. Beschreibung P. 4.5.1,
1-flügelig, Drehflügel, DIN L/DIN R

Rohbaulichtmaß:760/2135 mm (ab FFB)
Maulweite:  150 mm
Oberfläche:  CPL
Drückerhöhe:  0,85 m ab FFB
max. Türblattgewicht: 100 kg

liefern und gem. Zulassung / Herstellerangaben montieren einschl. aller Einstellarbeiten
Menge: 1,000 St
DIN276 2008: 344

**20.3.2.2 Innentür Typ R, 885/2135/150 mm, CPL**
*** wie Position 20.3.2.1
Rohbaulichtmaß:885/2135 mm (ab FFB)
Maulweite:  150 mm
max. Türblattgewicht: 100 kg
Menge: 2,000 St
DIN276 2008: 344

**20.3.2.3 Innentür Typ R, 1010/2135/75 mm, CPL**
*** wie Position 20.3.2.1
Rohbaulichtmaß:1010/2135 mm (ab FFB)
Maulweite:  75 mm
max. Türblattgewicht: 50 kg
Menge: 2,000 St
DIN276 2008: 344

**20.3.2.4 Innentür Typ R, 1010/2135/125 mm, CPL**
*** wie Position 20.3.2.1
Rohbaulichtmaß:1010/2135 mm (ab FFB)
Maulweite:  125 mm
max. Türblattgewicht: 75 kg
Menge: 4,000 St
DIN276 2008: 344

**20.3.2.5 Innentür Typ R, 1010/2135/125 mm, CPL, Glas GAk**
*** wie Position 20.3.2.1
Rohbaulichtmaß:1010/2135 mm (ab FFB)
Maulweite:  125 mm
max. Türblattgewicht: 75 kg

mit Glasausschnitt GAk gem. techn. Beschreibung P. 4.8.
Menge: 1,000 St
DIN276 2008: 344

**20.3.2.6 Innentür Typ R, 1010/2135/150 mm, CPL**
*** wie Position 20.3.2.1
Rohbaulichtmaß:1010/2135 mm (ab FFB)
Maulweite:  150 mm
max. Türblattgewicht:  100 kg
Menge: 1,000 St
DIN276 2008: 344

**20.3.2.7 Innentür Typ R, 1010/2135/150 mm, CPL Glas GAk**
*** wie Position 20.3.2.1
Rohbaulichtmaß:1010/2135 mm (ab FFB)
Maulweite:  150 mm
max. Türblattgewicht:  100 kg

mit Glasausschnitt GAk gem. techn. Beschreibung P. 4.8.
Menge: 3,000 St
DIN276 2008: 344

**20.3.2.8 Innentür Typ R, 1010/2135/150 mm, CPL Glas GAg**
*** wie Position 20.3.2.1
Rohbaulichtmaß:1010/2135 mm (ab FFB)
Maulweite:  150 mm
max. Türblattgewicht:  100 kg

mit Glasausschnitt GAg gem. techn. Beschreibung P. 4.8.
Menge: 9,000 St
DIN276 2008: 344

**20.3.2.9 Innentür Typ R, 1010/2135/150 mm, CPL Glas GAg, Zutrittskontrollsystem**
*** wie Position 20.3.2.1
Rohbaulichtmaß:1010/2135 mm (ab FFB)
Maulweite:  150 mm
max. Türblattgewicht:  100 kg

mit Glasausschnitt GAg gem. techn. Beschreibung P. 4.8.

Diese Tür wird mit einem Zugangskontrollsystem versehen. Dieses besteht aus folgenden Komponenten:

- Elektrotüröffner allgem.: eigene Position
- Chipleser Bandgegenseite: bauseits an der Wand

Die Komponenten sind gem. Zulassung in die Zarge und Türblatt zu integrieren. Dies ist in die die Einheitspreise einzurechnen.

Die funktionsgerechte Verkabelung und Anschluss der
o.g Komponenten mit den bauseitigen Komponenten ist gemäß Vorbemerkungen Punkt 5. Schnittstelle zu den Gewerken Elektro und HLS durchzuführen und in die Einheitspreise einzurechnen.
Menge: 2,000 St
DIN276 2008: 344

**20.3.2.10 Innentür Typ R, 1010/2135/240 mm, CPL**
*** wie Position 20.3.2.1
Rohbaulichtmaß:1010/2135 mm (ab FFB)
Maulweite:  240 mm
max. Türblattgewicht:-
Menge: 1,000 St
DIN276 2008: 344

**20.3.2.11 Zulage Innentür Typ R, 1010/2135/240 mm HPL 0,8 mm**
Zulage zu der Vorposition für die Ausführung der Türblätter mit HPL 0,8 mm statt CPL-Oberfläche
Menge: 1,000 St
DIN276 2008: 344

**20.3.2.12 Innentür Typ R, 1135/2135/115 mm, CPL**
*** wie Position 20.3.2.1
Rohbaulichtmaß:1135/2135 mm (ab FFB)
Maulweite:  150 mm
max. Türblattgewicht: -
Menge: 1,000 St
DIN276 2008: 344

**20.3.2.13 Innentür Typ R, 1135/2135/240 mm, CPL, Zutrittskontrollsystem**
*** wie Position 20.3.2.1
Rohbaulichtmaß:1135/2135 mm (ab FFB)
Maulweite:  240 mm
max. Türblattgewicht:  -

Diese Tür wird mit einem Zugangskontrollsystem versehen. Dieses besteht aus folgenden Komponenten:

- Elektrotüröffner allgem.:eigene Position
- Freigabetaster Bandseite: bauseits an der Wand
- Chipleser Bandgegenseite: bauseits an der Wand

Die Komponenten sind gem. Zulassung in die Zarge und Türblatt zu integrieren. Dies ist in die die Einheitspreise einzurechnen.

Die funktionsgerechte Verkabelung und Anschluss der
o.g Komponenten mit den bauseitigen Komponenten ist gemäß Vorbemerkungen Punkt 5. Schnittstelle zu den Gewerken Elektro und HLS durchzuführen und in die Einheitspreise einzurechnen.
Menge: 1,000 St
DIN276 2008: 344

**20.3.2.14 Zulage Innentür Typ R, 1135/2135/240 mm HPL 0,8 mm**
Zulage zu der Vorposition für die Ausführung der Türblätter mit HPL 0,8 mm statt CPL-Oberfläche
Menge: 1,000 St
DIN276 2008: 344

**20.3.2.15 Innentür Typ R, 1135/2135/150 mm, CPL, Glas GAg**
*** wie Position 20.3.2.1
Rohbaulichtmaß:1135/2135 mm (ab FFB)
Maulweite:  150 mm
max. Türblattgewicht:  80 kg

mit Glasausschnitt GAg gem. techn. Beschreibung P. 4.8.
Menge: 2,000 St
DIN276 2008: 344

**20.3.2.16 Innentür Typ R, 1135/2135/150 mm, CPL, Glas GAg, Zutrittskontrollsystem**
*** wie Position 20.3.2.1
Rohbaulichtmaß:1135/2135 mm (ab FFB)
Maulweite:  150 mm
max. Türblattgewicht:  80 kg

mit Glasausschnitt GAg gem. techn. Beschreibung P. 4.8.

Diese Tür wird mit einem Zugangskontrollsystem versehen. Dieses besteht aus folgenden Komponenten:

- Panikschloss:  eigene Position
- Elektro-Fluchttüröffner: eigene Position
- Fluchttürsteuerterminaleigene Position
- Chipleser Bandseite: bauseits an der Wand
- Fingerprintleser Bandseite: bauseits an der Wand
- Freigabetaster Bandgegens.: bauseits an der Wand

Die Komponenten sind gem. Zulassung in die Zarge und Türblatt zu integrieren. Dies ist in die die Einheitspreise einzurechnen.

Die funktionsgerechte Verkabelung und Anschluss der
o.g Komponenten mit den bauseitigen Komponenten ist gemäß Vorbemerkungen Punkt 5. Schnittstelle zu den Gewerken Elektro und HLS durchzuführen und in die Einheitspreise einzurechnen.
Menge: 1,000 St
DIN276 2008: 344

**20.3.2.17 Innentür Typ R, 1375/2135/150 mm, CPL, Glas GAg, Zutrittskontrollsystem**
*** wie Position 20.3.2.1
Rohbaulichtmaß:1375/2135 mm (ab FFB)
Maulweite:  150 mm
max. Türblattgewicht:  200 kg

mit Glasausschnitt GAg gem. techn. Beschreibung P. 4.8.

Diese Tür wird mit einem Zugangskontrollsystem versehen. Dieses besteht aus folgenden Komponenten:

- Panikschloss:  eigene Position
- Elektro-Fluchttüröffner: eigene Position
- Fluchttürsteuerterminal 2xeigene Position
- Fluchttürsteuerung externeigene Position
- Freigabetaster Bandseite: bauseits an der Wand
- Chipleser Bandgegenseite: bauseits an der Wand

Die Komponenten sind gem. Zulassung in die Zarge und Türblatt zu integrieren. Dies ist in die die Einheitspreise einzurechnen.

Die funktionsgerechte Verkabelung und Anschluss der
o.g Komponenten mit den bauseitigen Komponenten ist gemäß Vorbemerkungen Punkt 5. Schnittstelle zu den Gewerken Elektro und HLS durchzuführen und in die Einheitspreise einzurechnen.
Menge: 1,000 St
DIN276 2008: 344

**20.3.2.18 Innentür Typ R, 1375/2135/150 mm, CPL, 2-flügelig**
*** wie Position 20.3.2.1
2-flügelig, Breite Gehflügel 750 mm, Breite Standflügel 625 mm

Rohbaulichtmaß:1375/2135 mm (ab FFB)
Maulweite:  150 mm
max. Türblattgewicht:  100 kg pro Türflügel
Menge: 2,000 St
DIN276 2008: 344

**20.3.2.19 Innentür Typ R, 1385/2135/150 mm, CPL, Zutrittskontrollsystem**
*** wie Position 20.3.2.1
Rohbaulichtmaß:1385/2135 mm (ab FFB)
Maulweite:  150 mm
max. Türblattgewicht:  200 kg

Diese Tür wird mit einem Zugangskontrollsystem versehen. Dieses besteht aus folgenden Komponenten:

- Türwächter: eigene Position
Menge: 1,000 St
DIN276 2008: 344

**20.3.2.20 Zulage Innentür Typ R, 1385/2135/150 mm HPL 0,8 mm**
Zulage zu der Vorposition für die Ausführung der Türblätter mit HPL 0,8 mm statt CPL-Oberfläche
Menge: 1,000 St
DIN276 2008: 344

**20.3.2.21 Innentür Typ R, 1500/2135/150 mm, CPL, 2-flügelig**
*** wie Position 20.3.2.1
2-flügelig, Breite Gehflügel 750 mm, Breite Standflügel 750 mm

Rohbaulichtmaß:1500/2135 mm (ab FFB)
Maulweite:  150 mm
max. Türblattgewicht:  100 kg pro Türflügel
Menge: 2,000 St
DIN276 2008: 344

**20.3.2.22 Innentür Typ R, 1510/2135/240 mm, CPL, 2-flügelig**
*** wie Position 20.3.2.1
2-flügelig, Breite Gehflügel 755 mm, Breite Standflügel 755 mm

Rohbaulichtmaß:1510/2135 mm (ab FFB)
Maulweite:  240 mm
max. Türblattgewicht:  -
Menge: 1,000 St
DIN276 2008: 344

**20.3.2.23 Zulage Innentür Typ R, 1510/2135/240 mm, 2-flügelig HPL 0,8 mm**
Zulage zu der Vorposition für die Ausführung der Türblätter mit HPL 0,8 mm statt CPL-Oberfläche
Menge: 1,000 St
DIN276 2008: 344

**20.3.2.24 Innentür Typ R.F, 760/2135/150 mm, CPL**
*** Bezugsbeschreibung
Holzumfassungszarge passend zum Türtyp
für GK-Ständerwände, gespachtelte Stb.-Wände oder verputzte MW-Wände, als Top-Montagezarge nach DIN 18101

Innentür Typ R.F
gem. techn. Beschreibung P. 4.5.2,
Feuchtraumtür
1-flügelig, Drehflügel, DIN L/DIN R

Rohbaulichtmaß:760/2135 mm (ab FFB)
Maulweite:  150 mm
Oberfläche:  CPL
Drückerhöhe:  0,85 m ab FFB
max. Türblattgewicht: 100 kg

liefern und gem. Zulassung / Herstellerangaben montieren einschl. aller Einstellarbeiten
Menge: 1,000 St
DIN276 2008: 344

**20.3.2.25 Innentür Typ R.F, 885/2135/115 mm, CPL**
*** wie Position 20.3.2.24
Rohbaulichtmaß:885/2135 mm (ab FFB)
Maulweite:  115 mm
max. Türblattgewicht:  -
Menge: 4,000 St
DIN276 2008: 344

**20.3.2.26 Innentür Typ R.F, 885/2135/125 mm, CPL**
*** wie Position 20.3.2.24
Rohbaulichtmaß:885/2135 mm (ab FFB)
Maulweite:  125 mm
max. Türblattgewicht: 75 kg
Menge: 4,000 St
DIN276 2008: 344

**20.3.2.27 Innentür Typ R.F, 1010/2135/125 mm, CPL, Glas GAk**
*** wie Position 20.3.2.24
Rohbaulichtmaß:1010/2135 mm (ab FFB)
Maulweite:  125 mm
max. Türblattgewicht: 75 kg

mit Glasausschnitt GAk gem. techn. Beschreibung P. 4.8.
Menge: 5,000 St
DIN276 2008: 344

**20.3.2.28 Innentür Typ R.F, 1010/2135/150 mm, CPL**
*** wie Position 20.3.2.24
Rohbaulichtmaß:1010/2135 mm (ab FFB)
Maulweite:  150 mm
max. Türblattgewicht: 100 kg
Menge: 3,000 St
DIN276 2008: 344

**20.3.2.29 Innentür Typ R.F, 1135/2135/150 mm, CPL, Glas GAk**
*** wie Position 20.3.2.24
Rohbaulichtmaß:1135/2135 mm (ab FFB)
Maulweite:  150 mm
max. Türblattgewicht: 80 kg

mit Glasausschnitt GAk gem. techn. Beschreibung P. 4.8.
Menge: 3,000 St
DIN276 2008: 344

**20.3.2.30 Innentür Typ R.F, 1135/2135/150 mm, CPL, Glas GAk, Zutrittskontrollsystem**
*** wie Position 20.3.2.24
Rohbaulichtmaß:1135/2135 mm (ab FFB)
Maulweite:  150 mm
max. Türblattgewicht: 80 kg

mit Glasausschnitt GAk gem. techn. Beschreibung P. 4.8.

Diese Tür wird mit einem Zugangskontrollsystem versehen. Dieses besteht aus folgenden Komponenten:

- Elektrotüröffner:  eigene Position
- Chipleser Bandseite: bauseits an der Wand

Die Komponenten sind gem. Zulassung in die Zarge und Türblatt zu integrieren. Dies ist in die die Einheitspreise einzurechnen.

Die funktionsgerechte Verkabelung und Anschluss der
o.g Komponenten mit den bauseitigen Komponenten ist gemäß Vorbemerkungen Punkt 5. Schnittstelle zu den Gewerken Elektro und HLS durchzuführen und in die Einheitspreise einzurechnen.
Menge: 1,000 St
DIN276 2008: 344

**20.3.2.31 Zulage Innentür Typ R.F, 1135/2135/150 mm HPL 0,8 mm**
Zulage zu der Vorposition für die Ausführung der Türblätter mit HPL 0,8 mm statt CPL-Oberfläche
Menge: 4,000 St
DIN276 2008: 344

**20.3.2.32 Innentür Typ V.S1, 1010/2135/150 mm, CPL, Glas GAg.S1**
Holzumfassungszarge passend zum Türtyp
für GK-Ständerwände, gespachtelte Stb.-Wände oder verputzte MW-Wände, als Top-Montagezarge nach DIN 18101

Innentür Typ V.S1
gem. techn. Beschreibung P. 4.5.4,
Schallschutz 1: erf. Rw = 27 dB (eingebaut)
1-flügelig, Drehflügel, DIN L/DIN R
mit absenkbarer Bodendichtung
mit Glasausschnitt GAg.S1
gem. techn. Beschreibung P. 4.8.

Rohbaulichtmaß:1010/2135 mm (ab FFB)
Maulweite:  150 mm
Oberfläche:  CPL
Drückerhöhe:  0,85 m ab FFB
max. Türblattgewicht: 100 kg

liefern und gem. Zulassung / Herstellerangaben montieren einschl. aller Einstellarbeiten
Menge: 4,000 St
DIN276 2008: 344

**20.3.2.33 Innentür Typ V.S2, 1010/2135/150 mm, CPL, Glas GAg.S2**
Holzumfassungszarge passend zum Türtyp
für GK-Ständerwände, gespachtelte Stb.-Wände oder verputzte MW-Wände, als Top-Montagezarge nach DIN 18101

Innentür Typ V.S2
gem. techn. Beschreibung P. 4.5.5,
Schallschutz 1: erf. Rw = 32 dB (eingebaut)
1-flügelig, Drehflügel, DIN L/DIN R
mit absenkbarer Bodendichtung
mit Glasausschnitt GAg.S2
gem. techn. Beschreibung P. 4.8.

Rohbaulichtmaß:1010/2135 mm (ab FFB)
Maulweite:  150 mm
Oberfläche:  CPL
Drückerhöhe:  0,85 m ab FFB
max. Türblattgewicht: 100 kg

liefern und gem. Zulassung / Herstellerangaben montieren einschl. aller Einstellarbeiten
Menge: 1,000 St
DIN276 2008: 344

**20.3.2.34 Innentür Typ V.VD(S), 885/2135/150 mm, CPL, Glas GAk**
*** Bezugsbeschreibung
Holzumfassungszarge passend zum Türtyp
für GK-Ständerwände, gespachtelte Stb.-Wände oder verputzte MW-Wände, als Top-Montagezarge nach DIN 18101

Innentür Typ V.VD(S)
gem. techn. Beschreibung P. 4.5.6,
1-flügelig, Drehflügel, DIN L/DIN R
mit Glasausschnitt GAk gem. techn. Beschreibung P. 4.8.

Rohbaulichtmaß:885/2135 mm (ab FFB)
Maulweite:  150 mm
Oberfläche:  CPL
Drückerhöhe:  0,85 m ab FFB
max. Türblattgewicht: 100 kg

liefern und gem. Zulassung / Herstellerangaben montieren einschl. aller Einstellarbeiten
Menge: 2,000 St
DIN276 2008: 344

**20.3.2.35 Innentür Typ V.VD(S), 1010/2135/150 mm, CPL, Glas GAg**
*** wie Position 20.3.2.34
Rohbaulichtmaß:1010/2135 mm (ab FFB)
Maulweite:  150 mm
max. Türblattgewicht: 100 kg

mit Glasausschnitt GAg gem. techn. Beschreibung P. 4.8.
Menge: 2,000 St
DIN276 2008: 344

**20.3.2.36 Innentür Typ V.VD(S), 1010/2135/150 mm, CPL, Glas GAk, Zutrittskontrollsystem**
*** wie Position 20.3.2.34
Rohbaulichtmaß:1010/2135 mm (ab FFB)
Maulweite:  150 mm
max. Türblattgewicht: 100 kg

mit Glasausschnitt GAk gem. techn. Beschreibung P. 4.8.

Diese Tür wird mit einem Zugangskontrollsystem versehen. Dieses besteht aus folgenden Komponenten:

- Elektrotüröffner:  eigene Position
- Chipleser Bandgegenseite: bauseits an der Wand

Die Komponenten sind gem. Zulassung in die Zarge und Türblatt zu integrieren. Dies ist in die die Einheitspreise einzurechnen.

Die funktionsgerechte Verkabelung und Anschluss der
o.g Komponenten mit den bauseitigen Komponenten ist gemäß Vorbemerkungen Punkt 5. Schnittstelle zu den Gewerken Elektro und HLS durchzuführen und in die Einheitspreise einzurechnen.
Menge: 1,000 St
DIN276 2008: 344

**20.3.2.37 Innentür Typ V.VD(S), 1010/2135/150 mm, CPL, Glas GAg, Zutrittskontrollsystem**
*** wie Position 20.3.2.34
Rohbaulichtmaß:1010/2135 mm (ab FFB)
Maulweite:  150 mm
max. Türblattgewicht: 100 kg

mit Glasausschnitt GAg gem. techn. Beschreibung P. 4.8.

Diese Tür wird mit einem Zugangskontrollsystem versehen. Dieses besteht aus folgenden Komponenten:

- Elektrotüröffner allgem.:eigene Position
- Chipleser Bandgegenseite: bauseits an der Wand

Die Komponenten sind gem. Zulassung in die Zarge und Türblatt zu integrieren. Dies ist in die die Einheitspreise einzurechnen.

Die funktionsgerechte Verkabelung und Anschluss der
o.g Komponenten mit den bauseitigen Komponenten ist gemäß Vorbemerkungen Punkt 5. Schnittstelle zu den Gewerken Elektro und HLS durchzuführen und in die Einheitspreise einzurechnen.
Menge: 1,000 St
DIN276 2008: 344

**20.3.2.38 Innentür Typ V.VD(S), 1135/2135/115 mm, CPL, Glas GAk**
*** wie Position 20.3.2.34
Rohbaulichtmaß:1135/2135 mm (ab FFB)
Maulweite:  115 mm
max. Türblattgewicht:-

mit Glasausschnitt GAk gem. techn. Beschreibung P. 4.8.
Menge: 2,000 St
DIN276 2008: 344

**20.3.2.39 Innentür Typ V.VD(S), 1135/2135/150 mm, CPL, Glas GAg**
*** wie Position 20.3.2.34
Rohbaulichtmaß:1135/2135 mm (ab FFB)
Maulweite:  150 mm
max. Türblattgewicht: 80 kg

mit Glasausschnitt GAg gem. techn. Beschreibung P. 4.8.
Menge: 1,000 St
DIN276 2008: 344

**20.3.2.40 Innentür Typ V.VD(S), 1135/2135/150 mm, CPL, Glas GAg**
*** wie Position 20.3.2.34
Rohbaulichtmaß:1135/2135 mm (ab FFB)
Maulweite:  150 mm
max. Türblattgewicht: 220 kg

mit Glasausschnitt GAg gem. techn. Beschreibung P. 4.8.
Menge: 1,000 St
DIN276 2008: 344

**20.3.2.41 Innentür Typ V.VD(S), 1135/2135/150 mm, CPL, Glas GAk, Zutrittskontrollsystem**
*** wie Position 20.3.2.34
Rohbaulichtmaß:1135/2135 mm (ab FFB)
Maulweite:  150 mm
max. Türblattgewicht: 220 kg

mit Glasausschnitt GAk gem. techn. Beschreibung P. 4.8.

Diese Tür wird mit einem Zugangskontrollsystem versehen. Dieses besteht aus folgenden Komponenten:

- Panikschloss:  eigene Position
- Elektro-Fluchttüröffner: eigene Position
- Fluchttürsteuerterminaleigene Position
- Chipleser Bandseite: bauseits an der Wand
- Freigabetaster Bandgegens.:bauseits an der Wand

Die Komponenten sind gem. Zulassung in die Zarge und Türblatt zu integrieren. Dies ist in die die Einheitspreise einzurechnen.

Die funktionsgerechte Verkabelung und Anschluss der
o.g Komponenten mit den bauseitigen Komponenten ist gemäß Vorbemerkungen Punkt 5. Schnittstelle zu den Gewerken Elektro und HLS durchzuführen und in die Einheitspreise einzurechnen.
Menge: 1,000 St
DIN276 2008: 344

**20.3.2.42 Innentür Typ V.VD(S), 1135/2135/150 mm, CPL, Glas GAg, Zutrittskontrollsystem**
*** wie Position 20.3.2.34
Rohbaulichtmaß:1135/2135 mm (ab FFB)
Maulweite:  150 mm
max. Türblattgewicht: 80 kg

mit Glasausschnitt GAg gem. techn. Beschreibung P. 4.8.

Diese Tür wird mit einem Zugangskontrollsystem versehen. Dieses besteht aus folgenden Komponenten:

- Elektrotüröffner allgem.: eigene Position
- Chipleser Bandseite: bauseits an der Wand
- Fingerprintleser Bandseite: bauseits an der Wand
- Chipleser Bandgegenseite: bauseits an der Wand

Die Komponenten sind gem. Zulassung in die Zarge und Türblatt zu integrieren. Dies ist in die die Einheitspreise einzurechnen.

Die funktionsgerechte Verkabelung und Anschluss der
o.g Komponenten mit den bauseitigen Komponenten ist gemäß Vorbemerkungen Punkt 5. Schnittstelle zu den Gewerken Elektro und HLS durchzuführen und in die Einheitspreise einzurechnen.
Menge: 1,000 St
DIN276 2008: 344

**20.3.2.43 Zulage Innentür Typ V.VD(S), 1135/2135/150 mm HPL 0,8 mm**
Zulage zu der Vorposition für die Ausführung der Türblätter mit HPL 0,8 mm statt CPL-Oberfläche
Menge: 3,000 St
DIN276 2008: 344

**20.3.2.44 Innentür Typ V.VD(S), 1135/2135/200 mm, CPL**
*** wie Position 20.3.2.34
Rohbaulichtmaß:1135/2135 mm (ab FFB)
Maulweite:  200 mm
max. Türblattgewicht:-
Menge: 1,000 St
DIN276 2008: 344

**20.3.2.45 Innentür Typ V.VD(S), 1135/2135/240 mm, CPL**
*** wie Position 20.3.2.34
Rohbaulichtmaß:1135/2135 mm (ab FFB)
Maulweite:  240 mm
max. Türblattgewicht:-
Menge: 2,000 St
DIN276 2008: 344

**20.3.2.46 Innentür Typ V.VD(S).S1, 1010/2135/150 mm, CPL**
*** Bezugsbeschreibung
Holzumfassungszarge passend zum Türtyp
für GK-Ständerwände, gespachtelte Stb.-Wände oder verputzte MW-Wände, als Top-Montagezarge nach DIN 18101

Innentür Typ V.VD(S).S1
gem. techn. Beschreibung P. 4.5.8,
Schallschutz 1: erf. Rw = 27 dB (eingebaut)
1-flügelig, Drehflügel, DIN L/DIN R
mit absenkbarer Bodendichtung

Rohbaulichtmaß:1010/2135 mm (ab FFB)
Maulweite:  150 mm
Oberfläche:  CPL
Drückerhöhe:  0,85 m ab FFB
max. Türblattgewicht: 100 kg

liefern und gem. Zulassung / Herstellerangaben montieren einschl. aller Einstellarbeiten
Menge: 1,000 St
DIN276 2008: 344

**20.3.2.47 Innentür Typ V.VD(S).S1, 1010/2135/150 mm, CPL, Glas GAk, Zutrittskontrollsystem**
*** wie Position 20.3.2.46
Holzumfassungszarge passend zum Türtyp
für GK-Ständerwände, gespachtelte Stb.-Wände oder verputzte MW-Wände, als Top-Montagezarge nach DIN 18101

Innentür Typ V.VD(S).S1
gem. techn. Beschreibung P. 4.5.8,
Schallschutz 1: erf. Rw = 27 dB (eingebaut)
1-flügelig, Drehflügel, DIN L/DIN R
mit Glasausschnitt GAk gem. techn. Beschreibung P. 4.8.

Rohbaulichtmaß:1010/2135 mm (ab FFB)
Maulweite:  150 mm
Oberfläche:  CPL
Drückerhöhe:  0,85 m ab FFB
max. Türblattgewicht: 100 kg

liefern und gem. Zulassung / Herstellerangaben montieren einschl. aller Einstellarbeiten

Diese Tür wird mit einem Zugangskontrollsystem versehen. Dieses besteht aus folgenden Komponenten:

- Elektrotüröffner allgem.:eigene Position
- Chipleser Bandgegenseite: bauseits an der Wand

Die Komponenten sind gem. Zulassung in die Zarge und Türblatt zu integrieren. Dies ist in die die Einheitspreise einzurechnen.

Die funktionsgerechte Verkabelung und Anschluss der
Die funktionsgerechte Verkabelung und Anschluss der
o.g Komponenten mit den bauseitigen Komponenten ist gemäß Vorbemerkungen Punkt 5. Schnittstelle zu den Gewerken Elektro und HLS durchzuführen und in die Einheitspreise einzurechnen.
Menge: 1,000 St
DIN276 2008: 344

**20.3.2.48 Innentür Typ V.VD(S).S1, 1010/2135/150 mm, CPL, Glas GAk, Zutrittskontrollsystem**
*** wie Position 20.3.2.46
Holzumfassungszarge passend zum Türtyp
für GK-Ständerwände, gespachtelte Stb.-Wände oder verputzte MW-Wände, als Top-Montagezarge nach DIN 18101

Innentür Typ V.VD(S).S1
gem. techn. Beschreibung P. 4.5.8,
Schallschutz 1: erf. Rw = 27 dB (eingebaut)
1-flügelig, Drehflügel, DIN L/DIN R
mit Glasausschnitt GAk gem. techn. Beschreibung P. 4.8.

Rohbaulichtmaß:1010/2135 mm (ab FFB)
Maulweite:  150 mm
Oberfläche:  CPL
Drückerhöhe:  0,85 m ab FFB
max. Türblattgewicht: 100 kg

liefern und gem. Zulassung / Herstellerangaben montieren einschl. aller Einstellarbeiten

Diese Tür wird mit einem Zugangskontrollsystem versehen. Dieses besteht aus folgenden Komponenten:

- Panikschloss:  eigene Position
- Elektrotüröffner allgem.:eigene Position
- Chipleser Bandgegenseite: bauseits an der Wand

Die Komponenten sind gem. Zulassung in die Zarge und Türblatt zu integrieren. Dies ist in die die Einheitspreise einzurechnen.

Die funktionsgerechte Verkabelung und Anschluss der
o.g Komponenten mit den bauseitigen Komponenten ist gemäß Vorbemerkungen Punkt 5. Schnittstelle zu den Gewerken Elektro und HLS durchzuführen und in die Einheitspreise einzurechnen.
Menge: 3,000 St
DIN276 2008: 344

**20.3.2.49 Innentür Typ V.VD(S).S1, 1010/2135/150 mm, CPL, Glas GAg**
*** wie Position 20.3.2.46
Rohbaulichtmaß:1010/2135 mm (ab FFB)
Maulweite:  150 mm
max. Türblattgewicht: 100 kg

mit Glasausschnitt GAg gem. techn. Beschreibung P. 4.8.
Menge: 2,000 St
DIN276 2008: 344

**20.3.2.50 Innentür Typ V.VD(S).S1, 1010/2135/150 mm, CPL, Glas GAg, Zutrittskontrollsystem**
*** wie Position 20.3.2.46
Rohbaulichtmaß:1010/2135 mm (ab FFB)
Maulweite:  150 mm
max. Türblattgewicht: 100 kg

mit Glasausschnitt GAg gem. techn. Beschreibung P. 4.8.

Diese Tür wird mit einem Zugangskontrollsystem versehen. Dieses besteht aus folgenden Komponenten:

- Panikschloss:  eigene Position
- Elektrotüröffner allgem.: eigene Position
- Chipleser Bandseite: bauseits an der Wand

Die Komponenten sind gem. Zulassung in die Zarge und Türblatt zu integrieren. Dies ist in die die Einheitspreise einzurechnen.

Die funktionsgerechte Verkabelung und Anschluss der
o.g Komponenten mit den bauseitigen Komponenten ist gemäß Vorbemerkungen Punkt 5. Schnittstelle zu den Gewerken Elektro und HLS durchzuführen und in die Einheitspreise einzurechnen.
Menge: 1,000 St
DIN276 2008: 344

**20.3.2.51 Innentür Typ V.VD(S).S1, 1010/2135/150 mm, CPL, Glas GAg, Zutrittskontrollsystem**
*** wie Position 20.3.2.46
Rohbaulichtmaß:1010/2135 mm (ab FFB)
Maulweite:  150 mm
max. Türblattgewicht: 100 kg

mit Glasausschnitt GAg gem. techn. Beschreibung P. 4.8.

Diese Tür wird mit einem Zugangskontrollsystem versehen. Dieses besteht aus folgenden Komponenten:

- Elektrotüröffner allgem.:eigene Position
- Chipleser Bandgegenseite: bauseits an der Wand
- Fingerprintleser Bandgegens.: bauseits an der Wand

Die Komponenten sind gem. Zulassung in die Zarge und Türblatt zu integrieren. Dies ist in die die Einheitspreise einzurechnen.

Die funktionsgerechte Verkabelung und Anschluss der
o.g Komponenten mit den bauseitigen Komponenten ist gemäß Vorbemerkungen Punkt 5. Schnittstelle zu den Gewerken Elektro und HLS durchzuführen und in die Einheitspreise einzurechnen.
Menge: 1,000 St
DIN276 2008: 344

**20.3.2.52 Innentür Typ V.VD(S).F, 885/2135/115 mm, CPL**
*** Bezugsbeschreibung
Holzumfassungszarge passend zum Türtyp
für GK-Ständerwände, gespachtelte Stb.-Wände oder verputzte MW-Wände, als Top-Montagezarge nach DIN 18101

Innentür Typ V.VD(S).F
gem. techn. Beschreibung P. 4.5.7,
Feuchtraumtür
1-flügelig, Drehflügel, DIN L/DIN R

Rohbaulichtmaß:885/2135 mm (ab FFB)
Maulweite:  115 mm
Oberfläche:  CPL
Drückerhöhe:  0,85 m ab FFB
max. Türblattgewicht:-

liefern und gem. Zulassung / Herstellerangaben montieren einschl. aller Einstellarbeiten
Menge: 3,000 St
DIN276 2008: 344

**20.3.2.53 Innentür Typ V.VD(S).F, 885/2135/150 mm, CPL**
*** wie Position 20.3.2.52
Rohbaulichtmaß:885/2135 mm (ab FFB)
Maulweite:  150 mm
max. Türblattgewicht: 100 kg
Menge: 6,000 St
DIN276 2008: 344

**20.3.2.54 Innentür Typ V.VD(S).F, 1135/2135/150 mm, CPL, Glas GAk**
*** wie Position 20.3.2.52
Rohbaulichtmaß:1135/2135 mm (ab FFB)
Maulweite:  150 mm
max. Türblattgewicht: 80 kg

mit Glasausschnitt GAk gem. techn. Beschreibung P. 4.8.
Menge: 2,000 St
DIN276 2008: 344

**20.3.2.55 Innentür Typ V.VD(S).F, 1135/2135/150 mm, CPL, Glas GAk**
*** wie Position 20.3.2.52
Rohbaulichtmaß:1135/2135 mm (ab FFB)
Maulweite:  150 mm
max. Türblattgewicht: 220 kg

mit Glasausschnitt GAk gem. techn. Beschreibung P. 4.8.
Menge: 1,000 St
DIN276 2008: 344

**20.3.2.56 Zulage Innentür Typ V.VD(S).F, 1135/2135/150 mm HPL 0,8 mm**
Zulage zu der Vorposition für die Ausführung der Türblätter mit HPL 0,8 mm statt CPL-Oberfläche
Menge: 3,000 St
DIN276 2008: 344

**20.3.2.57 Innentür Typ V.VD(S).F, 1135/2135/300 mm, CPL, Glas GAk**
*** wie Position 20.3.2.52
Rohbaulichtmaß:1135/2135 mm (ab FFB)
Maulweite:  300 mm
max. Türblattgewicht:-

mit Glasausschnitt GAk gem. techn. Beschreibung P. 4.8.
Menge: 1,000 St
DIN276 2008: 344

**20.3.2.58 Zulage Innentür Typ V.VD(S).F, 1135/2135/300 mm HPL 0,8 mm**
Zulage zu der Vorposition für die Ausführung der Türblätter mit HPL 0,8 mm statt CPL-Oberfläche
Menge: 1,000 St
DIN276 2008: 344

**20.3.2.59 Innentür Typ V.RS, 1010/2135/150 mm, CPL, Glas GAg**
*** Bezugsbeschreibung
Holzumfassungszarge passend zum Türtyp
für GK-Ständerwände, gespachtelte Stb.-Wände oder verputzte MW-Wände, als Top-Montagezarge nach DIN 18101

Innentür Typ V.RS
gem. techn. Beschreibung P. 4.5.9,
Rauchschutztür
1-flügelig, Drehflügel, DIN L/DIN R
mit absenkbarer Bodendichtung
mit Glasausschnitt GAg gem. techn. Beschreibung P. 4.8.

Rohbaulichtmaß:1010/2135 mm (ab FFB)
Maulweite:  150 mm
Oberfläche:  CPL
Drückerhöhe:  0,85 m ab FFB
max. Türblattgewicht: 100 kg

liefern und gem. Zulassung / Herstellerangaben montieren einschl. aller Einstellarbeiten
Menge: 4,000 St
DIN276 2008: 344

**20.3.2.60 Innentür Typ V.RS, 1135/2135/115 mm, CPL, Glas GAk**
*** wie Position 20.3.2.59
Rohbaulichtmaß:1135/2135 mm (ab FFB)
Maulweite:  115mm
max. Türblattgewicht:-

mit Glasausschnitt GAk gem. techn. Beschreibung P. 4.8.
Menge: 1,000 St
DIN276 2008: 344

**20.3.2.61 Innentür Typ V.RS, 1135/2135/150 mm, CPL, Glas GAk**
*** wie Position 20.3.2.59
Rohbaulichtmaß:1135/2135 mm (ab FFB)
Maulweite:  150 mm
max. Türblattgewicht: 80 kg

mit Glasausschnitt GAk gem. techn. Beschreibung P. 4.8.
Menge: 1,000 St
DIN276 2008: 344

**20.3.2.62 Innentür Typ V.RS, 1135/2135/150 mm, CPL, Glas GAg**
*** wie Position 20.3.2.59
Rohbaulichtmaß:1135/2135 mm (ab FFB)
Maulweite:  150 mm
max. Türblattgewicht: 80 kg

mit Glasausschnitt GAg gem. techn. Beschreibung P. 4.8.
Menge: 4,000 St
DIN276 2008: 344

**20.3.2.63 Innentür Typ V.RS, 1135/2135/150 mm, CPL, Glas GAg, Zutrittskontrollsystem**
*** wie Position 20.3.2.59
Rohbaulichtmaß:1135/2135 mm (ab FFB)
Maulweite:  150 mm
max. Türblattgewicht: 80 kg

mit Glasausschnitt GAg gem. techn. Beschreibung P. 4.8.

Diese Tür wird mit einem Zugangskontrollsystem versehen. Dieses besteht aus folgenden Komponenten:

- Panikschloss:  eigene Position
- Elektro-Fluchttüröffner: eigene Position
- Fluchttürsteuerterminal 2xeigene Position
- Fluchttürsteuerung externeigene Position
- Freigabetaster Bandseite: bauseits an der Wand
- Chipleser Bandgegens.:bauseits an der Wand

Die Komponenten sind gem. Zulassung in die Zarge und Türblatt zu integrieren. Dies ist in die die Einheitspreise einzurechnen.

Die funktionsgerechte Verkabelung und Anschluss der
o.g Komponenten mit den bauseitigen Komponenten ist gemäß Vorbemerkungen Punkt 5. Schnittstelle zu den Gewerken Elektro und HLS durchzuführen und in die Einheitspreise einzurechnen.
Menge: 1,000 St
DIN276 2008: 344

**20.3.2.64 Zulage Innentür Typ V.RS, 1135/2135/150 mm HPL 0,8 mm**
Zulage zu der Vorposition für die Ausführung der Türblätter mit HPL 0,8 mm statt CPL-Oberfläche
Menge: 1,000 St
DIN276 2008: 344

**20.3.2.65 Innentür Typ V.RS, 1135/2135/240 mm, CPL, Glas GAk**
*** wie Position 20.3.2.59
Rohbaulichtmaß:1135/2135 mm (ab FFB)
Maulweite:  240 mm
max. Türblattgewicht:-

mit Glasausschnitt GAk gem. techn. Beschreibung P. 4.8.
Menge: 1,000 St
DIN276 2008: 344

**20.3.2.66 Innentür Typ V.RS, 1135/2135/240 mm, CPL, Glas GAg, Zutrittskontrollsystem**
*** wie Position 20.3.2.59
Rohbaulichtmaß:1135/2135 mm (ab FFB)
Maulweite:  240 mm
max. Türblattgewicht:-

mit Glasausschnitt GAg gem. techn. Beschreibung P. 4.8.

Diese Tür wird mit einem Zugangskontrollsystem versehen. Dieses besteht aus folgenden Komponenten:

- Panikschloss:  eigene Position
- Elektro-Fluchttüröffner: eigene Position
- Fluchttürsteuerterminaleigene Position
- Schlüsselschalter Bandseite: bauseits an der Wand
- Chipleser Bandseite: bauseits an der Wand
- Freigabetaster Bandgegens.: bauseits an der Wand

Die Komponenten sind gem. Zulassung in die Zarge und Türblatt zu integrieren. Dies ist in die die Einheitspreise einzurechnen.

Die funktionsgerechte Verkabelung und Anschluss der
o.g Komponenten mit den bauseitigen Komponenten ist gemäß Vorbemerkungen Punkt 5. Schnittstelle zu den Gewerken Elektro und HLS durchzuführen und in die Einheitspreise einzurechnen.
Menge: 1,000 St
DIN276 2008: 344

**20.3.2.67 Innentür Typ V.RS, 1385/2135/240 mm, CPL, Glas GAk, Zutrittskontrollsystem**
*** wie Position 20.3.2.59
Rohbaulichtmaß:1385/2135 mm (ab FFB)
Maulweite:  240 mm
max. Türblattgewicht:  -

mit Glasausschnitt GAk
gem. techn. Beschreibung P. 4.8.

Diese Tür wird mit einem Zugangskontrollsystem versehen. Dieses besteht aus folgenden Komponenten:

- Panikschloss:  eigene Position
- Elektro-Fluchttüröffner: eigene Position
- Fluchttürsteuerterminaleigene Position
- Freigabetaster Bandseite: bauseits an der Wand
- Chipleser Bandgegenseite: bauseits an der Wand

Die Komponenten sind gem. Zulassung in die Zarge und Türblatt zu integrieren. Dies ist in die die Einheitspreise einzurechnen.

Die funktionsgerechte Verkabelung und Anschluss der
o.g Komponenten mit den bauseitigen Komponenten ist gemäß Vorbemerkungen Punkt 5. Schnittstelle zu den Gewerken Elektro und HLS durchzuführen und in die Einheitspreise einzurechnen.
Menge: 1,000 St
DIN276 2008: 344

**20.3.2.68 Innentür Typ V.RS, 1450/2135/240 mm, CPL, Glas GAg**
*** wie Position 20.3.2.59
Rohbaulichtmaß:1450/2135 mm (ab FFB)
Maulweite:  240 mm
max. Türblattgewicht:  -

mit Glasausschnitt GAg
gem. techn. Beschreibung P. 4.8.
Menge: 1,000 St
DIN276 2008: 344

**20.3.2.69 Innentür Typ V.RS.S1, 1010/2135/150 mm, CPL, Glas GAg.S1**
Holzumfassungszarge passend zum Türtyp
für GK-Ständerwände, gespachtelte Stb.-Wände oder verputzte MW-Wände, als Top-Montagezarge nach DIN 18101

Innentürblatt Typ V.RS.S1
gem. techn. Beschreibung P. 4.5.10,
Rauchschutztür
Schallschutz 1: erf. Rw = 27 dB (eingebaut)
1-flügelig, Drehflügel, DIN L/DIN R
mit absenkbarer Bodendichtung
mit Glasausschnitt GAg.S1
gem. techn. Beschreibung P. 4.8.

Rohbaulichtmaß:1010/2135 mm (ab FFB)
Maulweite:  150 mm
Oberfläche:  CPL
Drückerhöhe:  0,85 m ab FFB
max. Türblattgewicht: 100 kg

liefern und gem. Zulassung / Herstellerangaben montieren einschl. aller Einstellarbeiten
Menge: 4,000 St
DIN276 2008: 344

**20.3.2.70 Innentür Typ V.T30, 1375/2135/150 mm, CPL, Glas GAg.G30**
Holzumfassungszarge passend zum Türtyp
für GK-Ständerwände, gespachtelte Stb.-Wände oder verputzte MW-Wände, als Top-Montagezarge nach DIN 18101

Innentür Typ V.RS
gem. techn. Beschreibung P. 4.5.11,
Brandschutztür
1-flügelig, Drehflügel, DIN L/DIN R
mit Glasausschnitt GAg.G30
gem. techn. Beschreibung P. 4.8.

Rohbaulichtmaß:1375/2135 mm (ab FFB)
Maulweite:  150 mm
Oberfläche:  CPL
Drückerhöhe:  0,85 m ab FFB
max. Türblattgewicht: 200 kg

liefern und gem. Zulassung / Herstellerangaben montieren einschl. aller Einstellarbeiten
Menge: 2,000 St
DIN276 2008: 344

**20.3.2.71 Zulage Innentür Typ V.T30, 1375/2135/150 mm, HPL 0,8 mm**
Zulage zu der Vorposition für die Ausführung der Türblätter mit HPL 0,8 mm statt CPL-Oberfläche
Menge: 2,000 St
DIN276 2008: 344

**20.3.2.72 Innentür Typ V.T30.S1, 1010/2135/240 mm, CPL, Glas GAg.G30.S1, Zutrittskontrollsystem**
Holzumfassungszarge passend zum Türtyp
für GK-Ständerwände, gespachtelte Stb.-Wände oder verputzte MW-Wände, als Top-Montagezarge nach DIN 18101

Innentür Typ V.RS
gem. techn. Beschreibung P. 4.5.12,
Brandschutztür
Schallschutz 1: erf. Rw = 27 dB (eingebaut)
1-flügelig, Drehflügel, DIN L/DIN R
mit Glasausschnitt GAg.G30.S1
gem. techn. Beschreibung P. 4.8.

Rohbaulichtmaß:1010/2135 mm (ab FFB)
Maulweite:  240mm
Oberfläche:  CPL
Drückerhöhe:  0,85 m ab FFB
max. Türblattgewicht:-

liefern und gem. Zulassung / Herstellerangaben montieren einschl. aller Einstellarbeiten

Diese Tür wird mit einem Zugangskontrollsystem versehen. Dieses besteht aus folgenden Komponenten:

- Elektrotüröffner brandsch.:eigene Position
- Chipleser Bandgegenseite: bauseits an der Wand

Die Komponenten sind gem. Zulassung in die Zarge und Türblatt zu integrieren. Dies ist in die die Einheitspreise einzurechnen.

Die funktionsgerechte Verkabelung und Anschluss der
o.g Komponenten mit den bauseitigen Komponenten ist vom AN durchzuführen und in die Einheitspreise einzurechnen.
Menge: 1,000 St
DIN276 2008: 344

**20.3.2.73 Zulage Innentür V.T30.S1, 1010/2135/240 mm, HPL 0,8 mm**
Zulage zu der Vorposition für die Ausführung der Türblätter mit HPL 0,8 mm statt CPL-Oberfläche
Menge: 1,000 St
DIN276 2008: 344

**20.3.2.74 Innentür Typ V.T30.RS, 1010/2135/150 mm, CPL**
*** Bezugsbeschreibung
Holzumfassungszarge passend zum Türtyp
für GK-Ständerwände, gespachtelte Stb.-Wände oder verputzte MW-Wände, als Top-Montagezarge nach DIN 18101

Innentür Typ V.T30.RS
gem. techn. Beschreibung P. 4.5.13,
Feuerschutzabschluss T30
Rauchschutztür
1-flügelig, Drehflügel, DIN L/DIN R
mit absenkbarer Bodendichtung

Rohbaulichtmaß:1010/2135 mm (ab FFB)
Maulweite:  150 mm
Oberfläche:  CPL
Drückerhöhe:  0,85 m ab FFB
max. Türblattgewicht: 220

liefern und gem. Zulassung / Herstellerangaben montieren einschl. aller Einstellarbeiten
Menge: 2,000 St
DIN276 2008: 344

**20.3.2.75 Innentür Typ V.T30.RS, 1135/2135/240 mm, CPL**
*** wie Position 20.3.2.74
Rohbaulichtmaß:1135/2135 mm (ab FFB)
Maulweite:  240 mm
max. Türblattgewicht:-
Menge: 1,000 St
DIN276 2008: 344

**20.3.2.76 Innentür Typ V.T30.RS, 1135/2135/240 mm, CPL, Glas GAg.G30**
*** wie Position 20.3.2.74
Rohbaulichtmaß:1135/2135 mm (ab FFB)
Maulweite:  240mm
max. Türblattgewicht:-
mit Glasausschnitt GAg.G30
gem. techn. Beschreibung P. 4.8.
Menge: 2,000 St
DIN276 2008: 344

**20.3.2.77 Innentür Typ V.T30.RS, 1135/2135/240 mm, CPL, Glas GAg.G30, Zutrittskontrollsystem**
*** wie Position 20.3.2.74
Rohbaulichtmaß:1135/2135 mm (ab FFB)
Maulweite:  240 mm
max. Türblattgewicht:-
mit Glasausschnitt GAg.G30
gem. techn. Beschreibung P. 4.8.

Diese Tür wird mit einem Zugangskontrollsystem versehen. Dieses besteht aus folgenden Komponenten:

- Elektrotüröffner brandsch.:eigene Position
- Chipleser Bandseite: bauseits an der Wand
- Chipleser Bandgegenseite: bauseits an der Wand

Die Komponenten sind gem. Zulassung in die Zarge und Türblatt zu integrieren. Dies ist in die die Einheitspreise einzurechnen.

Die funktionsgerechte Verkabelung und Anschluss der
o.g Komponenten mit den bauseitigen Komponenten ist gemäß Vorbemerkungen Punkt 5. Schnittstelle zu den Gewerken Elektro und HLS durchzuführen und in die Einheitspreise einzurechnen.
Menge: 1,000 St
DIN276 2008: 344

**20.3.2.78 Zulage Innentür V.T30.RS, 1135/2135/240 mm, HPL 0,8 mm**
Zulage zu der Vorposition für die Ausführung der Türblätter mit HPL 0,8 mm statt CPL-Oberfläche
Menge: 1,000 St
DIN276 2008: 344

**20.3.2.79 Innentür Typ V.T30.RS, 1300/2135/240 mm, CPL, Glas GAg.G30**
*** wie Position 20.3.2.74
Rohbaulichtmaß:1300/2135 mm (ab FFB)
Maulweite:  240 mm
max. Türblattgewicht:-

mit Glasausschnitt GAg.G30
gem. techn. Beschreibung P. 4.8.
Menge: 1,000 St
DIN276 2008: 344

**20.3.2.80 Zulage Innentür Typ V.T30.RS, 1300/2135/240 mm HPL 0,8 mm**
Zulage zu der Vorposition für die Ausführung der Türblätter mit HPL 0,8 mm statt CPL-Oberfläche
Menge: 1,000 St
DIN276 2008: 344

**20.3.2.81 Innentür Typ V.T30.RS, 1375/2135/150 mm, CPL, 2-flügelig**
*** wie Position 20.3.2.74
2-flügelig, Breite Gehflügel 688 mm, Breite Standflügel 687 mm

Rohbaulichtmaß:1375/2135 mm (ab FFB)
Maulweite:  150 mm
max. Türblattgewicht:  100 kg pro Türflügel
Menge: 2,000 St
DIN276 2008: 344

**20.3.2.82 Innentür Typ V.T30.RS, 1385/2135/240 mm, CPL, Glas GAg.G30**
*** wie Position 20.3.2.74
Rohbaulichtmaß:1385/2135 mm (ab FFB)
Maulweite:  240 mm
max. Türblattgewicht:  -

mit Glasausschnitt GAg.G30
gem. techn. Beschreibung P. 4.8.
Menge: 1,000 St
DIN276 2008: 344

**20.3.2.83 Zulage Innentür Typ V.T30.RS, 1385/2135/240 mm HPL 0,8 mm**
Zulage zu der Vorposition für die Ausführung der Türblätter mit HPL 0,8 mm statt CPL-Oberfläche
Menge: 1,000 St
DIN276 2008: 344

**20.3.2.84 Innentür Typ V.T90, 1135/2135/240 mm, CPL**
Holzumfassungszarge passend zum Türtyp
für GK-Ständerwände, gespachtelte Stb.-Wände oder verputzte MW-Wände, als Top-Montagezarge nach DIN 18101

Innentür Typ V.T90
gem. techn. Beschreibung P. 4.5.15,
Feuerschutzabschluss T90
1-flügelig, Drehflügel, DIN L/DIN R

Rohbaulichtmaß:1135/2135 mm (ab FFB)
Maulweite:  240 mm
Oberfläche:  CPL
Drückerhöhe:  0,85 m ab FFB
max. Türblattgewicht:-

liefern und gem. Zulassung / Herstellerangaben montieren einschl. aller Einstellarbeiten
Menge: 2,000 St
DIN276 2008: 344

**20.3.2.85 Innentür Typ V.T90.RS, 1135/2135/240 mm, CPL**
Holzumfassungszarge passend zum Türtyp
für GK-Ständerwände, gespachtelte Stb.-Wände oder verputzte MW-Wände, als Top-Montagezarge nach DIN 18101

Innentür Typ V.T90.RS
gem. techn. Beschreibung P. 4.5.16,
Feuerschutzabschluss T90
Rauchschutztür
1-flügelig, Drehflügel, DIN L/DIN R

Rohbaulichtmaß:1135/2135 mm (ab FFB)
Maulweite:  240 mm
Oberfläche:  CPL
Drückerhöhe:  0,85 m ab FFB
max. Türblattgewicht:-

liefern und gem. Zulassung / Herstellerangaben montieren einschl. aller Einstellarbeiten
Menge: 2,000 St
DIN276 2008: 344

**20.3.2.86 Zulage Innentür Typ V.T90.RS, 1135/2135/240 mm, HPL 0,8 mm**
Zulage zu der Vorposition für die Ausführung der Türblätter mit HPL 0,8 mm statt CPL-Oberfläche
Menge: 2,000 St
DIN276 2008: 344

**20.3.2.87 PZ-Schloss**
Mittelschweres Behörden-Einsteckschloss, vorgerichtet für Profilzylinder, Beanspruchungsklasse 3
Menge: 137,000 St
DIN276 2008: 344

**20.3.2.88 Zulage für Panikschloss PZ Wechselfunktion E**
Zulage zu den Vorpositionen für
Panikschloss mit Wechselfunktion E
mit Profilzylinder-Lochung, Dornmaß 65,
DIN links oder DIN rechts
zugelassen für Brand- und Rauchschutztüren
Euro-Profilzylinder, DIN 18251-1 Klasse 4, Drückernuss 9 mm, Entfernung 72 mm
Flachstulp abgerundet aus Edelstahl

Leitfabrikat: Assa Abloy effeff  Panikeinsteckschloss N1212

angeb. Fabrikat: '.............................'

Fehlt ein Eintrag, kommt das ausgeschriebene Erzeugnis zum Einsatz. Gleichwertige Produkte sind zugelassen.  Der Nachweis der Gleichwertigkeit ist zu erbringen.

Nur Mehrpreis eintragen!
Menge: 35,000 St
DIN276 2008: 344

**20.3.2.89 Elektrotüröffner für Standardtüren (Arbeitsstrom)**
Modell mit bipolarer Schutzdiode.
Radiusfalle, FaFix® 3 mm verstellbar
Universalspannungen
Kompatibel zu gängigen Einsteckschlössern
Kompatibel zu gängigen Schließblechen
Symmetrische Bauform. Daher DIN links/rechts, sowie waagerecht einsetzbar
Arbeitsstrom: Ja
Verstellbare Falle (FF, FaFix®): Ja
FaFix® Verstellbereich: 3 mm
Falleneingrifftiefe: 5,5 mm
Höhe: 66 mm
Breite: 16 mm
Tiefe: 25,5 mm
Spannung: 10-24 V AC/DC
Dauerstromfest: 11-13 V DC
Bipolare Schutzdiode: Ja
Nennwiderstand: 43 Ohm
Stromaufnahme 12 V AC: 250 mA
Stromaufnahme 24 V AC: 500 mA
Max. Fallenvorlast AC: 200 N
Max. Fallenvorlast DC (stabilisiert) 24 V: 200 N
Einbaulage: senkrecht und waagerecht
Festigkeit gegen Aufbruch: 3750 N
Betriebstemperaturbereich: -15 °C bis +40 °C

Leitfabrikat: Assa Abloy  effeff 11805

angeb. Fabrikat: '.............................'

Fehlt ein Eintrag, kommt das ausgeschriebene Erzeugnis zum Einsatz. Gleichwertige Produkte sind zugelassen.  Der Nachweis der Gleichwertigkeit ist zu erbringen.
Menge: 13,000 St
DIN276 2008: 344

**20.3.2.90 Elektrotüröffner für Brand- und Rauchschutztüren (Arbeitsstrom)**
Elektrotüröffner zugelassen für Brand- und Rauchschutztüren in Arbeitsstromausführung; Freigabe mit bauseitigem Chipleser auf Bandgegenseite, die Anschlüsse hierfür sind vorzuhalten

mit Rückmeldekontakt als potentialfreier Wechselkontakt, Schaltleistung  24 V / 1 A und integrierte Suppressordiode,
Radiusfalle 4 mm verstellbar
12 bis 24 Volt Spannungsbereich bei AC und DC Betrieb
umsteckbarer Anschlussblock
dauerstromfest über gesamten Spannungsbereich
universal (DR/DL/waagerecht) montierbar
Vorlastmodus 400N / 800N einstellbar
Leitfabrikat: Assa Abloy  effeff 143R

angeb. Fabrikat: '.............................'

Fehlt ein Eintrag, kommt das ausgeschriebene Erzeugnis zum Einsatz. Gleichwertige Produkte sind zugelassen.  Der Nachweis der Gleichwertigkeit ist zu erbringen.
Menge: 3,000 St
DIN276 2008: 344

**20.3.2.91 Elektro-Fluchttüröffner (Ruhestrom) mit Fallenschloss**
Elektro-Fluchttüröffner
zugelassen für Brand- und Rauchschutztüren
in Ruhestromausführung,
bei Stromabschaltung sichere Entriegelung,
auch bei Fallenvorlast bis 5.000 N (ca. 500 kp),
Festigkeit gegen Aufbruch 5000 N,
mit integriertem Rückmeldekontakt (Tür auf / zu)
und Ankerkontakt (verriegelt / entriegelt),
als potentialfreie Wechselkontakte,
mit verstell- und fixierbarer Falle,
Nennspannung: 24 Volt GS,
Nennstrom: 160 mA,
Nennwiderstand: 150 Ohm,
mit Schließblech

Fallenschloss
als Gegenstück zu Ruhestromtüröffnern
mit von vorn einstellbarem Fallenausschluss,
mit geräuschgedämpftem Fallenanschlag,
mit rundem Edelstahlstulp

Montage über dem Standard-Schloss

Leitfabrikat: Assa Abloy effeff  Elektro-Fluchttüröffner 331U80F

angeb. Fabrikat: '.............................'

  Assa Abloy effeff
  Fallenschloss 807-1x

angeb. Fabrikat: '.............................'

Fehlt ein Eintrag, kommt das ausgeschriebene Erzeugnis zum Einsatz. Gleichwertige Produkte sind zugelassen.  Der Nachweis der Gleichwertigkeit ist zu erbringen.
Menge: 6,000 St
DIN276 2008: 344

**20.3.2.92 Fluchttürsteuerterminal UP**
Fluchttürsteuerterminal UP im Schalterprogramm
zur Steuerung von elektrischen Verriegelungselementen im Verlauf von Flucht- und Rettungswegen zugelassen gem. EltVTR und DIN EN 13637:2015.

bestehend aus:

Fluchttürsteuermodul:
Nottaste beleuchtet mit wiederverwendbarer, unverlierbarer, nicht splitternder Schutzhaube
Integrierte optische Türzustandsanzeige mit symbolisch angeordneten Hochleistungs-LED's (grün / rot / gelb) für entriegelt / verriegelt / Alarm
Akustischem Signalgeber für Alarmmeldungen
Sabotagekontakt
Einstellbare Zeitabläufe für max. Dauerfreigabe, Verzögerung Dauerfreigabe, Kurzzeitentriegelung, Voralarm, Alarmzeit, Orientierungssignal
Überwachung der Türöffnungszeit bei Kurzzeitentriegelung
Mit einem parametrierbaren Eingang für:
Steuerung von Ver-/Entriegeln, Kurzzeitentriegelung, Alarmquittierung über einen potenzialfreien Kontakt von Bedienelementen wie z.B. Kartenleser, Türcodegeräte o.ä. oder Kurzzeitentriegelung über Zutrittskontrollsystem oder
Verriegeln mit Vorrang über Einbruchmeldeanlage oder
Entriegelung über Zeitschaltuhr uvm.

Mit einem Eingang für:
Notentriegelung über Brandmeldeanlage

Mit einem parametrierbaren Relaisausgang für:
Tür verriegelt/entriegelt oder
Tür offen/geschlossen oder
Sammelalarm oder
Einzelalarm oder
Ansteuerung Türöffner/Motorschloss/Drehtürantrieb/Feststellanlage
Anschlüsse:
SYSCON-4: Spannungsversorgung
SYSCON-5: Bedienteil
Schraub-Steckklemmen
Technische Daten:
Nennspannung: 230 VAC
Eigenstromaufnahme : 0,24 A
Ausgangsspannung: 24 V DC
Ausgangsstrom: Max. 0,87 A
Stromversorgung: Netzteil

Hinweisschild:
Beleuchtet
Zur Kennzeichnung der Nottastenbetätigung
Piktogramm nach DIN EN 13637:2015

Schlüsselschaltermodul:
Zum Ver-/Entriegeln, Kurzzeitentriegeln, Alarmrückstellung
Sabotagekontakt,
Mit Euro-Profilhalbzylinder, inkl. 3 Schlüssel
Schließbart verstellbar 8 x 45°, Länge 30,5 mm
Abdeckung passend zum entsprechenden Schalterprogramm

Montage in 3 uP-Schalterdosen 62,5 mm Tiefe

Leitfabrikat: Assa Abloy effeff UP -  Fluchttürsteuerterminal Offline  1384G23P1--0400

angeb. Fabrikat: '.............................'

Fehlt ein Eintrag, kommt das ausgeschriebene Erzeugnis zum Einsatz. Gleichwertige Produkte sind zugelassen.  Der Nachweis der Gleichwertigkeit ist zu erbringen.
Menge: 6,000 St
DIN276 2008: 344

**20.3.2.93 Fluchttürsteuerterminal UP für beidseitigen Fluchtweg**
Fluchttürsteuerterminal UP im Schalterprogramm
zur Steuerung von elektrischen Verriegelungselementen im Verlauf von Flucht- und Rettungswegen zugelassen gem. EltVTR und DIN EN 13637:2015.

bestehend aus:

Zusätzlich mit beleuchtetem Hinweisschild Modell 1380-22B
Hinweisschild:
Zur Kennzeichnung der Not-Auf-Taste
Piktogramm
Nottaster:
Nottaste beleuchtet mit wiederverwendbarer, nicht splitternder Schutzhaube
Integrierte optische Türzustandsanzeige mit symbolisch angeordneten Hochleistungs-LED's (grün / rot / gelb) für entriegelt / verriegelt / Alarm
Hinweisschild Nottaste
Schlüsselschaltermodul:
Zum Ver-/Entriegeln, Kurzzeitentriegeln, Alarmrückstellung
Mit Euro-Profilhalbzylinder, inkl. 3 Schlüssel
Abdeckung passend zum entsprechenden Schalterprogramm
Technische Daten:
Nennspannung: 24 VDC SELV
Eigenstromaufnahme : 120 mA
Steuerung: Nein, externe Fluchttürsteuerung notwendig
Notschalter: Ja
Bedienelement: Schlüsselschalter mit Euro PZ, Schließbart verstellbar 8 x 45°, Länge 30,5 mm
LED - Anzeige: Ja (rot, grün, gelb)
Summer: Ja
Sabotagekontakt: Nein
Betriebstemperaturbereich: 0 °C bis +40 °C
Schutzart: IP 30
Abmessung: 2fach Rahmen im Schalterprogramm, Montage in 3 uP-Schalterdosen 45 mm Tiefe

Schalterprogramm: Jung AS500 - alpinweiß
Leitfabrikat: Assa Abloy effeff UP -
  Fluchttürsteuerterminal Offline
  1380-22B1--0400 Kompakt

angeb. Fabrikat: '.............................'

Fehlt ein Eintrag, kommt das ausgeschriebene Erzeugnis zum Einsatz. Gleichwertige Produkte sind zugelassen.
Der Nachweis der Gleichwertigkeit ist zu erbringen.
Menge: 2,000 St
DIN276 2008: 344

**20.3.2.94 Fluchttürsteuerung im externen Stahlblechgehäuse**
Fluchttürsteuerung im externen Stahlblechgehäuse

bestehend aus:

zur Steuerung von elektrischen Verriegelungselementen im Verlauf von Flucht- und Rettungswegen
in Verbindung mit externen Türterminals, geprüft gem. EltVTR
Im aP-Stahlblechgehäuse;
Anschlussmöglichkeit für Türterminals und Bedienelemente;
Anschlussmöglichkeit für Verriegelungselemente;
einstellbare Zeitabläufe für max. Dauerfreigabe, Verzögerung
Dauerfreigabe, Kurzzeitentriegelung, Voralarm, Alarmzeit,
Orientierungssignal;
Überwachung der Türoffenzeit bei Kurzeitentriegelung;
Mit 4 Bedientasten zur Einstellung von Zeitabläufen, Anwendungsprofilen und Busadresse;
Mit 7-Segmentanzeige zur Anzeige von Alarmen/Störungen und Menüpunkten;
Mit 4 parametrierbaren Eingängen für:
Steuerung von Ver/Entriegeln,
Kurzzeitentriegelung, Alarmquittierung über einen
potenzialfreien Kontakt von Bedienelementen wie z.B. Kartenleser,
Türcodegeräte o.ä.,
Kurzzeitentriegelung über Zutrittskontrollsystem,
Notentriegelung über Brandmeldeanlage,
Verriegeln mit Vorrang über Einbruchmeldeanlage,
Entriegelung über Zeitschaltuhr uvm;
Mit 4 parametrierbaren Relaisausgängen für:
Tür verriegelt/entriegelt,
Tür offen/geschlossen,
Sammelalarm oder Einzelalarm,
Ansteuerung Türöffner/Motorschloss/Drehtürantrieb/Feststellanlage;
Mit TS-Busschnittstelle für Parametrierung über Software (FT-Manager)
und Vernetzung für den parallelen Betrieb an Visualierungssoftware,
Tableau und OPC Server
Spannung: 12-24 V DC
Stromaufnahme: 0,1A bei 24V DC
Anschlüsse: Schraub-Steckklemmen
Abmessungen (B x H x T): 300 x 186 x 125 mm;
Schutzart: IP 30

Leitfabrikat: Assa Abloy effeff AP -
  Fluchttürsteuerung im
  Stahlblechgehäuse
  720-40-SG----00

angeb. Fabrikat: '.............................'

Fehlt ein Eintrag, kommt das ausgeschriebene Erzeugnis zum Einsatz. Gleichwertige Produkte sind zugelassen.
Der Nachweis der Gleichwertigkeit ist zu erbringen.
Menge: 2,000 St
DIN276 2008: 344

**20.3.2.95 Gleitschienenschließer für 1-flg. Türen, Türblattbreite bis 1.100 mm**
Gleitschienenschließer für 1-flg. Türen, Türblattbreite bis 1.100 mm

EN 1-4 maximale Türblattbreite 1.100 mm, Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Öffnungsdämpfung permanent ab 70 Grad
Gleitschiene H, höhenverstellbar +/- 3mm, bündig abschließend mit Schließkörper, geringe Aufbauhöhe von 21 mm; farblich abgestimmte Endkappen, keine sichtbaren Schrauben, Öffnungswinkel max. 180 Grad.
Normal-Montage Band- oder Bandgegenseite statt Federband
Abmessungen TS: (BxHxT) 243x56x41 mm
Abmessungen Gleitschiene B: (BxHxT) 459x21x31 mm
Oberfläche: Türschließer, Gleitschiene, Hebelarm und Abdeckung in RAL 9006

komplett mit allen Zubehörteilen liefern und an Türen der Vorpositionen montieren

Leitfabrikat: ECO TS-41 GS-H

angeb. Fabrikat: '.............................'

Fehlt ein Eintrag, kommt das ausgeschriebene Erzeugnis zum Einsatz. Gleichwertige Produkte sind zugelassen. Der Nachweis der Gleichwertigkeit ist zu erbringen.
Menge: 5,000 St
DIN276 2008: 344

**20.3.2.96 Gleitschienenschließer für 2-flg. Türen, Flügelbreite bis 2x1.100 mm mit Schließfolgeregelung**
Gleitschienenschließer für 2-flg. Türen, Flügelbreite bis 2x 1.100 mm mit Schließfolgeregelung

EN 1-4 maximale Flügelbreite 2x1.100 mm (BA 2.200 mm), Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Gleitschiene SR III mit integrierter, mechanischer Schließfolgeregelung, geringe Aufbauhöhe von 21 mm
Patentierte Verdrehstangentechnik zur sicheren Schließfolge ab 15 Grad Öffnungswinkel. Flügel beidseitig überdrückbar, dadurch unempfindlich gegen Vandalismus. Einfache und variable Montage, DINL / DIN R verwendbar. Schließfolgeregelung werkseitig vorjustiert. Öffnungswinkel max. 175 Grad (abhängig von Falz- und Zargengeometrie)

Normal-Montage Bandseite statt Federband
Abmessungen TS: (BxHxT) 243x56x41 mm
Abmessungen Gleitschiene: (BxHxT) BA x21x31 mm
Oberfläche: Türschließer, Gleitschiene, Hebelarm und Abdeckung in RAL 9006

komplett mit allen Zubehörteilen liefern und an Türen der Vorpositionen montieren

Leitfabrikat: ECO TS-41 SR III

angeb. Fabrikat: '.............................'

Fehlt ein Eintrag, kommt das ausgeschriebene Erzeugnis zum Einsatz. Gleichwertige Produkte sind zugelassen. Der Nachweis der Gleichwertigkeit ist zu erbringen.
Menge: 2,000 St
DIN276 2008: 344

**20.3.2.97 Gleitschienenschließer für 1-flg. Türen, Türblattbreite bis 1.400 mm**
Gleitschienenschließer für 1-flg. Türen, Türblattbreite bis 1.400 mm
EN 3-6 maximale Türblattbreite 1.400 mm, Schließkraft stufenlos einstellbar,
Zugelassen für Feuer- und Rauchschutztüren gemäß DIN EN 1154
Asymmetrische Getriebegeometrie für sicheres Schließen und hohen Bedienkomfort mit abfallendem Öffnungsmoment.

Erfüllt die Vorgaben für barrierefreies Bauen gem. DIN 18040 bis EN 4 (≤ 1.100 mm).

Aluminium-Designkörper mit umlaufender Abdeckung, Vandalismus sichere Klipptechnik zum Schutz der Einstellungen des Türschließers

Integrierte, nicht sichtbare Montageplatte, Flachform-Türschließer mit 49 mm Gesamttiefe.
Schließgeschwindigkeit, Öffnungsdämpfung, Schließverzögerung und Endschlag stufenlos fein justierbar
Gleitschiene H, höhenverstellbar +/- 3mm, bündig abschließend mit Schließkörper, geringe Aufbauhöhe von 21 mm; farblich abgestimmte Endkappen, keine sichtbaren Schrauben, Öffnungswinkel max. 180 Grad.
Normal-Montage Bandseite statt Federband

Abmessungen TS: (BxHxT) 243x56x41 mm
Abmessungen Gleitschiene B: (BxHxT) 459x21x31 mm
Oberfläche: Türschließer, Gleitschiene, Hebelarm und Abdeckung in RAL 9006

komplett mit allen Zubehörteilen liefern und an Türen der Vorpositionen montieren

Leitfabrikat: ECO TS-61 GS-H

angeb. Fabrikat: '.............................'

Fehlt ein Eintrag, kommt das ausgeschriebene Erzeugnis zum Einsatz. Gleichwertige Produkte sind zugelassen. Der Nachweis der Gleichwertigkeit ist zu erbringen.
Menge: 66,000 St
DIN276 2008: 344

**20.3.2.98 Gleitschienenschließer für 1-flg. Türen, barrierefrei**
Gleitschienenschließer für 1-flg. Türen, barrierefrei
EN 2-5 maximale Türbblattbreite 1.250 mm, Schließkraft stufenlos einstellbar,
Zugelassen für Feuer- und Rauchschutztüren gemäß DIN EN 1154
Herznockentechnik für sicheres Schließen und barrierefreien Begehkomfort mit stark abfallendem Öffnungsmoment.
Erfüllt die Vorgaben für barrierefreies Bauen gem. DIN 18040 und DIN Spec 1104.
Aluminium-Designkörper mit umlaufender Abdeckung, Vandalismus sichere Klipptechnik zum Schutz der Einstellungen des Türschließers;

Integrierte, nicht sichtbare Montageplatte, Flachform-Türschließer mit 49 mm Gesamttiefe.
Schließgeschwindigkeit, Öffnungsdämpfung, Schließverzögerung und Endschlag stufenlos fein justierbar
Gleitschiene, höhenverstellbar +/- 3mm, bündig abschließend mit Schließkörper, geringe Aufbauhöhe von 21 mm; farblich abgestimmte Endkappen, keine sichtbaren Schrauben, Öffnungswinkel max. 180 Grad.
Normal-Montage Bandseite statt Federband

Abmessungen Türschließer: (BxHxT) 267x62x49 mm
Abmessungen Gleitschiene: (BxHxT) 459x21x31 mm

Oberfläche: Türschließer, Gleitschiene, Hebelarm und Abdeckung in RAL 9006

komplett mit allen Zubehörteilen liefern und an Türen der Vorpositionen montieren

Leitfabrikat: ECO TS-62 GS-H

angeb. Fabrikat: '.............................'

Fehlt ein Eintrag, kommt das ausgeschriebene Erzeugnis zum Einsatz. Gleichwertige Produkte sind zugelassen. Der Nachweis der Gleichwertigkeit ist zu erbringen.
Menge: 19,000 St
DIN276 2008: 344

**20.3.2.99 Zulage für Öffnungsbegrenzer OTS**
Zulage zu den Vorpositionen für Öffnungsbegrenzer mit erhöhtem Dämpfungskomfort (max. Öffnungswinkel 130 Grad)

Leitfabrikat: ECO ÖB-GS-H-III

angeb. Fabrikat: '.............................'

Fehlt ein Eintrag, kommt das ausgeschriebene Erzeugnis zum Einsatz. Gleichwertige Produkte sind zugelassen. Der Nachweis der Gleichwertigkeit ist zu erbringen.
Menge: 5,000 St
DIN276 2008: 344

**20.3.2.100 Gleitschienenschließer für 1-flg. Türen als Feststellanlage, Türblattbreite bis 1.400 mm**
*** Bezugsbeschreibung
Gleitschienenschließer für 1-flg. Türen als Feststellanlage mit integriertem Rauchschalter und Netzteil und elektromechanischer Feststellung

EN 3-6 maximale Türbreite 1.400 mm, Schließekraft stufenlos einstellbar
Zugelassen für Feuer- und Rauchschutztüren gemäß DIN EN 1154 / EN 1155 / Bauartgenehmigung DIBt
Asymmetrische Getriebegeometrie für sicheres Schließen und hohen Bedienkomfort mit abfallendem Öffnungsmoment.
Erfüllt die Vorgaben für barrierefreies Bauen gem. DIN 18040 bis EN 4 (≤ 1.100 mm).
Aluminium-Designkörper mit umlaufender Abdeckung, Vandalismus sichere Klipptechnik zum Schutz der Einstellungen des Türschließers.
Integrierte, nicht sichtbare Montageplatte, Flachform-Türschließer mit 49 mm Gesamttiefe.
Schließgeschwindigkeit, Öffnungsdämpfung, Schließverzögerung und Endschlag stufenlos fein justierbar

Gleitschiene mit elektromechanischer Feststellung und integrierter Rauchschaltzentrale (230 V), geringe Aufbauhöhe von 34 mm, durchgehende Abdeckhaube.

Normal-Montage Bandseite statt Federband

Elektromagnetische Feststellung überfahrbar, Haltekraft einstellbar, Feststellpunkt einstellbar:
Bandseite: 80 bis 130 Grad
Bandgegenseite: 80 bis 110 Grad
Integrierte Rauchschaltzentrale mit Verschmutzungsanzeige und automatischer Kalibrierung zur Vermeidung von Fehlalarm.
Werkseitig fertig vormontierte, verdrahtete und geprüfte Baugruppen.
Integrierter Revisionstaster von unten bedienbar.
Kompatibel zum Anschluss von externer BMA, BUS und GLT
Komfortplatine zum einfachen Anschluss externer Komponenten, mit Leitungsüberwachung für manipulationssichere Verdrahtung.

Anschluss 230 V AC, 50 Hz
Abmessungen Gleitschiene: (BxHxT) 744x34x67 mm

Zubehör:
1x optischer Deckenrauchmelder
1x Handauslösetaster
Oberfläche:
Türschließer, Gleitschiene, Hebelarm und Abdeckung  in RAL 9006

komplett mit allen Zubehörteilen liefern und an Türen der Vorpositionen montieren

Die Verkabelung und Anschluss ab bauseitig gestellter
230 V-Zuleitung ist Bestandteil der Leistung und in diesen EP einzurechnen.

Leitfabrikat: ECO TS-61 EFR III

angeb. Fabrikat: '.............................'

Fehlt ein Eintrag, kommt das ausgeschriebene Erzeugnis zum Einsatz. Gleichwertige Produkte sind zugelassen. Der Nachweis der Gleichwertigkeit ist zu erbringen.
Menge: 10,000 St
DIN276 2008: 344

**20.3.2.101 Gleitschienenschließer für 1-flg. Türen als Feststellanlage, Türblattbreite bis 1.250 mm**
*** wie Position 20.3.2.100
EN 2-5 maximale Türbreite 1.250 mm, Schließekraft stufenlos einstellbar

Leitfabrikat: ECO TS-62 EFR III

angeb. Fabrikat: '.............................'

Fehlt ein Eintrag, kommt das ausgeschriebene Erzeugnis zum Einsatz. Gleichwertige Produkte sind zugelassen. Der Nachweis der Gleichwertigkeit ist zu erbringen.
Menge: 2,000 St
DIN276 2008: 344

**20.3.2.102 Türdrückergarnituren Drücker-Drücker in Aluminium**
*** Bezugsbeschreibung
Türdrückergarnituren Drücker-Drücker in Aluminium

komplettes Set: 2x Drücker, 2x Drückerrosetten rund und
2x Schlüsselrosetten mit Lochung für Profilzylinder
liefern und montieren

Verschraubung verdeckt, durchgehend, wechselseitig, Mehrzweckschrauben,
Rückholfedern rechts/links verwendbar, wartungsfreie Gleitlager

Leitfabrikat: Hoppe Paris

angeb. Fabrikat: '.............................'

Fehlt ein Eintrag, kommt das ausgeschriebene Erzeugnis zum Einsatz. Gleichwertige Produkte sind zugelassen. Der Nachweis der Gleichwertigkeit ist zu erbringen.
Menge: 60,000 St
DIN276 2008: 344

**20.3.2.103 Zulage Drücker-Drücker in Edelstahl**
Zulage für Drückergarnitur der Vorposition für die Ausführung in Edelstahl

nur Angabe vom Mehrpreis pro Drückergarnitur
Menge: 60,000 St
DIN276 2008: 344

**20.3.2.104 Türdrückergarnituren Drücker-Drücker Feuerschutz in Aluminium**
*** wie Position 20.3.2.102
Türdrückergarnituren Drücker-Drücker
zugelassen für Feuer- und Rauchschutztüren
in Aluminium

komplettes Set: 2x Drücker, 2x Drückerrosetten rund und
2x Schlüsselrosetten mit Lochung für Profilzylinder
liefern und montieren

Leitfabrikat: Hoppe Paris FS

angeb. Fabrikat: '.............................'

Fehlt ein Eintrag, kommt das ausgeschriebene Erzeugnis zum Einsatz. Gleichwertige Produkte sind zugelassen. Der Nachweis der Gleichwertigkeit ist zu erbringen.
Menge: 30,000 St
DIN276 2008: 344

**20.3.2.105 Zulage Drücker-Drücker, Feuerschutz in Edelstahl**
*** Bedarfsposition mit GB
Zulage für Drückergarnitur der Vorposition für die Ausführung in Edelstahl

nur Angabe vom Mehrpreis pro Drückergarnitur
Menge: 30,000 St
DIN276 2008: 344

**20.3.2.106 Türdrückergarnituren Drücker-Knauf in Aluminium**
*** wie Position 20.3.2.102
komplettes Set: 1x Drücker,1x Knauf,
2x Drückerrosetten rund und
2x Schlüsselrosetten mit Lochung für Profilzylinder
in Aluminium

Leitfabrikat: Hoppe Paris

angeb. Fabrikat: '.............................'

Fehlt ein Eintrag, kommt das ausgeschriebene Erzeugnis zum Einsatz. Gleichwertige Produkte sind zugelassen. Der Nachweis der Gleichwertigkeit ist zu erbringen.
Menge: 33,000 St
DIN276 2008: 344

**20.3.2.107 Zulage Drücker-Knauf in Edelstahl**
*** Bedarfsposition mit GB
Zulage für Drückergarnitur der Vorposition für die Ausführung in Edelstahl

nur Angabe vom Mehrpreis pro Drückergarnitur
Menge: 33,000 St
DIN276 2008: 344

**20.3.2.108 Türdrückergarnituren Drücker-Knauf, Feuerschutz in Aluminium**
*** wie Position 20.3.2.104
Türdrückergarnituren Drücker-Knauf
zugelassen für Feuer- und Rauchschutztüren
in Aluminium

komplettes Set: 1x Drücker,1x Knauf,
2x Drückerrosetten rund und
2x Schlüsselrosetten mit Lochung für Profilzylinder
in Aluminium

Leitfabrikat: Hoppe Paris FS

angeb. Fabrikat: '.............................'

Fehlt ein Eintrag, kommt das ausgeschriebene Erzeugnis zum Einsatz. Gleichwertige Produkte sind zugelassen. Der Nachweis der Gleichwertigkeit ist zu erbringen.
Menge: 4,000 St
DIN276 2008: 344

**20.3.2.109 Zulage Drücker-Knauf, Feuerschutz in Edelstahl**
*** Bedarfsposition mit GB
Zulage für Drückergarnitur der Vorposition für die Ausführung in Edelstahl

nur Angabe vom Mehrpreis pro Drückergarnitur
Menge: 4,000 St
DIN276 2008: 344

**20.3.2.110 Türdrückergarnituren Knauf-Knauf in Aluminium**
*** Bezugsbeschreibung
komplettes Set: 2x Knauf,
2x Drückerrosetten rund und
2x Schlüsselrosetten mit Lochung für Profilzylinder
in Aluminium

Leitfabrikat: Hoppe Paris

angeb. Fabrikat: '.............................'

Fehlt ein Eintrag, kommt das ausgeschriebene Erzeugnis zum Einsatz. Gleichwertige Produkte sind zugelassen. Der Nachweis der Gleichwertigkeit ist zu erbringen.
Menge: 1,000 St
DIN276 2008: 344

**20.3.2.111 Zulage Knauf-Knauf in Edelstahl**
*** Bedarfsposition mit GB
Zulage für Drückergarnitur der Vorposition für die Ausführung in Edelstahl

nur Angabe vom Mehrpreis pro Drückergarnitur
Menge: 1,000 St
DIN276 2008: 344

**20.3.2.112 Türdrückergarnituren Knauf-Knauf, Feuerschutz in Aluminium**
*** wie Position 20.3.2.110
Türdrückergarnituren Knauf-Knauf
zugelassen für Feuer- und Rauchschutztüren
in Aluminium

komplettes Set: 2x Knauf,
2x Drückerrosetten rund und
2x Schlüsselrosetten mit Lochung für Profilzylinder
in Aluminium

Leitfabrikat: Hoppe Paris FS

angeb. Fabrikat: '.............................'

Fehlt ein Eintrag, kommt das ausgeschriebene Erzeugnis zum Einsatz. Gleichwertige Produkte sind zugelassen. Der Nachweis der Gleichwertigkeit ist zu erbringen.
Menge: 1,000 St
DIN276 2008: 344

**20.3.2.113 Zulage Knauf-Knauf, Feuerschutz in Edelstahl**
*** Bedarfsposition mit GB
Zulage für Drückergarnitur der Vorposition für die Ausführung in Edelstahl

nur Angabe vom Mehrpreis pro Drückergarnitur
Menge: 1,000 St
DIN276 2008: 344

**20.3.2.114 Türdrückergarnituren Halbgarnitur in Aluminium**
*** Bezugsbeschreibung
komplettes Set für 2-flügelige Türen:
1x Drücker, 1x Drückerrosette rund und
1x Schlüsselrosette mit Lochung für Halbzylinder
in Aluminium

Leitfabrikat: Hoppe Paris

angeb. Fabrikat: '.............................'

Fehlt ein Eintrag, kommt das ausgeschriebene Erzeugnis zum Einsatz. Gleichwertige Produkte sind zugelassen. Der Nachweis der Gleichwertigkeit ist zu erbringen.
Menge: 6,000 St
DIN276 2008: 344

**20.3.2.115 Zulage Halbgarnitur in Edelstahl**
*** Bedarfsposition mit GB
Zulage für Drückergarnitur der Vorposition für die Ausführung in Edelstahl

nur Angabe vom Mehrpreis pro Drückergarnitur
Menge: 6,000 St
DIN276 2008: 344

**20.3.2.116 Türdrückergarnituren Halbgarnitur, Feuerschutz in Aluminium**
*** wie Position 20.3.2.114
Türdrückergarnituren Halbgarnitur
zugelassen für Feuer- und Rauchschutztüren
in Aluminium

komplettes Set für 2-flügelige Türen:
1x Drücker, 1x Drückerrosette rund und
1x Schlüsselrosette mit Lochung für Halbzylinder
in Aluminium

Leitfabrikat: Hoppe Paris FS

angeb. Fabrikat: '.............................'

Fehlt ein Eintrag, kommt das ausgeschriebene Erzeugnis zum Einsatz. Gleichwertige Produkte sind zugelassen. Der Nachweis der Gleichwertigkeit ist zu erbringen.
Menge: 2,000 St
DIN276 2008: 344

**20.3.2.117 Zulage Halbgarnitur, Feuerschutz in Edelstahl**
*** Bedarfsposition mit GB
Zulage für Drückergarnitur der Vorposition für die Ausführung in Edelstahl

nur Angabe vom Mehrpreis pro Drückergarnitur
Menge: 2,000 St
DIN276 2008: 344

**20.3.2.118 Türdrückergarnituren Drücker-Drücker, WC in Aluminium**
Türdrückergarnituren Drücker-Drücker, WC

komplettes Set: 2x Drücker, 2x Drückerrosetten rund und
2x WC-Rosetten liefern und montieren
in Aluminium

Verschraubung verdeckt, durchgehend, wechselseitig, Mehrzweckschrauben,
Rückholfedern rechts/links verwendbar, wartungsfreie Gleitlager

Leitfabrikat: Hoppe Paris

angeb. Fabrikat: '.............................'

Fehlt ein Eintrag, kommt das ausgeschriebene Erzeugnis zum Einsatz. Gleichwertige Produkte sind zugelassen. Der Nachweis der Gleichwertigkeit ist zu erbringen.
Menge: 3,000 St
DIN276 2008: 344

**20.3.2.119 Zulage Drücker-Drücker, WC in Edelstahl**
*** Bedarfsposition mit GB
Zulage für Drückergarnitur der Vorposition für die Ausführung in Edelstahl

nur Angabe vom Mehrpreis pro Drückergarnitur
Menge: 3,000 St
DIN276 2008: 344

**20.3.2.120 Stangengriff Edelstahl, l= ca. 1800 mm**
Stangengriff Edelstahl, l= ca. 1800 mm

Ausführung:  gerade Form, vertikal
Werkstoff:  Edelstahl
Stützen:  2 Stk.
Stichmaß:  1300 mm
Länge:  1800 mm
Querschnitt:  30 mm

Verschraubung verdeckt, einschl. Befestigungsmittel
liefern und montieren

Leitfabrikat: Hoppe Paris E 5011

angeb. Fabrikat: '.............................'

Fehlt ein Eintrag, kommt das ausgeschriebene Erzeugnis zum Einsatz. Gleichwertige Produkte sind zugelassen. Der Nachweis der Gleichwertigkeit ist zu erbringen.
Menge: 8,000 St
DIN276 2008: 344

**20.3.2.121 Fingerschutz Schutzprofil Bandseite 2-teilig**
Fingerschutz zur Sicherung der Bandseite an der Nebenschließkante liefern und montieren,
Bandseitiges Schutzprofil, designoptimiert für gefälzte Türen an Holz- oder Metallzargen mit einstellbarer und unsichtbarer Befestigung für ø 15-16 mm Bänder.
Sichere Montage und Einstellung durch 2D-Befestigungselement ohne Unterfütterung möglich.
Angepasste Profilgeometrie zum Band, um Stoßkanten auszuschließen.
Demontage für Wartungsarbeiten ohne Beschädigung des Profils und Wiederverwendung möglich.
Profil aus Aluminium, Obrfläche EV1

Umfang der Absicherung:
Setstange Selbstzuschnitt; Länge: 1.755 mm, 2-teilig

Leitfabrikat: Athmer Fingerschutz® Typ BU-16K
angeb. Fabrikat: '.............................'

Fehlt ein Eintrag, kommt das ausgeschriebene Erzeugnis zum Einsatz. Gleichwertige Produkte sind zugelassen. Der Nachweis der Gleichwertigkeit ist zu erbringen.
Menge: 33,000 St
DIN276 2008: 344

**20.3.2.122 Zulage Fingerschutz Schutzprofil Bandseite 3-teilig**
Zulage für Länge: 1.980 mm, 3-teilig
Menge: 33,000 St
DIN276 2008: 344

**20.3.2.123 Fingerschutz Schutzrollo Gegenbandseite**
Fingerschutz zur Sicherung der Gegenbandseite an der Nebenschließkante liefern und montieren,
TÜV/GS zertifiziert nach EN 16654.
Selbsttätig auf konstante Spannung ziehendes Schutzrollo mit klipsbarer und unsichtbarer Befestigung.
Profile aus Aluminium, Obrfläche EV1
Abdeckung aus Kunstfaser, feuerhemmend ausgerüstet - schwarz

Auszugslänge 260 mm
Standardlänge 1.925 mm

Leitfabrikat: Athmer Fingerschutz® Typ NR-30
angeb. Fabrikat: '.............................'

Fehlt ein Eintrag, kommt das ausgeschriebene Erzeugnis zum Einsatz. Gleichwertige Produkte sind zugelassen. Der Nachweis der Gleichwertigkeit ist zu erbringen.
Menge: 33,000 St
DIN276 2008: 344

**20.3.2.124 V2A-Sockelstreifen beidseitig, b=1135 mm, h=30 cm**
V2A-Sockelstreifen beidseitig, b=1135 mm, h=30 cm

aufgeklebt auf Türblatt
Menge: 9,000 St
DIN276 2008: 344

**20.3.2.125 EH-Türwächter für Türklinken, mit Voralarm**
Fluchtwegsicherungssystem EH-Türwächter mit Voralarm,
zur Montage unterhalb des Türdrückers liefern und montieren

Öffnung mit nur einem einzigen Handgriff.
Türfreigabe und Alarmauslösung: bei Herunterdrücken der Türklinke verschiebt sich der EH-Türwächter® senkrecht nach unten und gibt der Klinke den Weg frei.
Dauerfreigabe Funktion mit Hilfe des Geräteschlüssels, Einzelbegehung der Tür ohne Alarmauslösung mit dem Türschlüssel über die Wechselfunktion des Antipanikschlosses.

Stabile Zink-Druckguss Ausführung in RAL 6029 (grün) lackiert.
für Halbzylinder aus bauseitiger Schließanlage vorgerüstet (Länge 27-30/10 mm),
einschl. 9V-Blockbatterie und langnachleuchtender Piktogramme für Tür und Gerät.
inkl. Signalgeber (95dB/1m)
Maße: LxBxT in mm (190x52/45x76)
Mit verdeckt liegenden Gehäusebefestigungen

Zertifiziert gemäß DIN EN 179 in Verbindung mit Panikschloss, Schließblech und Drücker

Leitfabrikat:  GfS EH-Türwächter  Art.-Nr. 990100

angeb. Fabrikat: '.............................'

Fehlt ein Eintrag, kommt das ausgeschriebene Erzeugnis zum Einsatz. Gleichwertige Produkte sind zugelassen.  Der Nachweis der Gleichwertigkeit ist zu erbringen.
Menge: 1,000 St

**20.3.2.126 Montageplatte für EH-Türwächter für Brandschutztüren zum Kleben**
Montageplatte für Brandschutztüren zum Kleben passend zum vorbeschriebenem EH-Türwächter liefern und montieren

Leitfabrikat: GfS Montageplatte für EH-Türwächterfür für Brandschutztüren

angeb. Fabrikat: '.............................'

Fehlt ein Eintrag, kommt das ausgeschriebene Erzeugnis zum Einsatz. Gleichwertige Produkte sind zugelassen. Der Nachweis der Gleichwertigkeit ist zu erbringen.
Menge: 1,000 St

**20.3.2.127 Verfugung Türzargen Acryl**
*** Bedarfsposition mit GB
Holzumfassungszargen der vorbeschriebenen Türen  beidseitig zur Wand mit Acryl ausfugen,
Farbe nach Wahl der Architekten,
Verarbeitung nach Herstellervorschrift,
Fugenbreite 5-10 mm.

Ausführung ausschließlich nur nach Aufforderung durch die Bauüberwachung!
Menge: 770,000 m
DIN276 2008: 325

**20.3.2.128 Wandtürstopper, Edelstahl, ca. 82 mm**
Wandtürstopper, aus Edelstahl Rostfrei 1.4301. Oberfläche matt gebürstet. Inkl. Befestigungsmaterial.
l= ca. 82 mm

Leitfabrikat: Eco Schulte Wandstopper WS 82

angeb. Fabrikat: '.............................'

Fehlt ein Eintrag, kommt das ausgeschriebene Erzeugnis zum Einsatz. Gleichwertige Produkte sind zugelassen. Der Nachweis der Gleichwertigkeit ist zu erbringen.
Menge: 20,000 St
DIN276 2008: 344

**20.3.2.129 Wandtürpuffer, selbstklebend**
Wandtürpuffer, selbstklebend,
aus Kunststoff, Ø ca.40 mm,  weiß
Menge: 80,000 St
DIN276 2008: 344

**20.3.2.130 Kosten für die jährliche Wartung und Pflege (Türen)**
Kosten für die jährliche Wartung und Pflege
der vorbeschriebenen Türelemente

Der Angebotspreis hat sämtliche im Rahmen der Inspektions- und Wartungsarbeiten anfallenden Klein-, Reinigungs- und Schmiermaterialien zu enthalten.

Folgende Punkte gehören zum Leistungsumfang:
  Dichtungen auf Beschädigungen überprüfen,
  Unteren Türabschluss kontrollieren und
  auf Funktion prüfen,
  Türbänder warten und einstellen,
  Schloss, Drücker, Türgriff warten und prüfen,
  Türschließer und Feststellanlagen
  warten und einstellen,
  Gesamtfunktion der Tür prüfen,
  Prüfbuch und Protokoll erstellen.

An- und Abfahrt sind im Angebotspreis zu berücksichtigen.

Auszutauschende Beschläge (wie Schlösser, Bänder, Türschließer usw.) der Türen werden im Bedarfsfall gesondert abgerechnet.
Menge: 5,000 Jr

#### 20.4 Schreinerarbeiten Innentüren Holz Bauteil E Villa

##### 20.4.1 Planung und Vorbereitung

**20.4.1.1 Werkstatt- und Montageplanung Bauteil E**
Anfertigen einer Werkstatt- und Montageplanung für die Mtallbauarbeiten Stahltüren auf Grundlage der Werkplanung Architekten und aller nachfolgend beschriebenen Leistungen für das Bauteil A Kindergarten.

In der Planung und Dokumentation sind enthalten:
- örtliches Aufmaß
- Montageablaufplan
- Erstellung einer Türliste
- Angaben ausgewählter Produkte des AN
- Nachweise und Zulassungen verwendeter Materialien
- Erstellung Werkstattdetails auf Basis Werkplanung Architekten
- Anpassung Regeldetails Architekten
- Übergabe Wartungsunterlagen
Menge: 1,000 psch

##### 20.4.2 Schreinerarbeiten Innentüren Holz

**20.4.2.1 Innentür Typ R, 885/2135/150 mm, CPL**
*** Bezugsbeschreibung
Holzumfassungszarge passend zum Türtyp
für GK-Ständerwände, gespachtelte Stb.-Wände oder verputzte MW-Wände, als Top-Montagezarge nach DIN 18101

Innentür Typ R
gem. techn. Beschreibung P. 4.5.1,
1-flügelig, Drehflügel, DIN L/DIN R

Rohbaulichtmaß:885/2135 mm (ab FFB)
Maulweite:  150 mm
Oberfläche:  CPL
Drückerhöhe:  0,85 m ab FFB
max. Türblattgewicht: 100 kg

liefern und gem. Zulassung / Herstellerangaben montieren einschl. aller Einstellarbeiten
Menge: 1,000 St
DIN276 2008: 344

**20.4.2.2 Innentür Typ R, 885/2135/240 mm, CPL**
*** wie Position 20.4.2.1
Rohbaulichtmaß:885/2135 mm (ab FFB)
Maulweite:  240 mm
max. Türblattgewicht:-
Menge: 1,000 St
DIN276 2008: 344

**20.4.2.3 Innentür Typ R, 1010/2135/125 mm, CPL**
*** wie Position 20.4.2.1
Rohbaulichtmaß:1010/2135 mm (ab FFB)
Maulweite:  125 mm
max. Türblattgewicht: 75 kg
Menge: 4,000 St
DIN276 2008: 344

**20.4.2.4 Innentür Typ R, 1010/2135/150 mm, CPL Glas GAk**
*** wie Position 20.4.2.1
Rohbaulichtmaß:1010/2135 mm (ab FFB)
Maulweite:  150 mm
max. Türblattgewicht:  100 kg

mit Glasausschnitt GAk gem. techn. Beschreibung P. 4.8.
Menge: 6,000 St
DIN276 2008: 344

**20.4.2.5 Innentür Typ R, 1010/2135/270 mm, CPL Glas GAk**
*** wie Position 20.4.2.1
Rohbaulichtmaß:1010/2135 mm (ab FFB)
Maulweite:  270 mm
max. Türblattgewicht:  -

mit Glasausschnitt GAk gem. techn. Beschreibung P. 4.8.
Menge: 3,000 St
DIN276 2008: 344

**20.4.2.6 Innentür Typ R, 1010/2135/275mm, CPL, Glas GAk**
*** wie Position 20.4.2.1
Rohbaulichtmaß:1010/2135 mm (ab FFB)
Maulweite:  275 mm
max. Türblattgewicht:-

mit Glasausschnitt GAk
gem. techn. Beschreibung P. 4.8.
Menge: 1,000 St
DIN276 2008: 344

**20.4.2.7 Innentür Typ R.F, 885/2135/125 mm, CPL**
*** Bezugsbeschreibung
Holzumfassungszarge passend zum Türtyp
für GK-Ständerwände, gespachtelte Stb.-Wände oder verputzte MW-Wände, als Top-Montagezarge nach DIN 18101

Innentür Typ R.F
gem. techn. Beschreibung P. 4.5.2,
Feuchtraumtür
1-flügelig, Drehflügel, DIN L/DIN R

Rohbaulichtmaß:885/2135 mm (ab FFB)
Maulweite:  125 mm
Oberfläche:  CPL
Drückerhöhe:  0,85 m ab FFB
max. Türblattgewicht: 75 kg

liefern und gem. Zulassung / Herstellerangaben montieren einschl. aller Einstellarbeiten
Menge: 4,000 St
DIN276 2008: 344

**20.4.2.8 Innentür Typ R.F, 885/2135/125 mm, CPL, Glas GAk**
*** wie Position 20.4.2.7
Rohbaulichtmaß:885/2135 mm (ab FFB)
Maulweite:  125 mm
max. Türblattgewicht: 75 kg

mit Glasausschnitt GAk gem. techn. Beschreibung P. 4.8.
Menge: 2,000 St
DIN276 2008: 344

**20.4.2.9 Innentür Typ R.F, 1010/2135/125 mm, CPL**
*** wie Position 20.4.2.7
Rohbaulichtmaß:1010/2135 mm (ab FFB)
Maulweite:  125 mm
max. Türblattgewicht: 75 kg
Menge: 2,000 St
DIN276 2008: 344

**20.4.2.10 Innentür Typ V.S1, 885/2135/150 mm, CPL, Glas GAk.S1, Zutrittskontrollsystem**
*** Bezugsbeschreibung
Holzumfassungszarge passend zum Türtyp
für GK-Ständerwände, gespachtelte Stb.-Wände oder verputzte MW-Wände, als Top-Montagezarge nach DIN 18101

InnentürTyp V.S2
gem. techn. Beschreibung P. 4.5.4,
Schallschutz 1: erf. Rw = 27 dB (eingebaut)
1-flügelig, Drehflügel, DIN L/DIN R
mit absenkbarer Bodendichtung
mit Glasausschnitt GAk.S1
gem. techn. Beschreibung P. 4.8.

Rohbaulichtmaß:885/2135 mm (ab FFB)
Maulweite:  150 mm
Oberfläche:  CPL
Drückerhöhe:  0,85 m ab FFB
max. Türblattgewicht: 100 kg

liefern und gem. Zulassung / Herstellerangaben montieren einschl. aller Einstellarbeiten

Diese Tür wird mit einem Zugangskontrollsystem versehen. Dieses besteht aus folgenden Komponenten:

- Elektrotüröffner allgem. eigene Position
- Chipleser Bandgegenseite: bauseits an der Wand

Die Komponenten sind gem. Zulassung in die Zarge und Türblatt zu integrieren. Dies ist in die die Einheitspreise einzurechnen.

Die funktionsgerechte Verkabelung und Anschluss der
o.g Komponenten mit den bauseitigen Komponenten ist gemäß Vorbemerkungen Punkt 5. Schnittstelle zu den Gewerken Elektro und HLS durchzuführen und in die Einheitspreise einzurechnen.
Menge: 1,000 St
DIN276 2008: 344

**20.4.2.11 Innentür Typ V.S1, 1010/2135/125 mm, CPL**
*** wie Position 20.4.2.10
Rohbaulichtmaß:1010/2135 mm (ab FFB)
Maulweite:  125mm
max. Türblattgewicht: 75 kg
Menge: 2,000 St
DIN276 2008: 344

**20.4.2.12 Innentür Typ V.S1, 2010/2135/150 mm, CPL, 2-flügelig**
*** wie Position 20.2.2.1
2-flügelig, Breite Gehflügel 1005 mm, Breite Standflügel 1005 mm

Rohbaulichtmaß:2010/2135 mm (ab FFB)
Maulweite:  150 mm
max. Türblattgewicht: 100 kg pro Türflügel
Menge: 2,000 St
DIN276 2008: 344

**20.4.2.13 Innentür Typ V.VD(S), 1010/2135/280 mm, CPL, Glas GAg, Zutrittskontrollsystem**
*** Bezugsbeschreibung
Holzumfassungszarge passend zum Türtyp
für GK-Ständerwände, gespachtelte Stb.-Wände oder verputzte MW-Wände, als Top-Montagezarge nach DIN 18101

Innentür Typ V.VD(S )
gem. techn. Beschreibung P. 4.5.6,
1-flügelig, Drehflügel, DIN L/DIN R
mit Glasausschnitt GAg gem. techn. Beschreibung P. 4.8.

Rohbaulichtmaß:1010/2135 mm (ab FFB)
Maulweite:  280 mm
Oberfläche:  CPL
Drückerhöhe:  0,85 m ab FFB
max. Türblattgewicht:-

liefern und gem. Zulassung / Herstellerangaben montieren einschl. aller Einstellarbeiten

Diese Tür wird mit einem Zugangskontrollsystem versehen. Dieses besteht aus folgenden Komponenten:

- Elektrotüröffner allgem.: eigene Position
- Freigabetaster Bandseite: bauseits an der Wand
- Chipleser Bandgegenseite: bauseits an der Wand

Die Komponenten sind gem. Zulassung in die Zarge und Türblatt zu integrieren. Dies ist in die die Einheitspreise einzurechnen.

Die funktionsgerechte Verkabelung und Anschluss der
o.g Komponenten mit den bauseitigen Komponenten ist gemäß Vorbemerkungen Punkt 5. Schnittstelle zu den Gewerken Elektro und HLS durchzuführen und in die Einheitspreise einzurechnen.
Menge: 1,000 St
DIN276 2008: 344

**20.4.2.14 Innentür Typ V.VD(S), 1010/2135/365 mm, CPL, Zutrittskontrollsystem**
*** wie Position 20.4.2.13
Rohbaulichtmaß:1010/2135 mm (ab FFB)
Maulweite:  365 mm
max. Türblattgewicht:-

Diese Tür wird mit einem Zugangskontrollsystem versehen. Dieses besteht aus folgenden Komponenten:

- Elektrotüröffner allgem.:eigene Position
- Freigabetaster Bandseite: bauseits an der Wand
- Chipleser Bandgegenseite: bauseits an der Wand

Die Komponenten sind gem. Zulassung in die Zarge und Türblatt zu integrieren. Dies ist in die die Einheitspreise einzurechnen.

Die funktionsgerechte Verkabelung und Anschluss der
o.g Komponenten mit den bauseitigen Komponenten ist gemäß Vorbemerkungen Punkt 5. Schnittstelle zu den Gewerken Elektro und HLS durchzuführen und in die Einheitspreise einzurechnen.
Menge: 1,000 St
DIN276 2008: 344

**20.4.2.15 Innentür Typ V.VD(S), 1010/2135/460 mm, CPL**
*** wie Position 20.4.2.13
Rohbaulichtmaß:1010/2135 mm (ab FFB)
Maulweite:  460 mm
max. Türblattgewicht:-
Menge: 1,000 St
DIN276 2008: 344

**20.4.2.16 Innentür Typ V.VD(S), 1135/2135/125 mm, CPL, Zutrittskontrollsystem**
*** wie Position 20.4.2.13
Rohbaulichtmaß:1135/2135 mm (ab FFB)
Maulweite:  125 mm
max. Türblattgewicht: 200 kg

Diese Tür wird mit einem Zugangskontrollsystem versehen. Dieses besteht aus folgenden Komponenten:

- Panikschloss:  eigene Position
- Elektro-Fluchttüröffner: eigene Position
- Fluchttürsteuerterminaleigene Position
- Freigabetaster Bandseite: bauseits an der Wand
- Chipleser Bandseite: bauseits an der Wand
- Chipleser Bandgegenseite: bauseits an der Wand
- Schlüsselschalter Bandgeg: bauseits an der Wand

Die Komponenten sind gem. Zulassung in die Zarge und Türblatt zu integrieren. Dies ist in die die Einheitspreise einzurechnen.

Die funktionsgerechte Verkabelung und Anschluss der
o.g Komponenten mit den bauseitigen Komponenten ist gemäß Vorbemerkungen Punkt 5. Schnittstelle zu den Gewerken Elektro und HLS durchzuführen und in die Einheitspreise einzurechnen.
Menge: 1,000 St
DIN276 2008: 344

**20.4.2.17 Innentür Typ V.VD(S), 1135/2135/440 mm, CPL, Glas GAg**
*** wie Position 20.4.2.13
Rohbaulichtmaß:1135/2135 mm (ab FFB)
Maulweite:  440 mm
max. Türblattgewicht:-

mit Glasausschnitt GAg gem. techn. Beschreibung P. 4.8.
Menge: 1,000 St
DIN276 2008: 344

**20.4.2.18 Innentür Typ V.VD(S).S1, 885/2135/240 mm, CPL, Zutrittskontrollsystem**
*** Bezugsbeschreibung
Holzumfassungszarge passend zum Türtyp
für GK-Ständerwände, gespachtelte Stb.-Wände oder verputzte MW-Wände, als Top-Montagezarge nach DIN 18101

Innentür Typ V.VD(S).S1
gem. techn. Beschreibung P. 4.5.8,
Schallschutz 1: erf. Rw = 27 dB (eingebaut)
1-flügelig, Drehflügel, DIN L/DIN R
mit absenkbarer Bodendichtung

Rohbaulichtmaß:885/2135 mm (ab FFB)
Maulweite:  240 mm
Oberfläche:  CPL
Drückerhöhe:  0,85 m ab FFB
max. Türblattgewicht:-

Diese Tür wird mit einem Zugangskontrollsystem versehen. Dieses besteht aus folgenden Komponenten:

- Türwächter: eigene Position

Die Komponenten sind gem. Zulassung am Türblatt zu montieren. Dies ist in die die Einheitspreise einzurechnen.

liefern und gem. Zulassung / Herstellerangaben montieren einschl. aller Einstellarbeiten
Menge: 1,000 St
DIN276 2008: 344

**20.4.2.19 Innentür Typ V.VD(S).S1, 885/2135/260 mm, CPL, Zutrittskontrollsystem**
*** wie Position 20.4.2.18
Rohbaulichtmaß:885/2135 mm (ab FFB)
Maulweite:  260 mm
max. Türblattgewicht:-
Menge: 1,000 St
DIN276 2008: 344

**20.4.2.20 Innentür Typ V.VD(S).F, 1010/2135/125 mm, CPL, Glas GAk.**
Holzumfassungszarge passend zum Türtyp
für GK-Ständerwände, gespachtelte Stb.-Wände oder verputzte MW-Wände, als Top-Montagezarge nach DIN 18101

Innentür Typ V.VD(S).F
gem. techn. Beschreibung P. 4.5.7,
Feuchtraumtür
1-flügelig, Drehflügel, DIN L/DIN R
mit absenkbarer Bodendichtung
mit Glasausschnitt GAk.
gem. techn. Beschreibung P. 4.8.

Rohbaulichtmaß:1010/2135 mm (ab FFB)
Maulweite:  125mm
Oberfläche:  CPL
Drückerhöhe:  0,85 m ab FFB
max. Türblattgewicht: 220 kg

liefern und gem. Zulassung / Herstellerangaben montieren einschl. aller Einstellarbeiten
Menge: 2,000 St
DIN276 2008: 344

**20.4.2.21 Innentür Typ V.T30.RS, 885/2135/320 mm, CPL, Zutrittskontrollsystem**
*** Bezugsbeschreibung
Holzumfassungszarge passend zum Türtyp
für GK-Ständerwände, gespachtelte Stb.-Wände oder verputzte MW-Wände, als Top-Montagezarge nach DIN 18101

Innentür Typ V.T30.RS
gem. techn. Beschreibung P. 4.5.,
Feuerschutzabschluss T30
Rauchschutztür
1-flügelig, Drehflügel, DIN L/DIN R
mit absenkbarer Bodendichtung

Rohbaulichtmaß:885/2135 mm (ab FFB)
Maulweite:  320 mm
Oberfläche:  CPL
Drückerhöhe:  0,85 m ab FFB
max. Türblattgewicht:-

Diese Tür wird mit einem Zugangskontrollsystem versehen. Dieses besteht aus folgenden Komponenten:

- Türwächter: eigene Position

liefern und gem. Zulassung / Herstellerangaben montieren einschl. aller Einstellarbeiten
Menge: 1,000 St
DIN276 2008: 344

**20.4.2.22 Innentür Typ V.T30.RS, 1010/2135/225 mm, CPL**
*** wie Position 20.4.2.21
Rohbaulichtmaß:1010/2135 mm (ab FFB)
Maulweite:  225 mm
max. Türblattgewicht:-
Menge: 1,000 St
DIN276 2008: 344

**20.4.2.23 Innentür Typ V.T30.RS, 1135/2135/226 mm, CPL, Zutrittskontrollsystem**
*** wie Position 20.4.2.22
Rohbaulichtmaß:1135/2135 mm (ab FFB)
Maulweite:  226 mm
max. Türblattgewicht:-

Diese Tür wird mit einem Zugangskontrollsystem versehen. Dieses besteht aus folgenden Komponenten:

- Türwächter: eigene Position
Menge: 1,000 St
DIN276 2008: 344

**20.4.2.24 Innentür Typ V.T30.RS, 1135/2135/240 mm, CPL, Zutrittskontrollsystem**
*** wie Position 20.4.2.22
Rohbaulichtmaß:1135/2135 mm (ab FFB)
Maulweite:  240 mm
max. Türblattgewicht:-

Diese Tür wird mit einem Zugangskontrollsystem versehen. Dieses besteht aus folgenden Komponenten:

- Türwächter: eigene Position
Menge: 1,000 St
DIN276 2008: 344

**20.4.2.25 Innentür Typ V.T30.RS, 1135/2135/440 mm, CPL, Glas GAk.G30, Zutrittskontrollsystem**
*** wie Position 20.4.2.21
Rohbaulichtmaß:1135/2135 mm (ab FFB)
Maulweite:  440mm
max. Türblattgewicht:-
mit Glasausschnitt GAk.G30
gem. techn. Beschreibung P. 4.8.

Diese Tür wird mit einem Zugangskontrollsystem versehen. Dieses besteht aus folgenden Komponenten:

- Panikschloss:  eigene Position
- Elektrotüröffner Brandsch.:eigene Position
- Freigabetaster Bandseite: bauseits an der Wand
- Chipleser Bandgegenseite: bauseits an der Wand

Die Komponenten sind gem. Zulassung in die Zarge und Türblatt zu integrieren. Dies ist in die die Einheitspreise einzurechnen.

Die funktionsgerechte Verkabelung und Anschluss der
o.g Komponenten mit den bauseitigen Komponenten ist gemäß Vorbemerkungen Punkt 5. Schnittstelle zu den Gewerken Elektro und HLS durchzuführen und in die Einheitspreise einzurechnen.
Menge: 1,000 St
DIN276 2008: 344

**20.4.2.26 Innentür Typ V.T30.RS, 1135/2135/485 mm, CPL, Glas GAk.G30, Zutrittskontrollsystem**
*** wie Position 20.4.2.21
Rohbaulichtmaß:1135/2135 mm (ab FFB)
Maulweite:  485 mm
max. Türblattgewicht:-
mit Glasausschnitt GAk.G30
gem. techn. Beschreibung P. 4.8.

Diese Tür wird mit einem Zugangskontrollsystem versehen. Dieses besteht aus folgenden Komponenten:

- Elektrotüröffner Brandsch.:eigene Position
- Freigabetaster Bandseite: bauseits an der Wand
- Chipleser Bandgegenseite: bauseits an der Wand

Die Komponenten sind gem. Zulassung in die Zarge und Türblatt zu integrieren. Dies ist in die die Einheitspreise einzurechnen.

Die funktionsgerechte Verkabelung und Anschluss der
o.g Komponenten mit den bauseitigen Komponenten ist gemäß Vorbemerkungen Punkt 5. Schnittstelle zu den Gewerken Elektro und HLS durchzuführen und in die Einheitspreise einzurechnen.
Menge: 1,000 St
DIN276 2008: 344

**20.4.2.27 Innentür Typ V.T30.RS, 1135/2135/260mm, CPL, Glas GAk.G30, Zutrittskontrollsystem**
*** wie Position 20.4.2.21
Rohbaulichtmaß:1135/2135 mm (ab FFB)
Maulweite:  260mm
max. Türblattgewicht:-

mit Glasausschnitt GAk.G30
gem. techn. Beschreibung P. 4.8.

Diese Tür wird mit einem Zugangskontrollsystem versehen. Dieses besteht aus folgenden Komponenten:

- Panikschloss:  eigene Position
- Elektro-Fluchttüröffner: eigene Position
- Fluchttürsteuerterminaleigene Position
- Chipleser Bandseite: bauseits an der Wand
- Schlüsselschalter Bandseite: bauseits an der Wand
- Freigabetaster Bandgegens: bauseits an der Wand

Die Komponenten sind gem. Zulassung in die Zarge und Türblatt zu integrieren. Dies ist in die die Einheitspreise einzurechnen.

Die funktionsgerechte Verkabelung und Anschluss der
o.g Komponenten mit den bauseitigen Komponenten ist gemäß Vorbemerkungen Punkt 5. Schnittstelle zu den Gewerken Elektro und HLS durchzuführen und in die Einheitspreise einzurechnen.
Menge: 1,000 St
DIN276 2008: 344

**20.4.2.28 Innentür Typ V.T30.RS.S1, 1010/2135/265 mm, CPL**
Holzumfassungszarge passend zum Türtyp
für GK-Ständerwände, gespachtelte Stb.-Wände oder verputzte MW-Wände, als Top-Montagezarge nach DIN 18101

Innentür Typ V.T30.RS.S1
gem. techn. Beschreibung P. 4.5.14,
Feuerschutzabschluss T30
Rauchschutztür
Schallschutz 1: erf. Rw = 27 dB (eingebaut)
1-flügelig, Drehflügel, DIN L/DIN R
mit absenkbarer Bodendichtung

Rohbaulichtmaß:1010/2135 mm (ab FFB)
Maulweite:  265 mm
Oberfläche:  CPL
Drückerhöhe:  0,85 m ab FFB
max. Türblattgewicht:-

liefern und gem. Zulassung / Herstellerangaben montieren einschl. aller Einstellarbeiten
Menge: 1,000 St
DIN276 2008: 344

**20.4.2.29 Innentür Typ V.T30.RS.S1, 1010/2135/270 mm, CPL**
Rohbaulichtmaß:1010/2135 mm (ab FFB)
Maulweite:  270 mm
max. Türblattgewicht:-
Menge: 1,000 St
DIN276 2008: 344

**20.4.2.30 4-seitige Umfassungszarge Durchschlupf 560/560/150 mm, Eiche geölt**
Holzumfassungszarge aus Vollholz
für GK-Ständerwände, gespachtelte Stb.-Wände oder verputzte MW-Wände, als Top-Montagezarge nach DIN 18101

Rohbaulichtmaß:560/560 mm
Maulweite:  150 mm
UK Höhe ü. FFB: ca. 20-30 cm
Bekleidungsbreite: ca. 100 mm
Oberfläche:  Eiche natur geölt
Materialstärke: ca. 2-3 cm

liefern und montieren
Futterbretter und Blenden mit Untergrund verschraubt, und verklebt,
alle Schrauben versenkt und mit Kunststoffkappen flächenbündig abgedeckt, Kunststoffkappen verklebt

Alle Kanten gerundet, Radius mind. 3 mm (Kita-Kante)
Ecken der Zargen auf 45°-Gehrung geschnitten
Menge: 4,000 St
DIN276 2008: 344

**20.4.2.31 PZ-Schloss**
*** Bezugsbeschreibung
Mittelschweres Behörden-Einsteckschloss, vorgerichtet für Profilzylinder, Beanspruchungsklasse 3
Menge: 47,000 St
DIN276 2008: 344

**20.4.2.32 Zulage für Panikschloss PZ Wechselfunktion E**
Zulage zu den Vorpositionen für
Panikschloss mit Wechselfunktion E
mit Profilzylinder-Lochung, Dornmaß 65,
DIN links oder DIN rechts
zugelassen für Brand- und Rauchschutztüren
Euro-Profilzylinder, DIN 18251-1 Klasse 4, Drückernuss 9 mm, Entfernung 72 mm
Flachstulp abgerundet aus Edelstahl

Leitfabrikat: Assa Abloy effeff  Panikeinsteckschloss N1212

angeb. Fabrikat: '.............................'

Fehlt ein Eintrag, kommt das ausgeschriebene Erzeugnis zum Einsatz. Gleichwertige Produkte sind zugelassen.  Der Nachweis der Gleichwertigkeit ist zu erbringen.

Nur Mehrpreis eintragen!
Menge: 9,000 St
DIN276 2008: 344

**20.4.2.33 Elektrotüröffner für Standardtüren (Arbeitsstrom)**
Modell mit bipolarer Schutzdiode.
Radiusfalle, FaFix® 3 mm verstellbar
Universalspannungen
Kompatibel zu gängigen Einsteckschlössern
Kompatibel zu gängigen Schließblechen
Symmetrische Bauform. Daher DIN links/rechts, sowie waagerecht einsetzbar
Arbeitsstrom: Ja
Verstellbare Falle (FF, FaFix®): Ja
FaFix® Verstellbereich: 3 mm
Falleneingrifftiefe: 5,5 mm
Höhe: 66 mm
Breite: 16 mm
Tiefe: 25,5 mm
Spannung: 10-24 V AC/DC
Dauerstromfest: 11-13 V DC
Bipolare Schutzdiode: Ja
Nennwiderstand: 43 Ohm
Stromaufnahme 12 V AC: 250 mA
Stromaufnahme 24 V AC: 500 mA
Max. Fallenvorlast AC: 200 N
Max. Fallenvorlast DC (stabilisiert) 24 V: 200 N
Einbaulage: senkrecht und waagerecht
Festigkeit gegen Aufbruch: 3750 N
Betriebstemperaturbereich: -15 °C bis +40 °C

Leitfabrikat: Assa Abloy  effeff 11805

angeb. Fabrikat: '.............................'

Fehlt ein Eintrag, kommt das ausgeschriebene Erzeugnis zum Einsatz. Gleichwertige Produkte sind zugelassen.  Der Nachweis der Gleichwertigkeit ist zu erbringen.
Menge: 3,000 St
DIN276 2008: 344

**20.4.2.34 Elektrotüröffner für Brand- und Rauchschutztüren (Arbeitsstrom)**
Elektrotüröffner zugelassen für Brand- und Rauchschutztüren in Arbeitsstromausführung; Freigabe mit bauseitigem Chipleser auf Bandgegenseite, die Anschlüsse hierfür sind vorzuhalten

mit Rückmeldekontakt als potentialfreier Wechselkontakt, Schaltleistung  24 V / 1 A und integrierte Suppressordiode,
Radiusfalle 4 mm verstellbar
12 bis 24 Volt Spannungsbereich bei AC und DC Betrieb
umsteckbarer Anschlussblock
dauerstromfest über gesamten Spannungsbereich
universal (DR/DL/waagerecht) montierbar
Vorlastmodus 400N / 800N einstellbar
Leitfabrikat: Assa Abloy  effeff 143R

angeb. Fabrikat: '.............................'

Fehlt ein Eintrag, kommt das ausgeschriebene Erzeugnis zum Einsatz. Gleichwertige Produkte sind zugelassen.  Der Nachweis der Gleichwertigkeit ist zu erbringen.
Menge: 2,000 St
DIN276 2008: 344

**20.4.2.35 Elektro-Fluchttüröffner (Ruhestrom) mit Fallenschloss**
Elektro-Fluchttüröffner
zugelassen für Brand- und Rauchschutztüren
in Ruhestromausführung,
bei Stromabschaltung sichere Entriegelung,
auch bei Fallenvorlast bis 5.000 N (ca. 500 kp),
Festigkeit gegen Aufbruch 5000 N,
mit integriertem Rückmeldekontakt (Tür auf / zu)
und Ankerkontakt (verriegelt / entriegelt),
als potentialfreie Wechselkontakte,
mit verstell- und fixierbarer Falle,
Nennspannung: 24 Volt GS,
Nennstrom: 160 mA,
Nennwiderstand: 150 Ohm,
mit Schließblech

Fallenschloss
als Gegenstück zu Ruhestromtüröffnern
mit von vorn einstellbarem Fallenausschluss,
mit geräuschgedämpftem Fallenanschlag,
mit rundem Edelstahlstulp

Montage über dem Standard-Schloss

Leitfabrikat: Assa Abloy effeff  Elektro-Fluchttüröffner 331U80F

angeb. Fabrikat: '.............................'

  Assa Abloy effeff
  Fallenschloss 807-1x

angeb. Fabrikat: '.............................'

Fehlt ein Eintrag, kommt das ausgeschriebene Erzeugnis zum Einsatz. Gleichwertige Produkte sind zugelassen.  Der Nachweis der Gleichwertigkeit ist zu erbringen.
Menge: 2,000 St
DIN276 2008: 344

**20.4.2.36 Fluchttürsteuerterminal UP**
Fluchttürsteuerterminal UP im Schalterprogramm
zur Steuerung von elektrischen Verriegelungselementen im Verlauf von Flucht- und Rettungswegen zugelassen gem. EltVTR und DIN EN 13637:2015.

bestehend aus:

Fluchttürsteuermodul:
Nottaste beleuchtet mit wiederverwendbarer, unverlierbarer, nicht splitternder Schutzhaube
Integrierte optische Türzustandsanzeige mit symbolisch angeordneten Hochleistungs-LED's (grün / rot / gelb) für entriegelt / verriegelt / Alarm
Akustischem Signalgeber für Alarmmeldungen
Sabotagekontakt
Einstellbare Zeitabläufe für max. Dauerfreigabe, Verzögerung Dauerfreigabe, Kurzzeitentriegelung, Voralarm, Alarmzeit, Orientierungssignal
Überwachung der Türöffnungszeit bei Kurzzeitentriegelung
Mit einem parametrierbaren Eingang für:
Steuerung von Ver-/Entriegeln, Kurzzeitentriegelung, Alarmquittierung über einen potenzialfreien Kontakt von Bedienelementen wie z.B. Kartenleser, Türcodegeräte o.ä. oder Kurzzeitentriegelung über Zutrittskontrollsystem oder
Verriegeln mit Vorrang über Einbruchmeldeanlage oder
Entriegelung über Zeitschaltuhr uvm.

Mit einem Eingang für:
Notentriegelung über Brandmeldeanlage

Mit einem parametrierbaren Relaisausgang für:
Tür verriegelt/entriegelt oder
Tür offen/geschlossen oder
Sammelalarm oder
Einzelalarm oder
Ansteuerung Türöffner/Motorschloss/Drehtürantrieb/Feststellanlage
Anschlüsse:
SYSCON-4: Spannungsversorgung
SYSCON-5: Bedienteil
Schraub-Steckklemmen
Technische Daten:
Nennspannung: 230 VAC
Eigenstromaufnahme : 0,24 A
Ausgangsspannung: 24 V DC
Ausgangsstrom: Max. 0,87 A
Stromversorgung: Netzteil

Hinweisschild:
Beleuchtet
Zur Kennzeichnung der Nottastenbetätigung
Piktogramm nach DIN EN 13637:2015

Schlüsselschaltermodul:
Zum Ver-/Entriegeln, Kurzzeitentriegeln, Alarmrückstellung
Sabotagekontakt,
Mit Euro-Profilhalbzylinder, inkl. 3 Schlüssel
Schließbart verstellbar 8 x 45°, Länge 30,5 mm
Abdeckung passend zum entsprechenden Schalterprogramm

Montage in 3 uP-Schalterdosen 62,5 mm Tiefe

Leitfabrikat: Assa Abloy effeff UP -  Fluchttürsteuerterminal Offline  1384G23P1--0400

angeb. Fabrikat: '.............................'

Fehlt ein Eintrag, kommt das ausgeschriebene Erzeugnis zum Einsatz. Gleichwertige Produkte sind zugelassen.  Der Nachweis der Gleichwertigkeit ist zu erbringen.
Menge: 1,000 St
DIN276 2008: 344

**20.4.2.37 Fluchttürsteuerterminal AP**
Fluchttürsteuerterminal AP

Zur Steuerung von elektrischen Verriegelungselementen im Verlauf von Flucht- und Rettungswegen geprüft gem. EltVTR.

Fluchttürsteuermodul:
Nottaste beleuchtet mit wiederverwendbarer, nicht splitternder Schutzhaube
Integrierte optische Türzustandsanzeige (grün / rot / gelb) für entriegelt / verriegelt / Alarm,
Hinweisschild Nottaste (Pfeil nach unten)
Alarmsignal und Sabotagekontakt;
Schlüsseltaster zur Türsteuerung
Mit Euro-Profilhalbzylinder, inkl. 3 Schlüssel
Einstellbare Zeitabläufe für Kurzzeitentriegelung, Voralarm, Alarmzeit
Überwachung der Türöffnungszeit bei Kurzeitentriegelung.
Anschlüsse: Schraubklemmen
Eingangsspannung: 230 VAC +15% / -15% /50 Hz
Gesamtstromverbrauch: typisch 0,155 A
Ausgangsspannung: 24 V DC SELV
Max. Ausgangsstrom: 0,45 A
Steuerung: integriert
Stromversorgung: integriert
Bedienelement: Schlüsselschalter mit Euro PZ, Schließbart verstellbar 8 x 45°, Länge 30,5 mm
Einstellen von Zeiten und Funktionen: Über Dreh - und DIP-Schalter
Betriebstemperaturbereich: 0 °C bis +35 °C
Schutzart: IP 40
Abmessung: (HxBxT) 249x92x98 mm
Eingänge: E1: Kurzzeitentriegelung, E2: Brandmeldeanlage, E3: Zeitschaltuhr
Ausgänge: A1: Ver/Entriegelt, A2: Sammelalarm, als potentialfreie Kontakte 24 V / 1 A
Farbe: Signalgrün RAL 6032

Aufputzmontage inkl. Befestigungsmittel

Leitfabrikat: Assa Abloy effeff AP -  Fluchttürsteuerterminal Offline  1338-14

angeb. Fabrikat: '.............................'

Fehlt ein Eintrag, kommt das ausgeschriebene Erzeugnis zum Einsatz. Gleichwertige Produkte sind zugelassen.  Der Nachweis der Gleichwertigkeit ist zu erbringen.
Menge: 1,000 St
DIN276 2008: 344

**20.4.2.38 Gleitschienenschließer für 1-flg. Türen, Türblattbreite bis 1.100 mm**
Gleitschienenschließer für 1-flg. Türen, Türblattbreite bis 1.100 mm

EN 1-4 maximale Türblattbreite 1.100 mm, Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Öffnungsdämpfung permanent ab 70 Grad
Gleitschiene H, höhenverstellbar +/- 3mm, bündig abschließend mit Schließkörper, geringe Aufbauhöhe von 21 mm; farblich abgestimmte Endkappen, keine sichtbaren Schrauben, Öffnungswinkel max. 180 Grad.
Normal-Montage Band- oder Bandgegenseite statt Federband
Abmessungen TS: (BxHxT) 243x56x41 mm
Abmessungen Gleitschiene B: (BxHxT) 459x21x31 mm
Oberfläche: Türschließer, Gleitschiene, Hebelarm und Abdeckung in RAL 9006

komplett mit allen Zubehörteilen liefern und an Türen der Vorpositionen montieren

Leitfabrikat: ECO TS-41 GS-H

angeb. Fabrikat: '.............................'

Fehlt ein Eintrag, kommt das ausgeschriebene Erzeugnis zum Einsatz. Gleichwertige Produkte sind zugelassen. Der Nachweis der Gleichwertigkeit ist zu erbringen.
Menge: 3,000 St
DIN276 2008: 344

**20.4.2.39 Gleitschienenschließer für 1-flg. Türen, Türblattbreite bis 1.400 mm**
Gleitschienenschließer für 1-flg. Türen, Türblattbreite bis 1.400 mm
EN 3-6 maximale Türblattbreite 1.400 mm, Schließkraft stufenlos einstellbar,
Zugelassen für Feuer- und Rauchschutztüren gemäß DIN EN 1154
Asymmetrische Getriebegeometrie für sicheres Schließen und hohen Bedienkomfort mit abfallendem Öffnungsmoment.

Erfüllt die Vorgaben für barrierefreies Bauen gem. DIN 18040 bis EN 4 (≤ 1.100 mm).

Aluminium-Designkörper mit umlaufender Abdeckung, Vandalismus sichere Klipptechnik zum Schutz der Einstellungen des Türschließers

Integrierte, nicht sichtbare Montageplatte, Flachform-Türschließer mit 49 mm Gesamttiefe.
Schließgeschwindigkeit, Öffnungsdämpfung, Schließverzögerung und Endschlag stufenlos fein justierbar
Gleitschiene H, höhenverstellbar +/- 3mm, bündig abschließend mit Schließkörper, geringe Aufbauhöhe von 21 mm; farblich abgestimmte Endkappen, keine sichtbaren Schrauben, Öffnungswinkel max. 180 Grad.
Normal-Montage Bandseite statt Federband

Abmessungen TS: (BxHxT) 243x56x41 mm
Abmessungen Gleitschiene B: (BxHxT) 459x21x31 mm
Oberfläche: Türschließer, Gleitschiene, Hebelarm und Abdeckung in RAL 9006

komplett mit allen Zubehörteilen liefern und an Türen der Vorpositionen montieren

Leitfabrikat: ECO TS-61 GS-H

angeb. Fabrikat: '.............................'

Fehlt ein Eintrag, kommt das ausgeschriebene Erzeugnis zum Einsatz. Gleichwertige Produkte sind zugelassen. Der Nachweis der Gleichwertigkeit ist zu erbringen.
Menge: 22,000 St
DIN276 2008: 344

**20.4.2.40 Gleitschienenschließer für 1-flg. Türen, barrierefrei**
Gleitschienenschließer für 1-flg. Türen, barrierefrei
EN 2-5 maximale Türbblattbreite 1.250 mm, Schließkraft stufenlos einstellbar,
Zugelassen für Feuer- und Rauchschutztüren gemäß DIN EN 1154
Herznockentechnik für sicheres Schließen und barrierefreien Begehkomfort mit stark abfallendem Öffnungsmoment.
Erfüllt die Vorgaben für barrierefreies Bauen gem. DIN 18040 und DIN Spec 1104.
Aluminium-Designkörper mit umlaufender Abdeckung, Vandalismus sichere Klipptechnik zum Schutz der Einstellungen des Türschließers;

Integrierte, nicht sichtbare Montageplatte, Flachform-Türschließer mit 49 mm Gesamttiefe.
Schließgeschwindigkeit, Öffnungsdämpfung, Schließverzögerung und Endschlag stufenlos fein justierbar
Gleitschiene, höhenverstellbar +/- 3mm, bündig abschließend mit Schließkörper, geringe Aufbauhöhe von 21 mm; farblich abgestimmte Endkappen, keine sichtbaren Schrauben, Öffnungswinkel max. 180 Grad.
Normal-Montage Bandseite statt Federband

Abmessungen Türschließer: (BxHxT) 267x62x49 mm
Abmessungen Gleitschiene: (BxHxT) 459x21x31 mm

Oberfläche: Türschließer, Gleitschiene, Hebelarm und Abdeckung in RAL 9006

komplett mit allen Zubehörteilen liefern und an Türen der Vorpositionen montieren

Leitfabrikat: ECO TS-62 GS-H

angeb. Fabrikat: '.............................'

Fehlt ein Eintrag, kommt das ausgeschriebene Erzeugnis zum Einsatz. Gleichwertige Produkte sind zugelassen. Der Nachweis der Gleichwertigkeit ist zu erbringen.
Menge: 6,000 St
DIN276 2008: 344

**20.4.2.41 Zulage für Öffnungsbegrenzer OTS**
Zulage zu den Vorpositionen für Öffnungsbegrenzer mit erhöhtem Dämpfungskomfort (max. Öffnungswinkel 130 Grad)

Leitfabrikat: ECO ÖB-GS-H-III

angeb. Fabrikat: '.............................'

Fehlt ein Eintrag, kommt das ausgeschriebene Erzeugnis zum Einsatz. Gleichwertige Produkte sind zugelassen. Der Nachweis der Gleichwertigkeit ist zu erbringen.
Menge: 3,000 St
DIN276 2008: 344

**20.4.2.42 Türdrückergarnituren Drücker-Drücker in Aluminium**
*** Bezugsbeschreibung
Türdrückergarnituren Drücker-Drücker in Aluminium

komplettes Set: 2x Drücker, 2x Drückerrosetten rund und
2x Schlüsselrosetten mit Lochung für Profilzylinder
liefern und montieren

Verschraubung verdeckt, durchgehend, wechselseitig, Mehrzweckschrauben,
Rückholfedern rechts/links verwendbar, wartungsfreie Gleitlager

Leitfabrikat: Hoppe Paris

angeb. Fabrikat: '.............................'

Fehlt ein Eintrag, kommt das ausgeschriebene Erzeugnis zum Einsatz. Gleichwertige Produkte sind zugelassen. Der Nachweis der Gleichwertigkeit ist zu erbringen.
Menge: 22,000 St
DIN276 2008: 344

**20.4.2.43 Zulage Drücker-Drücker in Edelstahl**
Zulage für Drückergarnitur der Vorposition für die Ausführung in Edelstahl

nur Angabe vom Mehrpreis pro Drückergarnitur
Menge: 22,000 St
DIN276 2008: 344

**20.4.2.44 Türdrückergarnituren Drücker-Drücker, Feuerschutz in Aluminium**
*** wie Position 20.4.2.42
Türdrückergarnituren Drücker-Drücker
zugelassen für Feuer- und Rauchschutztüren
in Aluminium

komplettes Set: 2x Drücker, 2x Drückerrosetten rund und
2x Schlüsselrosetten mit Lochung für Profilzylinder
liefern und montieren

Leitfabrikat: Hoppe Paris FS

angeb. Fabrikat: '.............................'

Fehlt ein Eintrag, kommt das ausgeschriebene Erzeugnis zum Einsatz. Gleichwertige Produkte sind zugelassen. Der Nachweis der Gleichwertigkeit ist zu erbringen.
Menge: 1,000 St
DIN276 2008: 344

**20.4.2.45 Zulage Drücker-Drücker, Feuerschutz in Edelstahl**
*** Bedarfsposition mit GB
Zulage für Drückergarnitur der Vorposition für die Ausführung in Edelstahl

nur Angabe vom Mehrpreis pro Drückergarnitur
Menge: 1,000 St
DIN276 2008: 344

**20.4.2.46 Türdrückergarnituren Drücker-Knauf in Aluminium**
*** wie Position 20.4.2.42
komplettes Set: 1x Drücker,1x Knauf,
2x Drückerrosetten rund und
2x Schlüsselrosetten mit Lochung für Profilzylinder
in Aluminium

Leitfabrikat: Hoppe Paris

angeb. Fabrikat: '.............................'

Fehlt ein Eintrag, kommt das ausgeschriebene Erzeugnis zum Einsatz. Gleichwertige Produkte sind zugelassen. Der Nachweis der Gleichwertigkeit ist zu erbringen.
Menge: 14,000 St
DIN276 2008: 344

**20.4.2.47 Zulage Drücker-Knauf in Edelstahl**
*** Bedarfsposition mit GB
Zulage für Drückergarnitur der Vorposition für die Ausführung in Edelstahl

nur Angabe vom Mehrpreis pro Drückergarnitur
Menge: 14,000 St
DIN276 2008: 344

**20.4.2.48 Türdrückergarnituren Drücker-Knauf, Feuerschutz in Aluminium**
*** wie Position 20.4.2.44
Türdrückergarnituren Drücker-Knauf
zugelassen für Feuer- und Rauchschutztüren
in Aluminium

komplettes Set: 1x Drücker,1x Knauf,
2x Drückerrosetten rund und
2x Schlüsselrosetten mit Lochung für Profilzylinder
in Aluminium

Leitfabrikat: Hoppe Paris FS

angeb. Fabrikat: '.............................'

Fehlt ein Eintrag, kommt das ausgeschriebene Erzeugnis zum Einsatz. Gleichwertige Produkte sind zugelassen. Der Nachweis der Gleichwertigkeit ist zu erbringen.
Menge: 5,000 St
DIN276 2008: 344

**20.4.2.49 Zulage Drücker-Knauf, Feuerschutz in Edelstahl**
*** Bedarfsposition mit GB
Zulage für Drückergarnitur der Vorposition für die Ausführung in Edelstahl

nur Angabe vom Mehrpreis pro Drückergarnitur
Menge: 5,000 St
DIN276 2008: 344

**20.4.2.50 Türdrückergarnituren Knauf-Knauf in Aluminium**
*** Bezugsbeschreibung
komplettes Set: 2x Knauf,
2x Drückerrosetten rund und
2x Schlüsselrosetten mit Lochung für Profilzylinder
in Aluminium

Leitfabrikat: Hoppe Paris

angeb. Fabrikat: '.............................'

Fehlt ein Eintrag, kommt das ausgeschriebene Erzeugnis zum Einsatz. Gleichwertige Produkte sind zugelassen. Der Nachweis der Gleichwertigkeit ist zu erbringen.
Menge: 2,000 St
DIN276 2008: 344

**20.4.2.51 Zulage Knauf-Knauf in Edelstahl**
*** Bedarfsposition mit GB
Zulage für Drückergarnitur der Vorposition für die Ausführung in Edelstahl

nur Angabe vom Mehrpreis pro Drückergarnitur
Menge: 2,000 St
DIN276 2008: 344

**20.4.2.52 Türdrückergarnituren Knauf-Knauf, Feuerschutz in Aluminium**
*** wie Position 20.4.2.50
Türdrückergarnituren Knauf-Knauf
zugelassen für Feuer- und Rauchschutztüren
in Aluminium

komplettes Set: 2x Knauf,
2x Drückerrosetten rund und
2x Schlüsselrosetten mit Lochung für Profilzylinder
in Aluminium

Leitfabrikat: Hoppe Paris FS

angeb. Fabrikat: '.............................'

Fehlt ein Eintrag, kommt das ausgeschriebene Erzeugnis zum Einsatz. Gleichwertige Produkte sind zugelassen. Der Nachweis der Gleichwertigkeit ist zu erbringen.
Menge: 3,000 St
DIN276 2008: 344

**20.4.2.53 Zulage Knauf-Knauf, Feuerschutz in Edelstahl**
*** Bedarfsposition mit GB
Zulage für Drückergarnitur der Vorposition für die Ausführung in Edelstahl

nur Angabe vom Mehrpreis pro Drückergarnitur
Menge: 3,000 St
DIN276 2008: 344

**20.4.2.54 Fingerschutz Schutzprofil Bandseite 2-teilig**
Fingerschutz zur Sicherung der Bandseite an der Nebenschließkante liefern und montieren,
Bandseitiges Schutzprofil, designoptimiert für gefälzte Türen an Holz- oder Metallzargen mit einstellbarer und unsichtbarer Befestigung für ø 15-16 mm Bänder.
Sichere Montage und Einstellung durch 2D-Befestigungselement ohne Unterfütterung möglich.
Angepasste Profilgeometrie zum Band, um Stoßkanten auszuschließen.
Demontage für Wartungsarbeiten ohne Beschädigung des Profils und Wiederverwendung möglich.
Profil aus Aluminium, Obrfläche EV1

Umfang der Absicherung:
Setstange Selbstzuschnitt; Länge: 1.755 mm, 2-teilig

Leitfabrikat: Athmer Fingerschutz® Typ BU-16K
angeb. Fabrikat: '.............................'

Fehlt ein Eintrag, kommt das ausgeschriebene Erzeugnis zum Einsatz. Gleichwertige Produkte sind zugelassen. Der Nachweis der Gleichwertigkeit ist zu erbringen.
Menge: 38,000 St
DIN276 2008: 344

**20.4.2.55 Zulage Fingerschutz Schutzprofil Bandseite 3-teilig**
Zulage für Länge: 1.980 mm, 3-teilig
Menge: 38,000 St
DIN276 2008: 344

**20.4.2.56 Fingerschutz Schutzrollo Gegenbandseite**
Fingerschutz zur Sicherung der Gegenbandseite an der Nebenschließkante liefern und montieren,
TÜV/GS zertifiziert nach EN 16654.
Selbsttätig auf konstante Spannung ziehendes Schutzrollo mit klipsbarer und unsichtbarer Befestigung.
Profile aus Aluminium, Obrfläche EV1
Abdeckung aus Kunstfaser, feuerhemmend ausgerüstet - schwarz

Auszugslänge 260 mm
Standardlänge 1.925 mm

Leitfabrikat: Athmer Fingerschutz® Typ NR-30
angeb. Fabrikat: '.............................'

Fehlt ein Eintrag, kommt das ausgeschriebene Erzeugnis zum Einsatz. Gleichwertige Produkte sind zugelassen. Der Nachweis der Gleichwertigkeit ist zu erbringen.
Menge: 38,000 St
DIN276 2008: 344

**20.4.2.57 EH-Türwächter für Türklinken, mit Voralarm**
Fluchtwegsicherungssystem EH-Türwächter mit Voralarm,
zur Montage unterhalb des Türdrückers liefern und montieren

Öffnung mit nur einem einzigen Handgriff.
Türfreigabe und Alarmauslösung: bei Herunterdrücken der Türklinke verschiebt sich der EH-Türwächter® senkrecht nach unten und gibt der Klinke den Weg frei.
Dauerfreigabe Funktion mit Hilfe des Geräteschlüssels, Einzelbegehung der Tür ohne Alarmauslösung mit dem Türschlüssel über die Wechselfunktion des Antipanikschlosses.

Stabile Zink-Druckguss Ausführung in RAL 6029 (grün) lackiert.
für Halbzylinder aus bauseitiger Schließanlage vorgerüstet (Länge 27-30/10 mm),
einschl. 9V-Blockbatterie und langnachleuchtender Piktogramme für Tür und Gerät.
inkl. Signalgeber (95dB/1m)
Maße: LxBxT in mm (190x52/45x76)
Mit verdeckt liegenden Gehäusebefestigungen

Zertifiziert gemäß DIN EN 179 in Verbindung mit Panikschloss, Schließblech und Drücker

Leitfabrikat:  GfS EH-Türwächter  Art.-Nr. 990100

angeb. Fabrikat: '.............................'

Fehlt ein Eintrag, kommt das ausgeschriebene Erzeugnis zum Einsatz. Gleichwertige Produkte sind zugelassen.  Der Nachweis der Gleichwertigkeit ist zu erbringen.
Menge: 7,000 St

**20.4.2.58 Montageplatte für EH-Türwächter für Brandschutztüren zum Kleben**
Montageplatte für Brandschutztüren zum Kleben passend zum vorbeschriebenem EH-Türwächter liefern und montieren

Leitfabrikat: GfS Montageplatte für EH-Türwächterfür für Brandschutztüren

angeb. Fabrikat: '.............................'

Fehlt ein Eintrag, kommt das ausgeschriebene Erzeugnis zum Einsatz. Gleichwertige Produkte sind zugelassen. Der Nachweis der Gleichwertigkeit ist zu erbringen.
Menge: 7,000 St

**20.4.2.60 Verfugung Türzargen Acryl**
*** Bedarfsposition mit GB
Holzumfassungszargen der vorbeschriebenen Türen  beidseitig zur Wand mit Acryl ausfugen,
Farbe nach Wahl der Architekten,
Verarbeitung nach Herstellervorschrift,
Fugenbreite 5-10 mm.

Ausführung ausschließlich nur nach Aufforderung durch die Bauüberwachung!
Menge: 220,000 m
DIN276 2008: 325

**20.4.2.61 Wandtürstopper, Edelstahl, ca. 82 mm**
Wandtürstopper, aus Edelstahl Rostfrei 1.4301. Oberfläche matt gebürstet. Inkl. Befestigungsmaterial.
l= ca. 82 mm

Leitfabrikat: Eco Schulte Wandstopper WS 82

angeb. Fabrikat: '.............................'

Fehlt ein Eintrag, kommt das ausgeschriebene Erzeugnis zum Einsatz. Gleichwertige Produkte sind zugelassen. Der Nachweis der Gleichwertigkeit ist zu erbringen.
Menge: 5,000 St
DIN276 2008: 344

**20.4.2.62 Wandtürpuffer, selbstklebend**
Wandtürpuffer, selbstklebend,
aus Kunststoff, Ø ca.40 mm,  weiß
Menge: 20,000 St
DIN276 2008: 344

**20.4.2.63 Kosten für die jährliche Wartung und Pflege (Türen)**
Kosten für die jährliche Wartung und Pflege
der vorbeschriebenen Türelemente

Der Angebotspreis hat sämtliche im Rahmen der Inspektions- und Wartungsarbeiten anfallenden Klein-, Reinigungs- und Schmiermaterialien zu enthalten.

Folgende Punkte gehören zum Leistungsumfang:
  Dichtungen auf Beschädigungen überprüfen,
  Unteren Türabschluss kontrollieren und
  auf Funktion prüfen,
  Türbänder warten und einstellen,
  Schloss, Drücker, Türgriff warten und prüfen,
  Türschließer und Feststellanlagen
  warten und einstellen,
  Gesamtfunktion der Tür prüfen,
  Prüfbuch und Protokoll erstellen.

An- und Abfahrt sind im Angebotspreis zu berücksichtigen.

Auszutauschende Beschläge (wie Schlösser, Bänder, Türschließer usw.) der Türen werden im Bedarfsfall gesondert abgerechnet.
Menge: 5,000 Jr
